# K 2207 BW 010 Deuben, Ersatzneubau
Angebotsaufforderung (GAEB DA XML 3.1, DA83)
Projekt: 71-1214-01
Währung: EUR
Nebenangebote zugelassen: ja
Auftraggeber: Burgenlandkreis
Erstellt mit: GXML Toolbox V3.2 R20170508, ARRIBAp V14.6.305, 30.07.2026

## Vergabe K 2207 BW 010 Deuben, Ersatzneubau
Datum: 29.07.2026

*Hinweis: Unterlagen des AG = Ausschreibungsunterlagen*
Unterlagen des AG = Ausschreibungsunterlagen.
Für Kalkulation EP ist Bauablauf (Baubeschreibung,
Pläne in Sonstigen Anlagen) zu berücksichtigen. Die
Herstellung erfolgt in Teilabschnitten entsprechend
Technologie des AG.

### Bereich 0 Allgemeines

*Hinweis: Hinweis Kostenträger Allgemeines*
Hinweis
Für die Kosten dieses Titels "Allgemeines" wird eine prozentuale Kostenaufteilung zwischen dem Burgenlandkreis und der Stadt Teuchern vorgenommen. Für den ermittelten Anteill der Stadt Teuchern ist eine gesonderte Rechnungsstellung nach Vorgebaen des AG vorzunehmen.
Die hieraus enstehenden Mehraufwendungen sind in die Positionen einzurechnen und werden nicht gesondert vergütet.

#### Abschnitt 0.0 Baustelleneinrichtung

**0.0.1 Baustelle einrichten**
*** Pauschalposition
Geräte, W erkzeuge und sonstige Betriebsmittel, die zur
vertragsgemäßen Ausführung der Bauleistungen
erforderlich
sind, auf die Baustelle bringen, bereitstellen und
soweit der Geräteeinsatz nicht gesondert vergütet
wird - betriebsfertig aufstellen einschl. der dafür
notwendigen Arbeiten. Die erforderlichen festen Anlagen
herstellen. Baubüros, Unterkünfte, Werkstätten,
Lagerschuppen
und dgl. , soweit erforderlich, antransportieren,
aufbauen und
einrichten. Strom- , Wasser- , Fernsprechanschluss
sowie Entsorgungseinrichtungen und dgl . für die
Baustelle, soweit erforderlich, herstellen. Bei Bedarf
Lagerplätze, sonstige Platzbefestigungen und Wege im
Baustellenbereich anlegen.
Oberbodenarbeiten einschl. Beseitigen von Aufwuchs für
die Baustelleneinrichtung, soweit erforderlich,
ausführen. Flächen beschaffen, sofern die vom AG zur
Verfügung gestellten
nicht ausreichen. Kosten für Vorhalten, Unterhalten und
Betreiben der Geräte, Anlagen und Einrichtungen
einschl. Mieten, Pacht, Gebühren und dgl. werden nicht
mit dieser Pauschale sondern mit der OZ
Baustellengemeinkosten vergütet. Soweit nicht für
bestimmte Leistungen für das Einrichten der Baustelle
gesonderte Positionen im Leistungsverzeichnis enthalten
sind, gilt die Pauschale für alle Leistungen sämtlicher
Abschnitte des Leistungsverzeichnisses.
Zufahrt zur Baustelle b is 100m Entfernung über
öffentliches Straßennetz möglich. Alle Wege innerhalb
der Baustelle nach Wahl des AN herstellen und nach
Beendigung der Baumaßnahme entfernen. Ursprünglichen
Zustand wieder herstellen.
Menge: 1,000 Psch

**0.0.2 Baustelle räumen Sämtl. LV-Abschn.**
*** Pauschalposition
StL-Nr. 1910111201
Baustelle von allen Geräten, Anlagen, Einrichtungen und
dgl. räumen. Benutzte Flächen und Wege entsprechend dem
ursprünglichen Zustand herrichten. Soweit nicht für
bestimmte Leistungen für das Räumen der Baustelle gesonderte Positionen im Leistungsverzeichnis enthalten
sind, gilt die Pauschale
für alle Leistungen sämtlicher Abschnitte des Leistungsverzeichnisses.
Menge: 1,000 Psch

**0.0.3 Baustellengemeinkosten**
*** Pauschalposition
Baustellengemeinkosten.
Die erforderlichen Kostenanteile der
Baustellengemeinkosten für die zu erbringenden
Leistungen sind nachvollziehbar und prüffähig zu
kalkulieren.
Die zeitabhängigen Kosten für gewerbliches und
ingenieur- technisches Personal sind hier zu erfassen.
Die Abrechnung erfolgt monatlich mit einem Betrag aus
Gesamtpreis BGK / Bauzeit.
Menge: 1,000 Psch

**0.0.4 Baustillstandskosten**
Baustillstandskosten für die zu erbringenden Leistungen
aus Gründen, welche der AN nicht zu vertreten hat
(z.B. Munitionsfunde, Unwetter u.s.w.).
Einzurechnen sind die Kosten für das Vorhalten aller
Geräte und des Baustellenpersonals bei
Stillstandszeiten.
Der angebotene Einheitspreis gilt unabhängig von der
tatsächlichen  Anzahl der abgerechneten Tage.
Beginn und Ende des Baustillstandes sind der
Bauüberwachung des AG schriftlich anzuzeigen. Nur der
schriftlich angezeigte und bestätigte Baustillstand
gilt als Abrechnungszeitraum.
Menge: 10,000 d

**0.0.5 Absperren, Beschilderung**
*** Pauschalposition
Absperren und Kennzeichnen der Baustellen sowie der
Baustellenzu- und ausfahrten auf öffentlichen Straßen
mit elektrischen Beleuchtung, den erforderlichen
Verkehrs- und Hinweiszeichen, Absperrungen (z.B.
Bauzäune), Schutz- und Sicherheitseinrichtungen sowie
Beleuchten der hierfür aufgestellten Geräte während der
gesamten Bauzeit inkl. An- und Abtransport aufstellen,
vorhalten, ständig warten und betreiben, kontrollieren
(nach ZTV-SA), bei Beschädigung oder Verlust ersetzen,
umsetzen nach Bauablauf des AN sowie nach Bauende
abbauen, inkl. vorübergehender Sicherungsmaßnahmen nach
StVO, RSA und ZTV-SA einschließlich kurzzeitiges Öffnen
und Schließen der Verkehrssicherung für Ein-/ Ausfahrt
der Baufahrzeuge in Disposition des AN.
Alle Leistungen zur Baustellensicherung sind nach den
Richtlinien für die Sicherung der Arbeitsstellen an
Straßen (RSA), neueste Ausgabe sowie ergänzende
Bestimmungen des jeweiligen Bundeslandes und den
Vorschriften bzw. Vorgaben der Verkehrsbehörde
auszuführen.
Die gesetzlichen Vorschriften insbesondere StVO, STVZA
sowie die Unfallschutzvorschriften sind stets
einzuhalten.
Absperrung und Verkehrssicherung einschl. Markierungen,
Beschilderungen Absperreinrichtung, Baken,
Absperrschranken einschließlich Aufstelleinrichtung mit
Beleuchtung an jeder Baustellenzufahrt sowie der
erforderlichen Sicherung der gesamten Baustelle über
die gesamte Bauzeit in allen Bauzuständen.
Einschließlich aller sich aus der ZTV-SA ergebenden
Maßnahmen zur unmittelbaren Sicherung des
Baustellenbereiches, Maßnahmen zur
Arbeitsstättensicherung gemäß ArbStättV (keine
gesonderte Vergütung - in EP einrechnen).
Die Position beinhaltet auch die schriftlichen Anträge
sowie Genehmigungsaufwendungen und -gebühren bei den
Behörden inkl. Beschilderungs- /Markierungsplan.
Die Abrechnung der Pauschalen erfolgt anteilig
monatlich mit einem Betrag ermittelt aus Gesamtpreis
dieser Position geteilt durch die Gesamtbauzeit in
Monaten.
Bei unverschuldeter Bauzeitverlängerung erfolgt die
Abrechnung monatlich mit dem Betrag der zuvor genannten
Berechnungsmethode.
Menge: 1,000 Psch

**0.0.6 Blendfreie Beleuchtung**
*** Pauschalposition
Blendfreie Beleuchtung der Brückenbaustelle
für alle geplanten Arbeiten gemäß
Arbeitsstättenverordnung und Arbeitsstättenrichtlinie
in Dämmerungs- und Nachtstunden je nach Bedarf mehrfach
auf- und abbauen, betreiben sowie
vor- und unterhalten.
Gilt auch für Leistungen die durch Nachunternehmer
erbracht werden.
Elektroenergie nach Wahl des AN bereitstellen.
Fehlende oder abhanden gekommene Teile ersetzen.
Die Beleuchtung ist für sämtliche Arbeiten bei
Dunkelheit und in der Dämmerung bzw. schlechter Sicht
einzusetzen.
Der mehrfache Einsatz ist zu berücksichtigen.
Menge: 1,000 Psch

**0.0.7 Bauzeitliche Absturzsicherungen Treppen, Baustellenwege etc.**
*** Pauschalposition
Bauzeitliche Absturzsicherungen für den gesamten
Bauwerksbereich für Neubau Bauwerk, Provisorien,
Baubehelfe usw. herstellen, vor- und unterhalten,
ständig kontrollieren, ggf. umsetzen und abbauen.
Ersatz zerstörter oder abhanden gekommener Teile ist in
die Position einzurechnen. Absturzsicherungen jeweils
für den unmittelbaren Baubereich.
Ausführung nach Wahl des AN entsprechend den
statischen, konstruktiven und sicherheitstechnischen
Erfordernissen.
70 v.H. der Pauschale werden nach betriebsbereiten
Aufbau der Rest nach den Rückbau vergütet.
Menge: 1,000 Psch

**0.0.8 Säuberung von Fahrbahnen**
*** Pauschalposition
Säubern von öffentlichen Straßen und Wegen von durch
den Baustellenverkehr verursachten Verschmutzungen.
Säuberung arbeitstäglich und/oder auf Anweisung des AG
während der gesamten Bauzeit.
Mit dieser Position sind ebenfalls alle Kosten für
Maschinen,
Geräte und Personal, die für das Reinigen von
Fahrbahnen benötigt werden, abgegolten.
Menge: 1,000 Psch

**0.0.9 Bauschutt/-abfallbeseitigung**
*** Pauschalposition
Container für die Beseitigung der anfallenden
Materialien, wie
Baureste/ Verschnitt/ Bauschutt/ Verpackungen usw. der
gesamten Baumaßnahme, getrennt für die anfallenden
Materialien auf der Baustelle bereitstellen.
Materialien in Container befördern. Anzahl Container
nach Wahl des AN.
Materialien regelmäßig entsorgen.
Menge: 1,000 Psch

**0.0.10 Bauzaun aufstellen und entfernen Zaunhöhe 2,0 m*Stahlgitter-FT**
StL-Nr. 1910120733
Bauzaun nach Unterlagen des AG einschl. der erforderlichen Tore und Pfosten standsicher aufstellen, während
der Bauzeit vorhalten und unterhalten sowie nach Beendigung der Bauzeit entfernen. 70 v.H. des Preises werden nach Aufstellen, der Rest nach Entfernen des Bauzaunes vergütet.
Zaunhöhe = 2,00 m.
Zaun aus Stahlgitter-Fertigteilen.
Menge: 220,000 m

**0.0.11 Bauzaun umsetzen**
StL-Nr. 1910121299
Bauzaun innerhalb der Baustelle umsetzen. Nicht wiederverwertbare Teile ersetzen.
Zaunhöhe 'über Gelände = 2,00 m.'

Zaun 'aus Stahlgitter-Fertigteilen.
Umsetzen entsprechend geplantem Bauablauf bzw. auf
besondere Anordnung des AG.'
Menge: 150,000 m

**0.0.12 Winterbaumaßnahmen einrichten**
*** Pauschalposition
Baustelle auf Anordnung des AG zusätzlich für
Winterbaumaßnahme einrichten, vorhalten und betreiben.
Geräte, Werkzeuge, Anlagen, Einrichtungen und sonstige
Betriebsmittel, die zur vertragsgemäßen Durchführung
der Bauarbeiten in den Wintermonaten erforderlich sind,
auf die Baustelle bringen, bereitstellen,
betriebsbereit aufstellen, vorhalten und betreiben,
einschließlich der dafür erforderlichen Arbeiten. Die
erforderlichen festen Anlagen herstellen.
Die erforderlichen Schutzeinrichtungen
antransportieren, aufbauen, einrichten, vorhalten und
betreiben.
Die Schnee und Eisfreiheit der Baustelle sowie ihrer
Zufahrt bzw. Zufahrten ist zu gewährleisten. Der
Einsatz von Salz als Streumittel ist nicht zugelassen.
Die erforderlichen Frischbetontemperaturen gemäß DIN
1045-3  sind einzuhalten.
Erforderliche Aufwendungen hierfür (einschl. der
erforderlichen Aufwendungen bei der Betonherstellung,
beim Transport, beim Betoneinbau und der
Nachbehandlung) sind in den Einheitspreis der Position
einzukalkulieren.
Diese Pauschale gilt für alle Leistungen des
Leistungsverzeichnisses.
Die Abrechnung der Pauschale erfolgt monatlich mit
einem Betrag ermittelt aus Gesamtpreis/Winterbauzeit
Menge: 1,000 Psch

**0.0.13 Winterbaumaßnahmen räumen**
*** Pauschalposition
Baustelle von allen Geräten, Anlagen, Einrichtungen und
dgl . der Winterbaumaßnahme räumen.
Diese Pauschale gilt für alle Leistungen des
Leistungsverzeichnisses.
Menge: 1,000 Psch

**0.0.14 Standsicherheit Kranstandorte**
*** Pauschalposition
Aufstandsflächen nach Wahl des AN für Kranstandorte der
stationären Krane und sonstigen Mobilkrane
einschließlich Gründung/Tiefgründung bzw.
Untergrundverbesserung herstellen, je nach Technologie
des AN auch mehrfach zurück-
und wieder aufbauen bzw. umsetzen.
Flächenbefestigung für Kranaufstellung mit sowie
lastverteilenden Maßnahmen nach Wahl des AN Erd-  und
Oberbodenarbeiten ausführen.
Maßnahmen zur Verhinderung der Beschädigung an
angrenzenden baulichen Anlagen oder
Flächenbefestigungen durchführen.
Vollständiger Rückbau der Aufstandsflächen bis mind. 1m
unter OK Gelände.
Ursprungszustand wieder herstellen.
Gilt für alle Kranarbeiten der gesamten Baumaßnahme
sowohl stationäre als auch Mobilkräne.
Menge: 1,000 Psch

**0.0.15 Arbeiten in Schutzeinrichtungen**
*** Pauschalposition
Zulage für die erschwerten Bedingungen einschließlich
ggfs. erforderlicher Mehraufwand bei der Durchführung
aller Arbeiten innerhalb von witterungsbedingten
Schutzeinrichtungen entsprechend der Technologie des AN
und der einzuhaltenden Vertragstermine.
Menge: 1,000 Psch

**0.0.16 Anmietung Lagerflächen**
*** Pauschalposition
Zwischenlagerplatz für Oberboden und Boden einrichten.
Lagerplatz für Mengen bis 2000 m3.
Lagerfläche ist vom AN zu beschaffen.
Lagerplatz zur fachgerechten Lagerung des ausgebauten
Oberbodens und Bodens.
Nach Abtransport des gelagerten Materials den
Lagerplatz räumen.
Sämtlichen anfallenden Unrat aufnehmen, in Eigentum des
AN übernehmen und entsorgen.
Alle erforderlichen Nebenarbeiten ausführen.
Lagerplatz während der gesamten Bauzeit vorhalten.
Fläche nach Abschluss der Baumaßnahme in ihren
ursprünglichen Zustand versetzen.
Menge: 1,000 Psch

**0.0.17 Baubüro für AG auf- und abbauen Obod.abheb.,Aufw.*Zuf+Platz Wahl AN**
*** Pauschalposition
Baubüro (Baracke oder Container) für den AG, doppelwandig, mit einem Fenster je Arbeitsplatz, antransportieren und nach Unterlagen des AG aufbauen. Jeden Arbeitsplatz mit Schreibtisch, Stuhl, Aktenbock und Akten-
/Kleiderschrank, jeden Raum zusätzlich mit Ablagetisch,
zwei weiteren Stühlen (bzw. Sitzbank) und verschließbarem Aktenschrank ausstatten. Raum- und Arbeitsplatzbeleuchtung entsprechend den Vorschriften für die Be-
leuchtung von Arbeitsplätzen herstellen. Elektrische
Beleuchtung, Waschgelegenheit mit fließend kaltem und
warmen Wasser, Heizgelegenheit sowie Toilette einrichten, für Abwasserbeseitigung sorgen. Sowie ein mobiler
WLAN Router (Speedbox LTE) mit Internet Flatrate.
Das Baubüro entspricht mit seinen Arbeitsplätzen allen
gesetzlichen Regelungen und Vorschriften. Baubüro mit
allen
Einrichtungen abbauen und abtransportieren. Benutzte
Flächen entsprechend dem ursprünglichen Zustand herrichten. 70 v.H. der Pauschale werden nach Übernahme
des Baubüros durch den AG, der Rest nach Erfüllung der
Leistung vergütet.
Bürofläche ca. 15 m2 (ohne Flure und Toiletten),
mit 1 Arbeitsplatz.
Ausstattung 2 Tische 0,80 x 1,60 m und 5 Stühle,
Zusätzlich Beratungsraum (ca. 60 m2)
mit 5 Tischen 0,80 x 1,60 m und 12 Stühlen,
Toilettenanlage (keine mobile Toilettenanlage),
Klimatisierung für Büroeinheit, A3-Kopierer,
Desinfektionsspender, Kaffeemaschine und Kühlschrank.
Aufstellfläche stellt AN zur Verfügung
Aufstellfläche herrichten.
Zufahrt und Platzbefestigung nach Wahl des AN
ausführen.
Einstellplatz für 2 PKW.
Menge: 1,000 Psch
Leistungsbereichkatalog: 101

**0.0.18 Baubüro für AG vorhalten**
StL-Nr. 19101327
Baubüro für den AG mit allen Einrichtungen vor- und
unterhalten. Ver- und Entsorgung sicherstellen. Baubüro
heizen. 2 mal wöchentlich reinigen. Zufahrt und befestigte Plätze unterhalten. Teilzeiten nach Tagen werden
zu 1/30 des Einheitspreises vergütet.
Menge: 22,000 Mt

**0.0.19 Zuarbeit SiGe-Plan**
*** Pauschalposition
Zuarbeit zur Vorankündigung und Fortschreibung des Sicherheits- und Gesundheitsplanes gemäß Baustellenverordnung, mit dem Sicherheits- und Gesundheitskoordinator des AG abstimmen und bei erheblichen Änderungen des Bauvorhabens anpassen.
Den SiGe-Plan für jeden Beschäftigten einsehbar auf der
Baustelle vorhalten.
Menge: 1,000 Psch

#### Abschnitt 0.1 Koordinierung und Beweissicherung

**0.1.1 Koordinierung der Bauarbeiten**
*** Pauschalposition
Koordinierung der Bauarbeiten und aller am Bauvorhaben
beteiligten Firmen während der gesamten Bauzeit. Die
Koordinierungsaufwendungen gelten für die Gesamtbaumaßnahme. Vergütet wird der über die normale Baukoordination hinausgehende Aufwand durch die
verschiedenen Vorhabenbeteiligten, die Ver- und
Entsorgungsunternehmen usw., Einordnung in den
Bauablauf etc..
Erforderliche Zeiträume der beteiligten Firmen sind vom
AN zu gewähren und gelten nicht als Baubehinderung in
der Gesamtbauzeit.
Alle Mehraufwendungen des AN werden durch diese
Pauschale abgegolten.
Menge: 1,000 Psch

**0.1.2 Koordinierung Bahn**
*** Pauschalposition
Koordinierung/ Abstimmungen/ Vorbereitung für
Sicherungsmaßnahmen an der DB AG Strecke einschl.
Arbeiten in den vorgegebenen Gleissperrungen während
der gesamten Bauzeit  durchführen.
Dazu zählen u.a:
- Teilnahme an Einweisungen durch
Anlagenverantwortliche/TB/
  BÜB/SAKRA usw.
- Planung der Arbeiten in Sperrpausen (Aufstellen
Bauablauf,
  Personal- /Geräteeinsatz, Übergabe digital und  in
Papier
  2-fach)
- Aufstellen der Betra-Anträge
- Aufstellung der 1. Seite des Sicherungsplanes
- Teilnahme an Betraanlaufbesprechungen
- Koordinierung der Beschäftigten in den Sperrpausen
- Abstimmungen/ Teilnahme zu/an allen erforderlichen
  Zwischen- und Endabnahmen/ Begehungen für alle
  Bauzustände aller Bahngewerke usw..  (z.B. für LST,
Erdung,
  Gleise usw.).
Termingerechte Bereitstellung aller erforderlichen
Unterlagen und Dokumentationen.
Geplante Sperrpausen der Gleise entsprechend
unterjähriger Anmeldung.
Menge: 1,000 Psch

**0.1.3 Beweissicherung Baufeld**
*** Pauschalposition
Beweissicherung nach VOB/B § 3 Ziff.4 durchführen.
Beweissicherung im Bereich der Baustelle an bestehenden
Bauwerken, Durchlässen, Fahrbahnen, Zufahrten, ggf.
Gebäuden und sonstiger betroffener Einrichtungen vor
Beginn,
während und nach Beendigung der Baumaßnahme.
Die Beweissicherung ist durch einen unabhängigen,
öffentlich bestellten Gutachter durchführen zu lassen.
Vorhandene Zustände sind in einer Fotodokumentation
(Bildgröße 9 x 13 cm eingelegt in Folienträgern)
festzuhalten.
Beweissicherung vor Beginn der Bauarbeiten im Benehmen
mit dem AG, dem Versicherer sowie den Grund- und
Hauseigentümern der angrenzenden Grundstücke und ggf.
Gebäude hinsichtlich Schäden aller Art durchführen.
Eigentümer und Besitzer in Abstimmung mit BÜ
feststellen und benachrichtigen und  dafür Sorge
tragen, dass sämtliche Liegenschaften und Vermietungen
bei der Besichtigung zugänglich sind.
Über die Besichtigung Protokolle mit Erläuterungen  der
Schadensbilder  anfertigen, durch Fotografien ergänzen,
von allen Beteiligten gegenzeichnen lassen und an alle
Beteiligten Mehrfertigungen aushändigen.
Soweit erforderlich Gipsmarken anbringen, datieren und
laufend kontrollieren.
Bauzustände (auch angetroffene unterirdische Ver- und
Entsorgungsleitungen sowie alle Maßnahmen zu deren
Sicherung) und der Endzustand sind zu dokumentieren.
Die Beweissicherung ist 7  Tage vor Baubeginn in Form
einer Dokumentation (Bericht einschließlich Fotos,
zeichnerischer Unterlagen, ggfs. Videoaufnahmen)
durchzuführen und dem AG spätestens zum Baubeginn zu
übergeben.
Nach Beendigung der Baumaßnahme sind die dokumentierten
Bereiche auf etwaige Schäden unter Einbeziehung
betroffener Anlieger/Eigentümer/Pächter zu überprüfen.
Lieferung der Dokumentationen bei Baubeginn und am
Bauende in 3-facher Ausfertigung an den AG, an alle
 weiteren 1-fach.
Menge: 1,000 Psch

**0.1.4 Beweissicherung Umleitungsstrecke**
*** Pauschalposition
Beweissicherung der Umleitungsstrecke nach VOB/ B § 3
Ziff. 4 durchführen.
Beweissicherung im Bereich der Umleitungsstrecken an
bestehenden Bauwerken, Durchlässen, Fahrbahnen,
Zufahrten, ggf. Gebäuden und sonstiger betroffener
Einrichtungen vor Beginn, während und nach Beendigung
der Baumaßnahme.
Die Beweissicherung ist durch einen unabhängigen,
öffentlich bestellten Gutachter durchführen zu lassen.
Vorhandene Zustände der Umleitungsstrecke (die vor
Baubeginn mit dem AN, d em AG, der örtlichen
Bauüberwachung und einem Vertreter des Rechtsträgers
gemeinsam zu befahren ist) sind in einer
Fotodokumentation ( Bildgröße 9 x 1 3 cm eingelegt in
Folienträgern) und einer Videobefahrung festzuhalten .
Beweissicherung vor Beginn der Bauarbeiten im
Benehmen mit dem AG, dem Versicherer sowie den Grund -
und Hauseigentümern der angrenzenden Grundstücke und
ggf .
Gebäude hinsichtlich Schäden aller Art durchführen.
Eigentümer und Besitzer in Abstimmung mit BÜ
feststellen und benachrichtigen und dafür Sorge
tragen, dass sämtliche Liegenschaften und Vermietungen
bei der Besichtigung zugänglich sind.
Über die Besichtigung Protokolle mit Erläuterungen der
Schadensbilder anfertigen, durch Fotografien ergänzen,
von allen Beteiligten gegenzeichnen lassen und an alle
Beteiligten Mehrfertigungen aushändigen.
Soweit erforderlich Gipsmarken anbringen, datieren und
laufend kontrollieren.
Bauzustände (auch angetroffene unterirdische Ver- und
Entsorgungsleitungen sowie alle Maßnahmen zu deren
Sicherung) und der Endzustand sind zu dokumentieren .
Die Beweissicherung ist 7 Tage vor Baubeginn in Form
einer Dokumentation (Bericht einschließlich Fotos,
zeichnerischer Unterlagen, ggfs. Videoaufnahmen)
durchzuführen und dem AG spätestens zum Baubeginn zu
übergeben.
Nach Beendigung der Baumaßnahme sind die dokumentierten
Bereiche auf etwaige Schäden unter Einbeziehung
betroffener
Anlieger/ Eigentümer/ Pächter zu überprüfen.
Lieferung der Dokumentationen bei Baubeginn und am
Bauende in 3 -f acher Ausfertigung an den AG, an alle
weiteren 1 - f ach.
Menge: 1,000 Psch

**0.1.5 Beweissicherung Bahnanlagen**
*** Pauschalposition
Beweissicherung.
Lieferung einer Dokumentation über den Zustand des
unmittelbar durch die Baumaßnahme beeinflussten
Baubereiches der Bahnanlagen, Straßen, Wege, Zufahrten
sowie Übergängen auf Gelände der DB AG,
Vorfluteinrichtungen auch aller beteiligten
bahnseitigen Gewerke etc. als
Beweissicherungsverfahren.
Die Dokumentation erfolgt als Plan, Bild und Text.
Ausführung der Arbeiten durch ein zertifiziertes Büro
- erstmalig vor Beginn der Bauausführung unmittelbar
nach Auftragsvergabe
- sowie nach Fertigstellung der ausgeschriebenen
Bauleistungen.
Die Beweissicherung ist rechtzeitig beim AG anzumelden,
um die Teilnahme eines AG-Vertreters zu ermöglichen.
Übergabe der Unterlagen an den AG vor Beginn der
Arbeiten (Suchschachtungen) und nach Beendigung der
Bauarbeiten.
Unterlagen sind jeweils (>3<)-fach in Papierform und
1-fach digital zu liefern.
Digitale Unterlagen im Format PDF, Fotos im Format JPG
(Bildgröße mind. 900x600 Pixel), Papierformate gemäß
DIN-Norm 476 bzw. EN ISO 216
Menge: 1,000 Psch
Orte: BS000000UM

**0.1.6 Absicherung Vermessungsleistung des AG**
*** Pauschalposition
Absicherungsarbeiten für den AG für Vermessung und
Absteckung der Hauptachse durchführen, eine Woche vor
Baubeginn für 3 Tage mit Beantragung der
verkehrsbehördlichen Anordnung bei der zuständigen
Verkehrsbehörde.
Menge: 1,000 Psch

**0.1.7 Erlaubnisscheinen für Erdarbeiten**
*** Pauschalposition
Beantragung von Erlaubnisscheinen für
Erdarbeiten/ Kabelmerkblättern für Baumaßnahmen
Dritter im Zuständigkeitsbereich der DB Netz AG.
Einweisung mit dem jeweiligen Anlagenverantwortlichen
der DB AG durchführen und Ergebnisse dokumentieren.
Menge: 1,000 Psch

**0.1.8 Pressemitteilung**
*** Pauschalposition
Mitteilung in der lokalen Presse über Bauvorhaben mit
Information über:
-  Bauabschnitte
-  die damit verbundene Verkehrsführung.
- Aussagen über zeitlichen Ablauf.
1. Pressemitteilung vor Baubeginn
2. Pressemitteilung vor jeder Änderung der
Verkehrsführung für alle Bauabschnitte (einschließlich
Unterabschnitte)
Pressemitteilung in Abstimmung mit AG erstellen,
einschließlich Aufbereitung der erforderlichen Daten in
Text und Bild.
Datenformate mit lokaler Presse abstimmen.
Menge: 1,000 Psch

**0.1.9 Anwohnerinformation**
*** Pauschalposition
Rechtzeitige schriftliche Information aller Anlieger
vor Baubeginn der Gesamtbaumaßnahme über Beginn und
voraussichtliches Ende sowie zu erwartende
Beeinträchtigungen unter Angabe des Namens und der
Tel.-Nr. des Bauleiters sowie des zuständigen
Bauleiters des Verkehrssicherungsunternehmens und
anderer  verantwortlicher Ansprechpartner.
Ständige Information und Verteilung der Information an
die Anlieger im Zuge der Baudurchführung.
Menge: 1,000 Psch

**0.1.10 Gebühren und Genehmigungen**
*** Pauschalposition
Gebühren gemäß Paragraph 4 der VOB/B für sämtliche
erforderliche öffentlich-rechtliche Genehmigungen,
Erlaubnisse, Schachtscheine, Sondernutzungen für die
Erlaubnis zur Grundstücksbenutzung und Zustimmungen
einschl. die Zuarbeit für die Einholung der
verkehrsbehördlichen Anordnungen für alle
Verkehrsführungszustände im Rahmen des Vorhabens sowie
die Aufwendungen, Ortstermine sowie Zuarbeit für
Erstellung der notwendigen Planunterlagen.
Menge: 1,000 Psch

**0.1.11 Dokumentation schadlose Verwertung**
*** Pauschalposition
Durchführung der Dokumentation zur Sicherung der
schadlosen Verwertung aller Ausbaustoffe gemäß § 5 Abs. 3 KrW - / AbfG.
Dokumentation vom AN erstellen und Entsorgungsnachweis
dem AG übergeben.
Menge: 1,000 Psch

**0.1.12 Mitwirkung bei der elektron NWführung**
*** Pauschalposition
Mitwirkung bei der elektronischen Nachweisführung
(eANV) für die Entsorgung gefährlichen Abfalls gem.
Nachweisverordnung NachwV und AbfG LSA.
Menge: 1,000 Psch

#### Abschnitt 0.2 Baustraßen

*Hinweis: Hinweis Baustraße*
Die nachfolgende Position beinhaltet die Baustraßen innerhalb der Baufeldes. Die Zuwegungsrampe Seite Deuben wurde im Vorfeld bereits hergestellt und ist durch den AN Bau nach Fertigstellung der Baumaßnahme rückstandsfrei rückzubauen.

**0.2.1 Zulage Baustraßenherstellung und -rückbau**
*** Pauschalposition
Zualge für alle Postionen der Baustraßenherstellung und
deren Rückbau für die Ausführung in Teilabschnitten.
Die Baustraßen  werden im westlichen Baufeld im Bereich
der Seite Nord und Süd errichtet, im östlichen Baufeld
im Bereich der Seite Süd.Die Baustraßen sind zu
unterschiedlichen Bauzeiten herzustellen und auch
teilweise einzeln oder vollständig  wieder entsprechend
der Bauablaufplanung des AN unter Einhaltung der
grundsätzlichen Ausführungsvorgaben des AG
zurückzubauen. Die sich hieraus ergebenden
Mehraufwendungen aus der zeitversetzten Ausführung und
dem zeitversetzen Rückbau und auch Teilrückbau sind in
diese Pauschalposition einzurechnen. Eine weitere
gesondrte Vergütung darüber hinaus erfolgt nicht.
Menge: 1,000 Psch

**0.2.2 Baustraßen herstellen**
*** Pauschalposition
Herstellen, Unterhalten und Beseitigen von Baustraßen
für alle übrigen Zuwegungen innerhalb des gesamten Baufeldes zur Durchführung aller Leistungen zum Ersatzneubau des Bauwerkes einschließlich notwendiger
Baustellenzufahrten.
Ausführung nach Wahl des AN unter Berücksichtigung
nachfolgender einzurechnender Leistungen:
- Abtrag/Rückbau und Beseitigung von nicht tragfähigem
  Material, einschl. Planumsherstellung
  und Verdichtung des anstehenden Bodens,
- Geotextil/Geovlies als Trennschicht und Erdbewehrung
  auslegen, Verbundstoff aus Vlies mit Verstärkung GRK5
- Aufbau nach Wahl des AN mit einer Tragfähigkeit von
  EV2 = 120 MPa an der Oberfläche
- Ausführung einer geeigneten Oberflächenbefestigung nach Wahl des AN.
Die Mehraufwendungen bei der Ausführung der Ein- und
Ausfahrtsbereiche sind in die Position mit
einzurechnen.
Dies gilt auch für die Herstellung erforderlicher
Rampen zur Überwindung von Höhenunterschieden. Die
dafür erforderliche Lieferung geeigneten Materials ist
einzukalkulieren.
Baustraßen unterhalten, nach Beendigung der Arbeiten
Baustraßen zurückbauen und Urzustand wieder herstellen.
Verdichteten Untergrund nach Rückbau wieder auflockern.
Baustraßenausführung, geeignet auch zur Benutzung von
schwerem Gerät.
Baustraße während der Bauzeit unterhalten.
Nach Beendigung der Arbeiten Baustraße/Zuwegungen
zurückbauen und ausgebautes Material einer Verwertung
nach Wahl des AN zuführen.
Mehraufwendungen für die Separierung, Trennung und
Entsorgung sind ebenfalls in die Position mit
einzurechnen.
Menge: 1,000 Psch

**0.2.3 Rückbau Zuwegungsrampe (Bestand)**
*** Pauschalposition
Zugangsrampe im Zuge des Abschlusses bzw . nach Fertigstellung der Baumaßnahme rückstandsfrei nach Wahl des AN zurückbauen .
Ausführung in Teilabschnitten.
Folgende Schichten sind aufnehmen:
- Bodenaustauschmaterial
- Geotextil
- 30-45 cm Schottertragschicht
- Asphalttragdeckschicht 10 cm dick
Fläche = Zuwegung / Baustraße.
Benutzte Flächen entsprechend dem ursprünglichen
Zustand herrichten.
Fehlenden geeigneten Erdstoff bis Unterkante Oberboden
einbauen, Erdstoff liefern.
Menge: 1,000 Psch

#### Abschnitt 0.3 Prüfplan/Kontrollprüfungen

**0.3.1 Prüfplan**
*** Pauschalposition
Prüfplan für die Eigenüberwachungsprüfungen und
Kontrollprüfungen nach Absprache mit dem AG für alle
Leistungen der gesamten Baumaßnahme erstellen, anpassen
und dem AG übergeben.
Der Prüfplan soll abschnittsweise und in tabellarischer
Form aufgestellt werden sowie folgende Inhalte
enthalten:
- Angabe der Stationen,
- Angabe der Schichten,
- Art der Eigenüberwachungsprüfung usw.
Menge: 1,000 psch

**0.3.2 Gründungsabnahme**
*** Pauschalposition
Abnahme der Baugrubensohlen (alle Gründungen für
Bauwerk) durch den Ersteller des Baugrundgutachtens
durchführen und protokollieren lassen.
Übereinstimmung zwischen den Angaben im Baugrundgutachten
und den tatsächlich angetroffenen Verhältnissen prüfen,
eventuelle Abweichungen dokumentieren und begründen.
Protokoll mit Angaben und Zuordnung der
Baugrundschichten einschließlich Ordinaten erstellen .
Einschließlich aller erforderlichen Leistungen (wie
z.B. mehrfache An- und Abfahrten für die unabhängig
voneinander fertig werdenden Gründungssohlen, Auslöse,
sonstige Zuschläge, weitere Recherchen, Abstimmungen,
Koordination, Messungen usw.
Die Pauschale gilt für alle Gründungen.
Menge: 1,000 psch

**0.3.3 Belastungsfahrzeug bereitstellen**
StL-Nr. 19101707
Belastungsfahrzeug als Gegengewicht (z.B. ausreichend
beladener Lkw) für Plattendruckversuch bei Kontrollprüfungen bereitstellen.
Menge: 20,000 h
Leistungsbereichkatalog: 101

**0.3.4 Herstellen Probeplatte**
Herstellen von Probeplatten in den Abmessungen 70 cm x
40 cm x 20 cm aus dem zu prüfenden Kappenbeton bei der
Betonage zur Durchführung der Nachweisführung des
Frost- Tausalz -Widerstandes einschl. Entsorgung der
Plattenreste nach erfolgter Bohrkernentnahme.
Einbau und Verdichtung sowie Nachbehandlung sind analog
der
Kappenbetonage durchzuführen.
Die Probeplatte ist neben dem Bauteil zu lagern.
Die erforderliche Bohrkernentnahme und Prüfungen
entspr. Prüfvorschrift nach ZTV- StB LSBB 17 der
Landesstraßenbaubehörde Sachsen- Anhalt erfolgt durch
eine RAP Stra zugelassene Prüfstelle im Auftrag und
Rechnung des Auftraggebers.
Einzurechnen sind sämtliche Kosten für Herstellung des
Probekörpers, Lagerung und Entsorgung.
Menge: 2,000 St

**0.3.5 Probegefäß liefern Alu-Schale25x25x4*Mithilfe Kprüf.**
StL-Nr. 1910171241
Probegefäß zur Aufnahme von Baustoffproben, für Kontrollprüfungen und für Rückstellproben des AG liefern.
Probegefäß = Aluminium-Schale, 25 x 25 x 4 cm.
Mithilfe bei der Probennahme im Baubereich nach Angaben
des AG.
Menge: 4,000 St
Leistungsbereichkatalog: 101

**0.3.6 Probegefäß liefern 10-l-Blecheimer*Mithilfe Kprüf.**
StL-Nr. 1910171211
Probegefäß zur Aufnahme von Baustoffproben, für Kontrollprüfungen und für Rückstellproben des AG liefern.
Probegefäß = sauberer 10-l-Blecheimer mit dicht schließendem Deckel.
Mithilfe bei der Probennahme im Baubereich nach Angaben
des AG.
Menge: 8,000 St
Leistungsbereichkatalog: 101

**0.3.7 Prüfstelle fräsen und verschließen**
Kontrollprüfstelle fräsen und verschließen.
Die Fläche der Kontrollprüfstelle beträgt ca. 0,25 m2
bis 0,75 m2.
Nach Erkalten der Verfüllung ist der Bereich der
Bohrkern- entnahmestellen in einem kleinstmöglich
umschließenden Rechteck ca.3 cm tief auszufräsen und
mit Gussasphalt MA 8 S 2 5/55-55 bündig zur OK Fahrbahn
zu verschließen.
Das Fräsgut ist aufzunehmen und fachgerecht zu
entsorgen.
Die Unterlage ist gründlich zu reinigen.
Abstumpfen der Oberfläche mit einer Lieferkörnung 2 /3
und einer Abstreumenge von 6 - 10 kg/ m 2.
Es sind die Anschlüsse gemäß ZTV Fug- S tB mit einem
anschmelzbaren Bitumenfugenband herzustellen.
Menge: 6,000 St

**0.3.8 Bohrkernlöcher verfüllen**
Bohrkernlöcher einer Kontrollprüfstelle verfüllen.
4 bis 6 Bohrkernlöcher mit einem Durchmesser von 150 mm
in einer Tiefevon 30 bis 34 cm, mit Gussasphalt bis OK
Fahrbahn verfüllen.
Vor Einbau der nächstfolgenden Schicht muss die untere
Schicht
auskühlen.
Menge: 6,000 St

**0.3.9 Gegenpole für Kontrollpr. verlegen AL 30x50cm, 0,3mm*Schicht o.Bindem.**
StL-Nr. 191017370304
Gegenpole für Kontrollprüfungen nach Anweisung des AG
für die elektromagnetische Dickenmessung verlegen.
Gegenpol = Aluminium-Blech (0,3 mm, 30x50 cm)
max. Messtiefe 40 cm
Unterlage = Schicht ohne Bindemittel.
Menge: 8,000 St
Leistungsbereichkatalog: 101

**0.3.10 Gegenpole für Kontrollpr. verlegen AL 30x50cm, 0,1mm*Asphalt**
StL-Nr. 191017370101
Gegenpole für Kontrollprüfungen nach Anweisung des AG
für die elektromagnetische Dickenmessung verlegen.
Gegenpol = Aluminium-Folie (0,1 mm, 30x50 cm)
max. Messtiefe 40 cm
Unterlage = Asphaltschicht.
Menge: 8,000 St
Leistungsbereichkatalog: 101

#### Abschnitt 0.4 Bahnsicherungsleistungen

**0.4.1 Feste Absperrung auf-/Abbauen**
*** Pauschalposition
Feste Absperrung am Gleis auf- und abbauen und nach
Bedarf des AN (Teilabschnitte) mehrmals aus- und wieder
einbauen, DB AG zugelassenes System, für Gleisbertrieb
bis 160 km/h, einschließlich An- und Abtransport.
Einbauort: Bauwerksbereich
Länge: 2 x 100 m.
Es bestehen keine unmittelbaren Zuwegungen zum Gleisbereich. Einbau während einer Betra in Nachtsperrpausen
ab ca. 22.00 Uhr. Alle Zuschläge sind einzurechnen.
Menge: 1,000 Psch

**0.4.2 FA vorhalten u. betreiben**
Feste Absperrung vorhalten und betreiben,
(Abrechnung: Meter x Tag).
Einsatzzeit: 22 Monate = 665 d.
Menge: 133000,000 md

**0.4.3 Einholen Sicherungsplan**
Sicherungspläne bei der DB AG zeitgemäß einreichen,
bestätigen lassen und einholen.
Ausgefüllte 1. Seite des Sicherungsplan vom AN
einholen und an die für den BZS übergeben/ schicken.
Komplettierten Sicherungsplan von der BZS wieder
einholen und der Sicherungsüberwachung vor Ort mit Beginn der Baustelle/ Sperpause jeweils übergeben.
Für: Vorlaufleistungen, Sperrpausen, Nachlaufleistungen.
Abgerechnet wird pro Gleis.
Menge: 10,000 St

**0.4.4 Sicherungsaufsichtskraft**
Sicherungsaufsichtskraft
Einsatz einer bahnzugelassenen Sicherungsaufsichtskraft
während der Bauarbeiten.
Bei Abgabe des Angebotes ist die Sicherungsfirma als
NAN anzugeben.
Stundenverrechnungssatz je Arbeitsstunde für
Sicherungsaufsichtskraft einschließlich Nebenkosten,
Nacht- , Feiertags- und Sontagszuschlägen.
An - und Abfahrtskosten sowie der zugehörigen Geräte
und Ausrüstungen wie Typhon mit Treibgas,
Funksprechgeräte etc. Einschließlich Vorhalten des
zugelassenen Tyfons/elektrischen Horns und der
Funkgeräte (inkl. Betreiben) .
Der Verrechnungssatz für die jeweilige Arbeitskraft
umfasst sämtliche Aufwendungen, insbesondere den
tatsächlichen Lohn einschließlich vermögenswirksamer
Leistungen mit den Zuschlägen für die Gemeinkosten,
Lohn- bzw. Gehaltsnebenkosten und Zuschläge
(inkl. Überstunden) .
Der Einheitspreis gilt unabhängig von den tatsächlich
abgerechneten Stunden.
Menge: 250,000 Std

**0.4.5 Sicherungsposten/ Absperrposten**
Einsatz eines bahnzugelassenen
Sicherungspostens/ Absperrpostens während der
Bauarbeiten.
Bei Abgabe des Angebotes ist die Sicherungsfirma als
NAN anzugeben.
Stundenverrechnungssatz je Arbeitsstunde für
Sicherungsposten/ Absperrposten einschließlich
Nebenkosten, Nacht- , Feiertags- und Sontagszuschlägen,
An - und Abfahrtskosten sowie der zugehörigen Geräte
und Ausrüstungen wie Typhon mit Treibgas,
Funksprechgeräte etc.
Einschließlich Vorhalten des zugelassenen Tyfons/
elektrischen Horns und der Funkgeräte (inkl. Betreiben)
.
Der Verrechnungssatz für die jeweilige Arbeitskraft
umfasst sämtliche Aufwendungen, insbesondere den
tatsächlichen Lohn einschließlich vermögenswirksamer
Leistungen mit den Zuschlägen für die Gemeinkosten,
Lohn- b zw. Gehaltsnebenkosten und Zuschläge (inkl.
Überstunden) .
Der Einheitspreis gilt unabhängig von den tatsächlich
abgerechneten Stunden.
Menge: 250,000 Std

**0.4.6 Kranvereinbarung mit DB AG**
*** Pauschalposition
Kranvereinbarung mit DB AG
Abschluss einer Kranvereinbarung mit der DB AG
einschließlich Abstimmungen und Erarbeiten der
notwendigen Unterlagen (detaillierter BE-Plan,
Ablauf - und Technologiebeschreibungen und dgl.)
Die Pauschale gilt für alle Kräne und Kraneinsätze
sowie sämtliche Verschiebe- bzw. Absenkvorgänge
der Baumaßnahme (Demontage Bestandsbauwerk, Montage des neuen Brückenüberbaues mit Fertigteilverlegung, stationäre und sonstige mobile Kräne) sowie sämtliche Großgeräte
(hier: Ramm- und Bohrgeräte) usw. im Bereich bzw. über den Bahnanlagen.
Menge: 1,000 Psch

**0.4.7 Zuarbeit BETRA**
*** Pauschalposition
Zuarbeit BETRA
Vorbereitung, Organisation und Koordinierung mit
rechtzeitiger An- /Freimeldung der Bahnsperrpausen
beim BÜ Bahn (im Auftrag des AG) . Terminabstimmungen mit BÜ Bahn des AG bzw. Terminbestätigungen für die angemeldeten bzw. die betreffenden Sperrpausen (BETRA) jeweils mind. 8 Wochen vorher tätigen.
In den jeweiligen Sperrpausen vorgesehene Arbeiten detailliert für jede Sperrpause beschreiben, ggf. an Baufortschritt anpassen/ ändern. Vom AG beantragte Betriebs- und Bauanweisungen der DBAG in Abhängigkeit von der vom AN gewählten Technologie bzw. des Bauablaufes ergänzen und dem BÜ Bahn des AG übergeben.
Gilt für alle Abschnitte dieses Leistungsverzeichnisses
Vergütet wird der über die normale Baukoordination hinausgehende allgemeine Aufwand durch die Arbeiten im
Bahnbereich und unter Deckung von BETRA (siehe Baubeschreibung) und der damit verbundenen Abstimmungen und Erstellung von Unterlagen (Technologiebeschreibungen,
Detailablaufpläne, Angabe der tätigen Personen usw.)
Einholen der Betretungserlaubnis bei der DB AG.
Erforderliche Anpassungen des eigenen Bauablaufes an das Sperrzeitenregime der DB AG Zeiträume sind vom AN vorzunehmen und gelten nicht als Baubehinderung in der Gesamtbauzeit. Einzurechnen sind die technologisch und
sperrpausenbedingten Steh- und Wartezeiten von Maschinen, Geräten, Personal einschließlich Bauleitung. Alle Mehraufwendungen des AN, technolgische Pausen und Anpassungen des Bauablaufes sind durch diese Pauschale  abgegolten.
Menge: 1,000 Psch

**0.4.8 Einweisung**
*** Pauschalposition
Einweisung
Örtliche DB AG-Einweisung des Baubetriebes bzw .
beteiligte Personen / Sperrpersonal für die Baumaßnahme
Gilt für Gesamtbaumaßnahme sowie aller Zwischenzustände.
Menge: 1,000 Psch

**0.4.9 Absperren und Kennzeichnen**
*** Pauschalposition
Absperren und Kennzeichnen des Gefahrenbereiches
der DB AG sowie entsprechend den Vorschriften der
Verkehrsbehörde bzw. der DBAG mit elektrischer
Beleuchtung, den erforderlichen Verkehrs- und
Hinweiszeichen, Schutz - und Sicherheitseinrichtungen
inkl . Betreiben der Beleuchtung der hierfür aufgestellten Geräte und Anlagen während der gesamten Bauzeit.
Menge: 1,000 Psch

**0.4.10 Schwenkbegrenzung Bahnanlagen**
*** Pauschalposition
Erforderliche Schutzmaßnahmen/Schwenkbegrenzung zur
Sicherung des Bahnanlagenbereichs bei allen Abbruch- und
Herstellarbeiten zum Ersatzneubau des Bauwerkes.
Schutzmaßnahmen/Schwenkbegrenzung einschl. der erforderlichen Trag- und Unterkonstruktionen, Pfosten mit Fußplatte unter Beachtung der einzuhaltenden lichten Höhe für den Bahnbetrieb windsicher herstellen, vorhalten, umsetzen
und beseitigen.
Die erforderliche technische Bearbeitung (statischen Nachweise und Konstruktionsunterlagen) sind in die Position mit einzurechnen und werden nicht gesondert vergütet.
Menge: 1,000 Psch

#### Abschnitt 0.5 Verkehrssicherung Arbeitsstellen umd Umleitungsbeschilderung

*Hinweis: Hinweis Umleitungsbeschilderung*
Die Verkehrsbeschilderung und Umleitungsbeschilderung sind mit dem zuständigen Straßenverkehrsamt des Burgenlandkreises und der Stadt Teuchern auf Grundlage der beiligenden Umleitungskonzeption abzustimmen. Für den Baubereich gilt eine Vollsperrung. Zu berücksichtigen ist die Sperrung der Orstdurchfahrt K2207 Deuben im Baubereich, die Zuwegung Deuben/Bahnhof sowie die Andienung
"Am Bahnhof", weiterhin ist die Umleitung für den touristischen Radverkehr der "Saale-Unstrut-Elster-Rad-Acht" mit zu beschildern.
Alle hierzu erforderlichen Leistungen sind in die nachfolgenden Posotionen einzurechnen.

**0.5.1 Verkehrsführungsplan aufstellen**
*** Pauschalposition
Verkehrszeichenpläne auf der Basis des Verkehrskonzepts
des AG einschließlich nochmaliger Abstimmung mit der
zuständigen Verkehrsbehörde erstellen.
Erforderliche Ortsbesichtigungen zur Erstellung der
Planunterlagen durchführen.
Verkehrszeichenpläne auf der Basis der Vorabstimmung
mit der zuständigen Verkehrsbehörde endgültig
abstimmen.
Menge: 1,000 Psch

**0.5.2 Anpassung eines Verkehrszeichenplans**
*** Pauschalposition
Anpassung der Verkehrszeichenpläne in Folge von
Änderungen der Bautechnologie oder der vorhandenen
Verkehrssituation gegenüber der vom AG zur Verfügung
gestellten Unterlage, einschl. Abstimmung mit der
Verkehrsbehörde und Einreichung zur Genehmigung.
Menge: 1,000 Psch

**0.5.3 Verkehrsrechtliche Anordnung einh. Geb. auf Nachweis**
*** Pauschalposition
Einholung der Verkehrsrechtlichen Anordnung (VRA)
gemäß § 45 StVO bei den zuständigen Behörden für
sämtliche erforderliche Verkehrssicherungsmaßnahmen
für die Verkehrsführung inkl. sämtlicher
Aufwendungen für Leistungen zur Erstellung der
Unterlagen für die verkehrsrechtlichen Anordnungen
inkl. Beantragung, Einholung, Abstimmungen im Bereich
aller die Baumaßnahme betreffenden Straßen und Wege.
Der Umfang der Leistungen für eine einzelne VRA
(wie Anzahl der erforderlichen VF-/ VS-Pläne u.ä.)
richtet sich nach den Festlegungen der jeweiligen
Verkehrsbehörde.
Der Antrag auf VRA inkl. Unterlagen ist spätestens
2 Wochen vor Bauausführung bei der zuständigen
Verkehrsbehörde einzureichen.
Sämtliche Auflagen aus der VRA sind zu erfüllen.
Die anfallenden gebühren sind in die Position
 "Gebühren und Genehmigungen" einzurechnen.
Menge: 1,000 Psch

**0.5.4 Deaktivierung vorh. Beschilderung**
*** Pauschalposition
Deaktivieren von vorhandener Beschilderung.
Verkehrszeichen, die Ihre Gültigkeit durch die
temporäre Beschilderung verlieren, sind zu
deaktivieren. Deaktivierung kann durch Wegdrehen oder
berührungsfreies Auskreuzen erfolgen, hier sind
Verkehrszeichen und Wegweiser einzukalkulieren. Nach
dem Rückbau der temporären Beschilderung sind diese
Verkehrszeichen in ihrem Ursprung zurückzuversetzen
bzw. zu aktivieren.
Menge: 1,000 Psch

**0.5.5 Verkehrssicherung und Umleitungsbeschilderung**
*** Pauschalposition
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle und Umleitungsstrecke.
Nach Verkehrszeichenplänen des AN.
Vorhandene Verkehrsschilder 'außer Kraft setzen wird nicht gesondert vergütet.
Die Position der Verkehrssicherung beinhaltet die vollständige Verkehrssicherung für die Vollsperrung der K 2207 im Baubereich sowie die entssprechende Umleitungsbeschilderung für alle Verkehrsarten nach Umleitungskonzeption des AG. Weiterhin ist mit der LV-Position der Verkehrssicherung die Umleitungsführung für Fußgänger und Radfahrer zur Andienung des Haltepunktes Deuben über die Karl-Liebknecht-Straße sowie der touristischen Radfahrstercke der "Saale-Unstrut-Elster-Rad-Acht" einzurichten.'

Verkehrsrechtliche Anordnung nach Unterlagen des AG
einholen und zugehörige Unterlagen erstellen. Erforderliche Ortsbesichtigungen zur Erstellung der Planunterlagen für die verkehrsrechtliche Anordnung durchführen.
Menge: 1,000 psch

**0.5.6 Verkehrssich. läng. Dauer vorhalten wie Vorposition**
StL-Nr. 2110511010
Verkehrssicherung längerer Dauer vorhalten, warten, instand setzen und betreiben. Vorübergehende Verkehrssicherungsmaßnahmen durchführen. Die Kontrolle der Verkehrssicherung wird gesondert vergütet.
Verkehrssicherung wie in Vorposition beschrieben.
Menge: 650,000 d

**0.5.7 Verkehrssich. läng. Dauer abbauen**
*** Pauschalposition
StL-Nr. 211051200900
Verkehrssicherung an Arbeitsstellen längerer Dauer abbauen. Vorübergehende Verkehrssicherungsmaßnahmen
durchführen. Vorübergehende Markierung entfernen,
transportable Lichtsignalanlage, bauliches Leitelement,
mobile Stauwarnanlage, LED-Anzeigetafel und transportable Schutzeinrichtung abbauen werden gesondert
vergütet.
Vorhandene Verkehrsschilder 'wieder Inkraftsetzen wird
nicht gesondert vergütet.'
Menge: 1,000 psch

**0.5.8 Kontrolle d. Verkehrss. a. Uml.str.*elektron. Gerät**
StL-Nr. 2110591092
Kontrolle der temporären Verkehrsschilder, vorübergehenden Markierungen, transportablen Lichtsignalanlagen,
baulichen Leitelemente und transportablen Schutzeinrichtungen auf Umleitungsstrecke gemäß ZTV-SA durchführen. Die Kontrolle ist unmittelbar nach deren Durchführung zu erfassen und zu dokumentieren. Arbeits- und
Hilfsmittel sind vom AN zu stellen und dem AG jederzeit
zugänglich zu machen.
Kontrolle 'dreimal täglich,
an arbeitsfreien Tagen zweimal täglich.'

Kontrolle mit elektronischem Erfassungsgerät nach Un-
terlagen des AG dokumentieren.
Menge: 650,000 d

#### Abschnitt 0.6 Vermessung, Bestandsunterlagen

**0.6.1 Festpunktfeld sichern**
*** Pauschalposition
Vorhandene Lage- und Höhenfestpunkte im Baubereich
während der gesamten Bauzeit nach Wahl des AN mit
geeigneten Mitteln sichern und unterhalten.
Nach Abschluss der Baumaßnahme ist das Festpunktnetz an
den AG zu übergeben.
Menge: 1,000 Psch

**0.6.2 Urgeländeaufmaß**
*** Pauschalposition
Urgeländeaufnahme vor Beginn der Bauarbeiten durch
einen  Vermessungsingenieur durchführen lassen.
Vorhandenes Lage- und Höhenfestpunktnetz verdichten.
Bezug auf markante Punkte und zu Punkten des
Bezugslagenetzes herstellen.
Vermessung in Lage und Höhe.
Unterlagen der Bauüberwachung des AG 3-fach liefern.
Lieferung 1-fach auf Datenträger im DXF-Format
einschließlich Höhenangaben mit Datenaustauschformular
und in CARD-lesbarem Format.
Vermessung im Höhensystem DHHN 92.
Die erforderlichen Erdarbeiten sind einzurechnen.
Nach Abschluß der Baumaßnahme Festpunktnetz
an AG übergeben.
Die Pauschale gilt für den gesamten Baubereich/
das Baufeld.
Menge: 1,000 Psch

**0.6.3 Setzen verbleibender Festpunkte**
Liefern und Setzen verbleibender Festpunkte im
Nahbereich der Baustelle. Eventuelle Erd- und
Betonarbeiten sind einzurechen.
Menge: 2,000 St

**0.6.4 Gleislagekontrollmessungen**
*** Pauschalposition
Gleislagekontrollmessungen für Bauarbeiten unter
Gleisen nach Abstimmung mit AG durchführen,
Rasterabstand = 2,5 m
Bezug auf Vergleichspunkte aus dem Gleishöhenplan
herstellen.
Teilleistungen Nullmessung, Kontrollmessung
(3fach), Schlußmessung.
Länge je Gleis ca. 100 m (Gleis bahnlinks und bahnrechts).
Regularien und Anweisungen der DB AG sind zu beachten.
Ergebnisse der Gleislagekontrollmessungen und Vergleich
der Soll-Ist-Werte in zweifacher Ausfertigung an den AG
liefern.
Menge: 1,000 Psch

**0.6.5 Ergänzungsmessung**
Gleislagekontrollmessungen zur Ergänzung zum
festgelegten Messprogramm als zusätzliche Kontrollmessung auf Anweisung des AG  für Bauarbeiten in
Gleisnähe durchführen,
Regularien und Anweisungen der DB AG sind zu beachten.
Ergebnisse der Gleislagekontrollmessungen und Vergleich
der Soll-Ist-Werte in zweifacher Ausfertigung an den AG
liefern.
Menge: 2,000 St

**0.6.6 Kontrollmessungen Verbau**
Kontrollmessungen der Verformung an den Verbauwänden
während der gesamten Bauzeit durchführen und
dokumentieren.
Alle zur Erfüllung der Leistung erforderlichen
Nebenarbeiten, Geräte etc. sind in die Position
einzurechnen.
Ergebnisse dem AG nach der jeweiligen Messung in Papier
übergeben.
Bereich:  Achse 10 und 20
Kontrollmessung in Abstimmung mit dem AG.
Abgerechnet wird nach Anzahl Messeinsatz der Kolonne.
Menge: 2,000 St

**0.6.7 Ausführungsvermessung**
*** Pauschalposition
Baubegleitende Ausführungsvermessungen und
vermessungstechnische Eigenüberwachung gemäß
der vermessungstechnischen Baubeschreibung
inkl. Ermittlung und Lieferung von Messdaten,
Protokollen, Nachweisen, Skizzen und Übersichtsplänen.
Die Pauschale gilt für das gesamte Bauvorhaben (inkl.
Abbruch).
Lieferung auf Anforderung des AG abschnittsweise
vorab.
Menge: 1,000 Psch

**0.6.8 Setzungs- u. Verformungsmessungen**
*** Pauschalposition
Setzungs- und Verformungsmessungen nach ZTV-ING 1.2
und ZTV-Verm StB 01 von Baubeginn bis zum Bauende für Bauwerks- und Dammbereich nach Messprogramm durchführen, Messbolzen/-niete für Höhenkontrollen während des Bauens nach Messprogramm anordnen.
Die ergänzende RiZ-LSBB "Mes 10" ist zu beachten und
anzuwenden.
Einmessen nach Fertigstellung der Baumaßnahme und
Übertrag der Höhen auf Messbolzen bzw. -niete in Unter-
und  Überbau.
Höhenbezug DHHN 92 (HS 160) herstellen.
Die Pauschale gilt für das gesamte Bauvorhaben.
Die durchgeführte Vermessung ist dem AG schriftlich zu
bestätigen, ggf. festgestellte Abweichungen von den
Sollwerten sind in einem Abweichungsbericht mit
Messprotokoll dem AG umgehend mitzuteilen.
Menge: 1,000 Psch

**0.6.9 Bestandsvermessungen durchführen**
*** Pauschalposition
Bestandsvermessung durchführen Bestandszeichnungen nach
Abschluss der Baumaßnahme in digitaler Form im
DXF-Format bzw. als DWG-Datei, im ISYBAU-Format und als
pausfähige Unterlage dem AG übergeben.
Ausführung und Lieferung entsprechend Baubeschreibung.
Leistung für alle Gewerke ausführen.
Menge: 1,000 Psch

**0.6.10 Bestandsvermessung DB AG**
*** Pauschalposition
Bestandsvermessung durchführen
Bestandszeichnungen nach Abschluss
der Baumaßnahme in digitaler Form im
DXF-Format bzw. als DWG-Datei, im ISYBAU-Format
und als pausfähige Unterlage dem AG übergeben.
Herstellung bzw. Berichtigung der Bahnhofs- und
Streckenpläne (Ivl-Pläne) gemäß Richtlinie 885
(Bahn-Geodaten des DB-GIS)
Gemäß Ril 885 und TM 01/09.
Leistung für alle Gewerke ausführen.
Menge: 1,000 Psch

**0.6.11 Lichtbilder herst. und liefern**
StL-Nr. 19101620
Lichtbilder über den wesentlichen Bauablauf des Bauwerks in digitalisierter Form (Auflösung mindestens
1024 mal 768 Pixel, 24 Farben) mit Digitalkamera herstellen und auf mit dem AG abgestimmten Datenträger (CD
oder DVD) liefern. Das Komprimierungsverhältnis bzw.
die Bildqualität ist so zu wählen, dass durch die Komprimierung keine für den Sachverhalt wesentlichen Bildinformationen verloren gehen.
Menge: 300,000 St
Leistungsbereichkatalog: 101

**0.6.12 Fotodokumentation**
*** Pauschalposition
Fotodokumentation über den Bauablauf an Hand der
digitalisierten Fotos herstellen.
Ausdruck der digitalisierten Fotos auf fotoähnlichem
Papier.(mind. satiniert und 100 g / m2-Papiergewicht)
- Abgabe im Schnellhefter
- Deckblatt, Inhaltsverzeichnis
- Bildnummer, Bildtitel
- Kurzbeschreibung Bauteil und Leistung mit Datum
- max. 2 Bilder pro Seite
- Bildgröße ca. 9 x 13 cm
- Bildanzahl = 70 Stück
Dokumentation anfertigen und spätestens mit der Vorlage der Schlussrechnung an den AG liefern.
Menge: 1,000 Psch

#### Abschnitt 0.7 Ver- und Entsorgungsanlagen sowie TK-Anlage der DB AG

**0.7.1 Suchgraben herstellen T bis 1,25 m**
StL-Nr. 19108911910101
Suchgraben nach Unterlagen des AG einschließlich Handschachtung herstellen. Aushub zur Wiederverwendung
seitlich lagern. Beschreibung der Homogenbereiche nach
Unterlagen des AG. Abgerechnet wird nach Abtragsprofilen.
Homogenbereiche 'gemäß Unterlagen AG'

Grabentiefe bis 1,25 m.
Straßenaufbruch wird gesondert vergütet.
Seitlich gelagerten Boden einbauen und verdichten.
Menge: 80,000 m3
Leistungsbereichkatalog: 108

**0.7.2 Leitungen einmessen**
*** Pauschalposition
Neu verlegte Leitungen einmessen und für Dritte
nachvollziehbar dokumentieren.
Dokumentation nach Wahl des AN.
Dokumentation an Auftraggeber übergeben.
Menge: 1,000 Psch

**0.7.3 Leitungssicherung Kabel**
*** Pauschalposition
Erkundete Leitungen während der Baumaßnahme nach Wahl
des AN vor Beschädigungen und Frost während der
Bauarbeiten gem. Forderungen der Leitungsträger
sichern. Leitungen orten und nach eigenverantwortlicher
Rücksprache und Abstimmung mit dem Leitungsträger und
dem AG einschließlich Schächten, Schieberkappen und
Merksteinen sichern/schützen. Die Leitungen sind
jederzeit zugänglich und in Betrieb zu halten.
Material zum Schutz von Leitung und Schächten liefern
und einbauen sowie nach Bauende wieder entfernen.
Sandbettung, Abdeckmaterial (Stahlplatten o. dgl.) und
sonstige Auflagerungen und Sicherungsmaßnahmen sind mit
einzurechnen.
Leitung möglichst erschütterungsfrei im vorhandenen
Zustand belassen.
Gilt für Gesamtbaumaßnahme (alle Leistungen).
Arbeiten vor Ort mit allen Beteiligten koordinieren,
eigene Arbeiten und Arbeitsablauf an die Situation
(angetroffene Leitung) flexibel örtlich anpassen.
Erschwernisse für Handschachtung u. dgl. während der
eigenen Arbeiten werden nicht gesondert vergütet.
Erschwernisse infolge der Leitung werden nicht
gesondert vergütet.
Leitung = Sämtliche erdverlegte Telekom-, Energie- und
sonstige Kabeltrassen nach Lageplan bzw.
Bauwerksübersichtsplan im gesamten Baufeld.
Menge: 1,000 Psch

**0.7.4 Sicherung Maste**
*** Pauschalposition
Sicherung der vorhandenen Beleuchtungs -, Strom- und
sonstigen Maststandorte nach Lageplan bzw.
Bauwerksplan.
Höhe bis 5 m.
Sicherung einschl . der vorhandenen Leitungen.
Masten aus Metall, Beton oder Holz in geeigneter Form
nach Wahl des AN sichern.
Menge: 1,000 Psch

**0.7.5 Sicherung Elektrokasten**
*** Pauschalposition
Sicherung der vorhandenenElektrokästen nach Lageplan bzw.
Bauwerksplan.
Sicherung einschl . der vorhandenen Leitungen.
Elektrokasten in geeigneter Form
nach Wahl des AN sichern.
Menge: 1,000 Psch

**0.7.6 Schachtabdeckung anpassen in Asph.-Fläche*WW-Mörtel**
Schachtabdeckung freilegen und nach Bauablauf an die
neue planmäßige Höhe anpassen. Aufbruch- und Erdarbeiten zum Freilegen der Schachtelemente ausführen.
Schachtabdeckung 16 cm höher setzen
Fuge zwischen Fertigteilen mit Mörtel WW-
Schachtkopfmörtel nach DIN 19573, unter Verwendung von
mindestens drei Distanzstücken entsprechender Festigkeit vollflächig herstellen, Fugen glattstreichen.
Auflagerringe ausbauen und der Verwertung nach Wahl des AN zuführen
Schachtkonus 625/1000 ausbauen und nach Höhenausgleich wieder einbauen
Schachtring DU1000, h=750 mm ausbauen und der Verwertung nach Wahl des AN zuführen
neuen Schachtring DU1000, h=1000 mm liefern und einbauen
Steigeisen einläufig nach DIN 19 555 Form B, 4 St/m
einbauen, max. Trittmaß beachten.
Schachtkonus wieder einbauen.
Schmutzfänger ausbauen und nach fertig gestellter Leistung wieder einsetzen.
Menge: 1,000 St

**0.7.7 Schachtabdeckung anpassen in Asph.-Fläche*WW-Mörtel**
Schachtabdeckung freilegen und nach Bauablauf an die
neue planmäßige Höhe anpassen. Aufbruch- und Erdarbeiten zum Freilegen der Schachtelemente ausführen.
Schachtabdeckung 5 cm tiefer setzen
Fuge zwischen Fertigteilen mit Mörtel WW-
Schachtkopfmörtel nach DIN 19573, unter Verwendung von
mindestens drei Distanzstücken entsprechender Festigkeit vollflächig herstellen, Fugen glattstreichen.
Auflagerringe ausbauen und der Verwertung nach Wahl des AN zuführen
Schachtkonus 625/1000 ausbauen und nach Höhenausgleich wieder einbauen
Schachtring DU1000, h=1000 mm ausbauen und der Verwertung nach Wahl des AN zuführen
neuen Schachtring DU1000, h=750 mm liefern und einbauen
Steigeisen einläufig nach DIN 19 555 Form B, 4 St/m
einbauen, max. Trittmaß beachten.
Schachtkonus wieder einbauen.
Schmutzfänger ausbauen und nach fertig gestellter Leistung wieder einsetzen.
Menge: 1,000 St

**0.7.8 Schachtabdeckung auf Höhe setzen WW-Mörtel**
StL-Nr. 2211045903
Schachtabdeckung, lose aufgelegt, entsprechend Bauablauf Zug um Zug auf planmäßige Höhe setzen.
Fuge zwischen Fertigteilen mit Mörtel WW-
Schachtkopfmörtel nach DIN 19573, unter Verwendung von
mindestens drei Distanzstücken entsprechender Festigkeit vollflächig herstellen, Fugen glattstreichen.
Menge: 2,000 St

**0.7.9 Betonauflagering einbauen Rg.,verschiebsich WW-Mörtel**
StL-Nr. 221104441903
Betonauflagering, lichter DU 625 mm, einbauen. Fugen
glattstreichen.
Auflagering verschiebesicher.
Ringhöhe '40, 60, 100 mm - max 3 Ausgleichsringe
übereinander einbauen'

Fuge zwischen Fertigteilen mit Mörtel WW-
Schachtkopfmörtel nach DIN 19573, vollflächig herstellen, Fugen glattstreichen.
Menge: 6,000 St

*Hinweis: Hinweis TK-Anlage BW-Achse 10*
Die Verkehrsbeschilderung und Umleitungsbeschilderung sind mit dem zuständigen Straßenverkehrsamt des Burgenlandkreises und der Stadt Teuchern abzustimmen. Für den Baubereich gilt eine Vollsperrung. Zu berücksichtigen ist die Sperrung der Orstdurchfahrt K2207 Deuben im Baubereich, die Zuwegung Deuben/Bahnhof sowie die Andienung Am Bahnhof.

**0.7.10 Suchgraben**
Boden zur Freilegung und zur eindeutigen Lagebestimmung
der Kabel und Leitungen, in Handarbeit ausheben und
seitlich lagern. Boden fachgerecht wieder verfüllen in
Lagen von <= 30 cm profilgerecht einbauen und
verdichten. Aushubtiefe  bis 1,2 m.
Homogenbereich gemäß geotechnischem Bericht. Die Vorschriften der BD AG bzw. Anlagenbetreiber sind zu beachten. Abgerechnet wird mit senkrechten Wänden. Notwendige bauzeitliche Verbaumaßnahmen werden nicht gesondert vergütet und sind in den Einheitspreis einzurechnen.
Menge: 50,000 m3

**0.7.11 Bestandsunterlagen TK**
*** Pauschalposition
Bestandspläne (berichtigt nach Ausführung und Örtlichkeit) erstellen und einschließlich der Bestätigung des AN auf Übereinstimmung der Bestandspläne mit der Örtlichkeit sowie aktualisierter Metadatenliste 4 Wochen vor VOB- Abnahme
liefern, zur Qualitätskontrolle durch den AG.
Einarbeitung der Kontrollergebnisse des AG durch den AN.
Berücksichtigung der im Boden verbliebenen Bauteile auf
Grund der Ausführung in den Bestandsplänen. Schriftliche Anforderung erforderlicher Barcodenummern für neu zu erstellende Bestandspläne durch den AN bei der planverwaltenden Stelle (IZ-Plan) und Übernahme der
Barcodenummern in die Bestandspläne. Ergänzung / Aktualisierung der durch IZ-Plan mit den Barcodenummern
bzw. durch den AG zur Verfügung gestellten
Metadatenlisten inkl. Streckendaten und Objektverknüpfungen.
Abstimmung der Lieferung mit IZ-Plan auf der Grundlage einer durch den AN erstellten Test-Ausfertigung. Art der Lieferung der Bestandspläne: Alle Bestandspläne als digitale Unterlagen als
Ansichts- und Quelldateien (Datenformat DWG) gemäß Ril
886.0103A01 an den AG übergeben. Lieferung von 1Satz Bestandspläne in Papierform zur Qualitätskontrolle durch den AG. Lieferung von 1 Satz abschließend überarbeiteter
Bestandspläne in Papierform inkl. Randstempel gemäß Ril 886.0102, auf Grundlage einer vom AG bereitgestellten digitalen und mit Randstempel versehenen Version der vom AN gelieferten Bestandspläne.
Menge: 1,000 Psch

**0.7.12 Leitungssicherung TK-Kabel**
*** Pauschalposition
Erkundete Leitungen (F1,249 während der Baumaßnahme nach Wahl des AN vor Beschädigungen und Frost während der
Bauarbeiten gem. Forderungen der Leitungsträger
sichern. Leitungen orten und nach eigenverantwortlicher
Rücksprache und Abstimmung mit dem Leitungsträger und
dem AG sichern/schützen. Die Leitungen sind jederzeit zugänglich und in Betrieb zu halten.
Material zum Schutz von Leitung liefern und einbauen sowie nach Bauende wieder entfernen.
Sandbettung, Abdeckmaterial (Stahlplatten o. dgl.) und
sonstige Auflagerungen und Sicherungsmaßnahmen sind mit
einzurechnen.
Leitung möglichst erschütterungsfrei im vorhandenen Zustand belassen. Gilt für Gesamtbaumaßnahme (alle Leistungen).
Arbeiten vor Ort mit allen Beteiligten koordinieren,
eigene Arbeiten und Arbeitsablauf an die Situation
(angetroffene Leitungen) flexibel örtlich anpassen.
Erschwernisse für Handschachtung u. dgl. während der
eigenen Arbeiten werden nicht gesondert vergütet.
Erschwernisse infolge der Leitungen werden nicht
gesondert vergütet.
Leitung = TK-Anlage der DB AG nach Lageplan bzw.
Bauwerksübersichtsplan im gesamten Baufeld der Achse 10.
Menge: 1,000 Psch

#### Abschnitt 0.8 Kampfmittelerkundung

*Hinweis: Die baubegleitende Kampfmittelräumung darf nur durch*
Die baubegleitende Kampfmittelräumung darf nur durch
eine Fachfirma für Kampfmittelräumung erfolgen.
Der Firmeninhaber muss über einen Erlaubnisschein nach
§7 SprengG verfügen.
Die unselbständig Beschäftigten müssen über einen
gültigen Befähigungsschein nach §20 SprengG
(Feuerwerker) verfügen.
Die Durchführung der erforderlichen örtlichen
Sicherungs- und Räummaßnahmen auf der Baustelle bei
Auffinden von Kampfmitteln oder anderen Gegenständen
militärischer Herkunft, sowie durch Fundobjekte
hervorgerufene Stillstandszeiten des AN werden
gesondert zum Nachweis vergütet."
Bohrlochsondierungen sind bei
Kampfmittelverdachtspunkten Abstand von max 1,50m
untereinander auszuführen.

**0.8.1 BE/Beräumung für Kampfmittel**
*** Pauschalposition
Maßnahmespezifische Baustelleneinrichtung, die zur
vertragsgemässen Durchführung der Kampfmittelerkundung
erforderlich ist, auf die Baustelle bringen,
bereitstellen und betriebsfertig aufstellen und
vorhalten einschl. aller dafür notwendigen Arbeiten.
Bei Bedarf Zufahrtswege zur Baustelle sowie
Lagerplätze, sonstige Platzbefestigungen und Wege im
Baufeld anlegen.
Einholung von allen Genehmigungen, Vergütungen und
Entschädigungen für Inanspruchnahme der Flächen
Dritter.
Freistellungsbescheinigung nach Bauende vorlegen.
Strom-, Wasser-, Fernsprechanschluss sowie
Entsorgungseinrichtungen und dgl. für die Baustelle,
soweit erforderlich, herstellen. Die Kosten für
Verbrauch sind in die Pauschale einzukalkulieren.
Baustelle nach Beendigung der Arbeiten von allen
Geräten, Anlagen, Einrichtungen und dgl. räumen.
Benutzte Flächen und Wege entsprechend dem
ursprünglichen Zustand unter Wahrung der
landschaftspflegerischen Belange ordnungsgemäß
herrichten. Verunreinigungen beseitigen.
Die Pauschale gilt für alle Leistungen der Kampfmittelerkundung.
Menge: 1,000 Psch

**0.8.2 Absichern Baustellenbereich**
*** Pauschalposition
Absichern des unmittelbaren Baustellenbereiches während
der Kampfmitteluntersuchung nach Maßgabe des AN zum
Schutz der auf der Baustelle beschäftigten Personen
sowie vom öffentlichen Verkehr entsprechend der
Unfall-Verhütungsvorschriften sowie der RSA.
Menge: 1,000 Psch

**0.8.3 Einmessen und Einteilen der Testfelder**
*** Pauschalposition
Einmessen und Einteilen der Testfelder sowie der
Sondier- und Räumflächen.
Testfelder, Sondier- und Räumflächen sind entsprechend
DIN 18323 zu markieren bzw. zu kennzeichnen. Anfertigen
von Plänen.
Menge: 1,000 Psch

**0.8.4 Planung Kampfmittelsondierung**
*** Pauschalposition
Aufstellung von Bohrrasterplänen entsprechend der
Ausführungstechnologie nach Wahl des AN sowie
arbeitstägliche Übergabe von Unterlagen zur
Dokumentation über Bauablauf, besondere Ereignisse und
erbrachte Leistungen an AG.
Abschlussdokumentation mit Benennung der zur Sondierung
und Räumung genutzten Methoden und Geräte,
georeferenzierten Lage- und Bohrrasterpläne mit
eingetragenen Fundstellen, Kampfmittelfundlisten sowie
georeferenzierte Lage- und Bohrrasterpläne mit
verbliebenen Störkörpern. (>2<)-fach In Papier und
1-fach in digitaler Form.
Menge: 1,000 Psch

**0.8.5 Flächenhafte Kampfmittelsond.**
Absuchen des Baugeländes durch eine nach § 7,9,20 des
Gesetzes über explosionsgefährliche Stoffe (SprengG)
zugelassenen Firma (inkl. Feuerwerker) auf klein- und
großkalibrige Munition, Munitionsteile und Bomben
einschließlich deren Bergung nach derzeitigem Stand der
Technik.
Die Flächensondierung und Auswertung ist mit einem
Georadar durchzuführen.
Die abzusuchenden Flächen haben sowohl befestigte
Oberflächen (Straße / Radweg: Asphalt, Beton, Pflaster;
Böschungsbereich als auch unbefestigte Oberflächen (Gelände neben Bauwerk und Straße/Radweg: horizontal und in Böschungen).
Sicherung, Zwischenlagerung und Übergabe an
Kampfmittelbeseitigungsdienst wird nicht gesondert vergütet.
Die Leistung beinhaltet die erforderlichen Erdarbeiten
zur Bergung von Kampfmitteln. Anfallende Erdmassen sind
innerhalb der Baustelle zu lagern und nach Bergung der
Munition wieder einzubauen. Der Aufbruch der befestigten Flächen wird über die entsprechenden Einheitspreise abgerechnet. Die kampfmitteltechnische Baubegleitung durch die
Bereitstellung eines Feuerwerkers ist einzukalkulieren.
Anzubieten ist die Gesamtleistung einschließlich aller Personal-, Material- und Gerätekosten. Mehrmaliges Anrücken auf die Baustelle ist einzukalkulieren, kein kontinuierliches Arbeiten
möglich. Der AN hat diesen Vorgang so zu organisieren, dass der
Bauablauf hierdurch nicht gestört wird. Die Koordination erfolgt durch den AN und wird nicht gesondert vergütet.
Die baubegleitende Kampfmittelsuche erfolgt zeitlich getrennt entsprechend Baufortschritt des AN. Dies ist in den Einheitspreisen zu berücksichtigen.
Menge: 5100,000 m2

*Hinweis: Bohrlochsondierungen Baugrubenverbau*
Bohrlochsondierungen im Bereich Baugrubenverbau.

**0.8.6 Herstellen, Unterhalten u. Rückbau**
*** Pauschalposition
Aufstellflächen herstellen, für die Ausführung der
Kampfmittelsondierung der Verbauten. Pauschale gilt für
alle notwendigen Sondierungsarbeiten. Unterhaltung und
Rückbau der Aufstellflächen. Einschließlich Anschluss
an Zufahrten. Für die Befestigung der Aufstellflächen
ist das Baugrundgutachen zur beachten.
Erdarbeiten und Rekultivierung der Flächen werden nicht
gesondert vergütet.
Menge: 1,000 Psch

**0.8.7 An- und Abtransport Bohrgerät**
*** Pauschalposition
An- und Abtransport sowie aller zur Durchführung der
Bohrarbeiten erforderlichen Gerätschaften, Materialien,
Werkzeuge usw., einschl. der erforderlichen Vor- und
Unterhaltung. Räumen der Baustelle einschl. Reinigung
bzw.
Wiederherstellung der benutzten Flächen. Auf- und Abbau
am jeweils ersten und letzten Untersuchungspunkt sowie
das notwendige Umsetzen zum jeweiligen
Sondierungspunkt.
Je nach Erfordernis des Bauablaufes und der
Ablauftechnologie des AN mehrmals ausführen.
Menge: 1,000 Psch

**0.8.8 Tiefensondierbohrungen Verbau**
Tiefensondierbohrungen zur Überprüfung auf Kampfmittel
durchführen.
Bohrloch vertikal herstellen.
Bohrtiefe: ab OK Bestandsgelände = ca. 6 m
Raster der Bohrlochsondierung entsprechend des vom AN
gewählten Gerätes (Radius <=0,75 m).
Homogenbereiche: Bohr A und B.
Umsetzen des Gerätes innerhalb der Baustelle und von
Ansatzpunkt zu Ansatzpunkt wird nicht gesondert
vergütet.
Die Rückverfüllung der Bohrungen hat mit Bohrgut zu
erfolgen.
Abgerechnet wird nach Länge Bohrloch.
Bohrungen in Verbau Pfeiler Achse 10 und 20.
Sicherung, Zwischenlagerung und Übergabe an
Kampfmittelbeseitigungsdienst wird nicht gesondert
vergütet.
Die Leistung beinhaltet die erforderlichen Erdarbeiten
zur Bergung von Kampfmitteln.
Anfallende Erdmassen sind innerhalb der Baustelle zu
lagern und nach Bergung der Munition wieder einzubauen.
Der Aufbruch der befestigten Flächen wird nicht
gesondert vergütet.
Die kampfmitteltechnische Baubegleitung durch die
Bereitstellung eines Feuerwerkers ist einzukalkulieren.
Anzubieten ist die Gesamtleistung einschließlich aller
Personal-, Material- und Gerätekosten.
Mehrmaliges Anrücken auf die Baustelle ist einzukalkulieren, kein kontinuierliches Arbeiten möglich.
Der AN hat diesen Vorgang so zu organisieren, dass der
Bauablauf hierdurch nicht gestört wird.  Die Koordination erfolgt durch den AN und wird nicht gesondert vergütet.
Die baubegleitende Kampfmittelsuche erfolgt zeitlich
getrennt entsprechend Baufortschritt des AN. Dies ist
in den Einheitspreisen zu berücksichtigen.
Menge: 564,000 m

**0.8.9 Erdarbeiten während Sondierung**
Die Position beinhaltet die erforderlichen manuellen
Erdarbeiten während der Sondierarbeiten. Bei Verdachtspunkten
entsprechend Ausschlag Prüfgerät sind Suchschachtungen
durchzuführen.
Anfallende Erdmassen sind im Baufeld zwischenzulagern
und nach Beendigung der Suchaktion wieder einzubauen.
Abgerechnet wird nach Abtragsprofilen.
Preis unabhängig von abgerechneter Menge.
Menge: 5,000 m3

**0.8.10 Entsorgung Schrott**
Bergung von nicht munitionsbelasteten metallischen
Gegenständen.
Entsorgung von Schrott einschließlich laden und
fördern.
Bodenfremde Stoffe (außer Schrott) sind im Bereich der
Baufeldgrenzen auf Haufen zu setzen und
zwischenzulagern.
Menge: 1,000 t

**0.8.11 Ausmessen der Bohrlöcher**
Ausmessen der Bohrlöcher und Auswertung je Bohrloch
durchführen. Messergebnisse dokumentieren.
Bohrloch: vertikal und geneigt
Länge Bohrloch: bis 6 m.
Abschlussbericht, Dokumentation und Bestandspläne
anfertigen.
Dokumentation 2-fach an AG übergeben.
Freigabe an den Kampfmittelbeseitigungsdienst des
Landes Sachsen-Anhalt übergeben. Ausmessen in mehreren
Einsätzen entsprechend Bauablauf des AN.
Menge: 94,000 St

**0.8.12 Freigabebescheinigung**
*** Pauschalposition
Einholen der Freigabebescheinigung zur
Munitionsfreiheit für den untersuchten Baubereich
beim technischen Polizeiamt einschließlich aller dabei
anfallenden Gebühren und an den AG übergeben.
Gebühren werden nicht gesondert vergütet.
Menge: 1,000 Psch

*Hinweis: Baubegleitung bei erkundeten Verdachstflächen.*

**0.8.13 Gestellung eines Feuerwerkers**
Baubegleitende Kampfmittelräumung im Bereich des
Aushubs beim Freilegen von möglichen erkundeten
Verdachstflächen im Zuge der Baumaßnahme mittels visueller Beobachtung des Aushubs durch eine Fachfirma für Kampfmittelräumung.
Der Firmeninhaber muss über einen Erlaubnisschein nach
§7 SprengG verfügen.
Die unselbständig Beschäftigten müssen über einen gültigen
Befähigungsschein nach §20 SprengG (Feuerwerker) verfügen.
Die Durchführung der erforderlichen örtlichen Sicherungs- und
Räummaßnahmen auf der Baustelle bei Auffinden von
Kampfmitteln oder anderen Gegenständen militärischer
Herkunft, sowie durch Fundobjekte hervorgerufene
Stillstands- zeiten des AN werden gesondert zum
Nachweis vergütet.
Einsatz in Abstimmung und gemäß Bauablauf vor Ort.
Mehrmaliges Anrücken vor Ort ist einzurechnen.
Die Einsatzzeit beträgt pro Arbeitsstag 10 Stunden. Die
Überstunde  wird mit 1/10 des Tagessatzes vergütet.
Menge: 30,000 d

### Bereich 1 Landschaftsbau

#### Abschnitt 1.0 Baufeldfreimachung

*Hinweis: Minderleistung Baufeldfreimachung (Kampfmittel)*
Die Minderleistung beim Durchführen aller Arbeiten
im Rahmen der Baufeldfreimachung durch die Kontrolle auf Kampfmittel durch einen Kampfmittelsachverständigen sind in die Positionen der Baufeldrodungen einzurechnen und werden nicht gesondert vergütet. Diese Minderung des Leistungsansatzes ist bei der Kalkulation der Aushubpositionen zu bereücksichtigen.

**1.0.1 Waldfläche abholzen, roden**
Waldfläche mit Bäumen bis 0,75 m Durchmesser, gemessen
1,00 m über dem Erdboden abholzen. Wurzelstöcke roden.
Wurzelstöcke 'aufnehmen, von der Baustelle entfernen
und verwerten nach Wahl des AN, Wurzellöcher mit
geeignetem Boden verfüllen und einebnen, Bodenlieferung
wird nicht gesondert vergütet.'

Schlagabraum 'aufnehmen, von der Baustelle entfernen
und verwerten nach Wahl des AN.
Arbeiten auf geneigten Flächen eben bis 1 : 1,5'
Menge: 2800,000 m2

**1.0.2 Waldfläche abholzen, roden**
Waldfläche mit Bäumen bis 0,75 m Durchmesser, gemessen
1,00 m über dem Erdboden abholzen. Wurzelstöcke roden.
Wurzelstöcke 'aufnehmen, von der Baustelle entfernen
und verwerten nach Wahl des AN, Wurzellöcher mit
geeignetem Boden verfüllen und einebnen, Bodenlieferung
wird nicht gesondert vergütet.'

Schlagabraum 'aufnehmen, von der Baustelle entfernen
und verwerten nach Wahl des AN.
Arbeiten auf geneigten Flächen bis 1 : 1,5'
Menge: 300,000 m2

**1.0.3 Waldfläche abholzen, roden**
Waldfläche mit Bäumen bis 0,75 m Durchmesser, gemessen
1,00 m über dem Erdboden abholzen. Wurzelstöcke roden.
Wurzelstöcke 'aufnehmen, von der Baustelle entfernen
und verwerten nach Wahl des AN, Wurzellöcher mit
geeignetem Boden verfüllen und einebnen, Bodenlieferung
wird nicht gesondert vergütet.'

Schlagabraum 'aufnehmen, von der Baustelle entfernen
und verwerten nach Wahl des AN.
Arbeiten auf geneigten Flächen bis 1 : 1,5'
Menge: 350,000 m2

**1.0.4 Fläche abräumen Aufwuchs*Wurzelstöcke Astwerk*Steine/Mauer/Zaun*Wst. Verwert. AN S.Abr.Verwert.AN*übr.Räumg.Verw.AN**
*** Pauschalposition
StL-Nr. 2410600311119111
Fläche nach Unterlagen des AG abräumen.
Strauch- und Baumbestand sowie sonstiger Aufwuchs bis
zu 0,10 m Stammdurchmesser, 1,00 m über dem Erdboden
gemessen, einschließlich Wurzelwerk.
Wurzelstöcke anderweitig gefällter Bäume bis zu 0,10 m
Durchmesser an der Schnittstelle roden.
Astwerk gefällter Bäume, Holzreste.
Steine, Betonreste, Mauerreste und abgängige Zäune.
Neigung der Abräumfläche 'bis steiler 1:4'

Wurzelstöcke nach Wahl des AN verwerten.
Schlagabraum nach Wahl des AN verwerten.
Übriges Räumgut nach Wahl des AN verwerten.
Menge: 1,000 psch
Leistungsbereichkatalog: 106

*Hinweis: Böden stark durchwurzelt, Wurzeln und Unrat aussondern*
Böden stark durchwurzelt, Wurzeln und Unrat aussondern
bzw. die Erschwernisse infolge dessen beim Abtrag sind
in die Einheitspreise der folgenden Positionen
einzurechnen.

**1.0.5 Vegetationsdecke bearbeiten**
StL-Nr. 24106103
Vegetationsdecke vor Oberbodenabtrag mindestens 15 cm
tief bearbeiten und so zerkleinern, dass keine Stücke
über 0,05 m2 verbleiben.
Menge: 3450,000 m2
Leistungsbereichkatalog: 106

**1.0.6 Schwellenstapel umsetzten**
Schwelle aus dem zu überbauenden Baufeld aufnehmen und innerhalb des Baufeldes umsetzen.
Schwellen laden, abfahren und auf  Baufeldflächen des AG ablegen.
Schwelle aus Holz
Mittlere Förderlänge ca. 150 m.
Menge: 25,000 St

#### Abschnitt 1.1 Oberbodenarbeiten

**1.1.1 Oberboden abtragen und andecken*Neigung über 1:4 3 cm unter Fahrb.*Andeck. ü.25-50cm Abrechnung Abtrag**
StL-Nr. 2380611391992401
Oberboden ggf. einschließlich Vegetationsdecke abtragen
und profilgerecht wieder andecken einschließlich erforderlicher Zwischenlagerung auf Flächen nach Wahl des
AN. Beschreibung der Homogenbereiche nach Unterlagen
des AG.
Homogenbereich 'Oberboden.
Oberboden verunreinigt mit Unrat, Wurzeln usw. (Anteil bis 20% an Gesamtmenge), Unrat und Wurzeln/Holz
vorher und während der Arbeiten aussondern, aufnehmen,
von der Baustelle entfernen und einer Wiederverwertung
nach Wahl des AN zuführen. Oberboden durchsieben und Unrat, Steine, Stücke der Vegetationsdecke und Wurzeln aussondern. Entsorgung der Siebrückstände wird nicht gesondert vergütet.
Oberboden fördern und außerhalb der Baustelle auf
Flächen des AN zwischenlagern.
Lagerflächen während der Bauzeit bereitstellen'

Neigung der Abtragsfläche steiler als 1:4.
Dicke 'i. M. 30 cm'

Andeckung 'auf Böschungen, Muldenbereiche, Anpassungen'

Einbau 3 cm unter Fahrbahnrand.
Dicke der Andeckung über 25 bis 50 cm.
Abgerechnet wird nach Abtragsprofilen.
Menge: 1035,000 m3

**1.1.2 Oberbodenlager ansäen Saatgutm. 10 g/m2**
StL-Nr. 2380613301
Oberbodenlager für die Decksaat vorbereiten und ansäen.
Das Saatgut einarbeiten und andrücken. Ansaat unzureichend begrünter Flächen wiederholen.
Saatgut-Menge = 10 g/m2. 30 v.H. Büschelschön (phacelia
tanacetifolia), 30 v.H. Senf (Sinapsis alba), 40 v.H.
Sommerwicke (Vicia sativa).
Menge: 3000,000 m2
Leistungsbereichkatalog: 106

**1.1.3 Oberbodenlager mähen Mähgut Verwert.AN**
StL-Nr. 2380614001
Aufwuchs auf Oberbodenlager und unmittelbar angrenzenden Flächen nach Aufforderung durch den AG mähen.
Mähgut aufnehmen und nach Wahl des AN verwerten.
Menge: 3000,000 m2
Leistungsbereichkatalog: 106

**1.1.4 Böschung mit Stufen versehen Stufenabst. 0,5 m**
StL-Nr. 2410612301
Böschung mit 10 bis 15 cm tiefen, schräg verlaufenden
Stufen versehen. Abrechnung nach mit Stufen versehener Böschungsfläche in der Neigung.
Abstand der Stufen 0,50 m.
Menge: 1400,000 m2
Leistungsbereichkatalog: 106

**1.1.5 Oberboden liefern und andecken*3 cm unter Fahrb.**
StL-Nr. 238061609299
Oberboden liefern und profilgerecht andecken. Abgerechnet wird nach Auftragsprofilen.
Andeckung 'auf Böschungenmit Neigung bis 1:1,5'

Einbau 3 cm unter Fahrbahnrand.
Dicke der Andeckung '5 bis 15 cm'
Menge: 100,000 m3

#### Abschnitt 1.2 Rasenansaat, Böschungsschutz

**1.2.1 Nassansaat mit RSM Regio herstellen Kleber Wahl AN**
StL-Nr. 2110722004009099
Nassansaat mit RSM Regio herstellen. Mischgut in
gleichmäßiger Mischung halten. Mischgut auf die Flächen
aufbringen. Ansaat auch auf Flächen steiler 1:4. Die
nachfolgend festgelegten Mengen der Zuschlagstoffe beziehen sich jeweils auf 1 m2 Fläche.
Kleber nach Wahl des AN.
Saatgutmenge '20 g/m2.'

Regiosaatgutmischung 'RSM Regio 5
UG 5 Mitteldeutsches Tief- und Hügelland einzurechnen sind alle Arbeitsgänge bis zur Fertigstellungspflege mit wässern (20 l/m2, 10 Arbeitsgänge) in Böschungen, Nebenflächen (kein Ackerland), Rekultivierungsflächen'
Menge: 3500,000 m2

**1.2.2 Erosionsschutzmatte verlegen Neigung 1:1,5-1:1*Stroh/Kokos 30/70 300-400 g/m2*Überlappung 20 cm mit Holzpflöcken*6 Stück/m2**
StL-Nr. 2110755012010222
Erosionsschutzmatte auf Böschungen, in Mulden oder
Gräben nach Unterlagen des AG verlegen. Matte in ungespanntem Zustand auslegen. Abgerechnet wird die abgedeckte Fläche.
Neigung der Böschung über 1:1,5 bis 1:1.
Matte aus Stroh mit Kokos, Verhältnis 30/70.
Gewicht 300 bis 400 g/m2.
Überlappung der Bahnen ca. 20 cm.
Sichern der Matte mit Holzpflöcken 30 cm lang.
Anzahl = 6 Stück/m2.
Menge: 1400,000 m2

### Bereich 2 Brückenbau

#### Abschnitt 2.0 Technische Bearbeitung

**2.0.1 Detailnachweise/ -ergänzungen für AP**
*** Pauschalposition
Ergänzende prüffähige statische Berechnung und Detailnachweise sowie Detailplanungen und Anpassungsplanungen (Fortschreiben während der Bauausführung) der durch den AG übergebenen Ausführungsunterlagen aufstellen.
Darunter zählen: z.B. Baugruben-/ Aushubpläne, bauzeitliche Rampenplanung, Schalungsplanung einschl. Planung der Schalungsanker mit Vorgabe von Ankergassen zum Einbau von Bewehrung (z.B. Schubdübel), Betonierpläne usw. (Aufzählung erhebt keinen Anspruch auf Vollständigkeit).
Weiterhin sind die erdstatischen Berechnungen und Planungen zur Dammschüttung und Bodenaustausch aufzustellen.
Lieferung in 4-facher Ausfertigung. Die Prüfung erfolgt durch einen anerkannten Prüfingenieur im Auftrag und auf Rechnung des AG.
Menge: 1,000 Psch

**2.0.2 Ausführungsplanung Nebenanlagen**
*** Pauschalposition
Technische Bearbeitung der Ausführungsplanung
entsprechend ZTV-ING, Teil 1, Abschnitt 2 durchführen.
Erforderliche ergänzende Zeichnungen für die
Ausstattungsbauteile der Randbereiche und Nebenanlagen
(angrenzende bauliche Anlagen, Leitungen, Pflaster,
Treppen inkl. Treppen- Holmgeländer, Entwässerung -auch
bauzeitlich- bis zur Vorflut, Gräben, Gewässerbefestuigungen o. dgl.)
Weitere Anforderungen gemäß ZTV-ING.
Absteckunterlagen erstellen.
Notwendiges Aufmessen der fertiggestellten Böschungen
und Kappen und Anpassen der Ausführungsplanung auf
Zustand vor Ort einrechnen (keine gesonderte
Vergütung).
Erforderliche örtliche Aufnahmen durchführen.
Lieferung in 3 - f acher Ausfertigung vorab
(1.Prüflauf) und 5 - f ach überarbeitet (entsprechend
Prüfberichten) bzw.  zur Gleichstellung für
Genehmigungsprüflauf.
Schriftfeld nach Angabe des AG.
Die Prüfung erfolgt durch einen anerkannten Prüfer im
Auftrag und auf Rechnung des AG.
Einschließlich Ausführungszeichnungen für die
Ausstattung des Bauwerkes anfertigen, anpassen und
erforderliche örtliche Aufnahmen durchführen.
Menge: 1,000 Psch

**2.0.3 Werkstattplanungen**
*** Pauschalposition
Anfertigen von Werkstattzeichnungen (z.B. Stahlbau/externe Bewehrung, Überbaufertigteilträger, Geländer, Schutzeinrichtungen, Abs 4., Fugenbänder  usw.) einschließlich Standsicherheitsnachweise und die erforderlichen Arbeits-/Montageanweisungen nach ZTV-ING anfertigen.
Lieferung in 2 - facher Ausfertigung vorab (1.Prüflauf)
und 5 - fach überarbeitet (entsprechend Prüfberichten)
bzw.  zur Gleichstellung für Genehmigungsprüflauf.
Schriftfeld nach Angabe des AG.
Die Prüfung erfolgt durch einen anerkannten Prüfer im
Auftrag und auf Rechnung des AG.
Menge: 1,000 Psch

**2.0.4 Statische Berechnung Baubehelfe**
*** Pauschalposition
Prüffähige statische Berechnung und Nachweise für alle Verbauten (auch im Baugrund zum Bauwerk zugehörende  verbleibende Verbauten), Baubehelfe, Baubehelfs - und Montagekonstruktionen auch für Schutzeinrichtungen, Schwenkbegrenzungen einschl. erforderlicher Gründungen aufstellen und in 5 - f acher Ausfertigung liefern.
Die Prüfung und Abnahme der Baubehelfe erfolgt durch
einen anerkannten Prüfingenieur im Auftrag und auf
Rechnung des AG.
Menge: 1,000 Psch

**2.0.5 Ausführungsplanung Baubehelfe**
*** Pauschalposition
Prüffähige Ausführungspläne für alle Verbauten (auch im Baugrund zum Bauwerk zugehörende  verbleibende Verbauten), Baubehelfe, Baubehelfs - und Montagekonstruktionen auch für Schutzeinrichtungen, Schwenkbegrenzungen einschl. erforderlicher Gründungen aufstellen und in 5 - f acher Ausfertigung liefern.
Die Prüfung und Abnahme der Baubehelfe erfolgt durch
einen anerkannten Prüfingenieur im Auftrag und auf
Rechnung des AG.
Menge: 1,000 Psch

**2.0.6 Montageplanung**
*** Pauschalposition
Prüffähige statische Berechnungen, Nachweise sowie
Zeichnungen für die Überbaufertigteilherstellung im Werk und Montage auf der Baustelle (inkl. Kranprojekt) sowie Arbeits-,
Montageanweisungen der gesamten Baumaßnahme sowie für
sämtliche Verlagerungs- bzw. Absenkvorgänge und
Fertigteilverlegepläne einschließlich
Technologiebeschreibungen nach ZTV-ING und vollständigen  Transportplanung der Fertigteile erarbeiten und
in 5-facher Ausfertigung inkl. Erläuterungen und
detaillierten Ablaufbeschreibungen und
Detailablaufplänen für Brückenbauteile prüffähig
liefern, bei Prüfbemerkungen überarbeiten.
Die Prüfung erfolgt durch einen anerkannten
Prüfingenieur im Auftrag und in Rechnung des AG.
Lieferung in 5-facher Ausfertigung überarbeitet
(entsprechend Prüfprotokollen) bzw. nach der
Gleichstellung im Genehmigungsprüflauf.
Schriftfeld nach Angabe des AG.
Genehmigungslauf durchführen und koordinieren.
Menge: 1,000 Psch

**2.0.7 Eigenüberwachungsprüfplan**
*** Pauschalposition
Eigenüberwachungsprüfplan aufstellen und mit dem AG und
der Bauüberwachung abstimmen. In diesem Plan sind
alle Leistungen der Eigenüberwachung des AN
aufzulisten.
Menge: 1,000 Psch

**2.0.8 Fortschreiben Bauzeitenplan**
*** Pauschalposition
Fortschreiben des an den AG zu liefernden
Bauzeitenplanes monatlich über die gesamte Dauer der
Baumaßnahme. Zu erfassen ist jede zeitliche und
inhaltliche Änderung während der Leistungserbringung.
Unaufgeforderte Übergabe des geänderten Bauablaufplanes
in Papier an den AG, den BÜ und den SiGeKo des AG.
Die Bauzeitenpläne sind bei wesentlichen Abweichungen
oder Änderungen des Bauablaufes fortzuschreiben.
Die Bauablaufpläne sind so zu gestalten, dass der
tatsächliche Ablauf in Form eines Balkendiagrammes
eingetragen werden kann.
Menge: 1,000 Psch

#### Abschnitt 2.1 Baugruben, Bauwerkshinterfüllung

*Hinweis: Minderleistung Erdarbeiten (Kampfmittel)*
Die Minderleistung beim Durchführen aller Erdarbeiten
im Rahmen der Gesamtbaumaßnahme durch die Kontrolle des
Aushubes auf Kampfmittel durch einen Kampfmittelsachverständigen sind in die Positionen des Erdbaues
einzurechnen und werden nicht gesondert vergütet. Die
maximale Aushubtiefe für die Durchführung der
Bodenkontrollen durch den Feuerwerkes beträgt ca. 50
cm. Diese Minderung des Leistungsansatzes ist bei der
Kalkulation der Aushubpositionen zu bereücksichtigen.

**2.1.1 Suchgraben herstellen Tiefe bis 1,25 m*Boden einb.u.v.**
StL-Nr. 21108911010001
Suchgraben nach Unterlagen des AG einschließlich Handschachtung herstellen. Aushub zur Wiederverwendung
seitlich lagern. Beschreibung der Homogenbereiche nach
Unterlagen des AG. Abgerechnet wird nach Abtragsprofilen.
Grabentiefe bis 1,25 m.
Seitlich gelagerten Boden einbauen und verdichten.
Menge: 5,000 m3

**2.1.2 Baugrube herstellen**
Baugrube nach Unterlagen des AG herstellen. Beschreibung der Homogenbereiche nach Unterlagen des AG.
Verbau wird gesondert vergütet.
Homogenbereiche 'Lös-1
Abfallschlüssel: 170504'

Baugrube für gesamtes Bauwerk.
Baugrubentiefe 'bis 3 m'

Zuordnungswert nach EBV bis BM-F0
Aushub nach Wahl des AN verwerten.
Menge: 3760,000 m3

**2.1.3 Zulage Alstschotter**
Zulage für den Mehraufwand beim Aushub und Verwerten
von Altschotter.
Sämtliche Mehraufwendungen, wie z. B. Zwischenlagern
sind einzurechnen.
Der AN hat diesen Vorgang so zu organisieren, dass der
Bauablauf hierdurch nicht gestört wird.
Menge: 300,000 m3

**2.1.4 Zulage Hindernisse**
*** Pauschalposition
Zulage für den Mehraufwand beim Aushub und Verwerten
von alten Bauwerksteilen, Fundamenten, Verbauten.
Sämtliche Mehraufwendungen für den erschwerten
Baugrubenaushub sowie das Zwischenlagern  im
Baustellenbereich sowie dessen Verladung und
fachgerechten Entsorgung sind einzurechnen. Es ist zu
gewährleisten, dass keine Schadstoffe aus dem
Aushubmaterial in die Umwelt gelangen. Hierfür
notwendige Maßnahmen sind in diese Position
einzurechnen.
Der AN hat diesen Vorgang so zu organisieren, dass der
Bauablauf hierdurch nicht gestört wird.
Menge: 1,000 Psch

**2.1.5 Grobschlag mit Zementverfestigung liefern und einbauen**
Material liefern, profilgerecht einbauen und verdichten.
Material 'Grobschlag/Schotter 63/100 mit Zementverfestigung.
Einbauklasse 1 Zuordnungswert Z 0'

Einbaustelle 'Bodenstabilisierung unter Bodenaustausch'

Das Herstellen des Planums wird nicht gesondert
vergütet.
Abgerechnet wird nach Auftragsprofilen.
Menge: 70,000 m3

**2.1.6 Baustoff für Bodenaustausch einb. Baustoff liefern Abrechng. Auftrag**
StL-Nr. 238063309101
Baustoff für Bodenaustausch profilgerecht
einbauen und verdichten einschließlich ggf. erforderlicher Wasserzugabe. Boden bzw. Fels lösen und verwerten
wird gesondert vergütet.
Baustoff 'gut verdichtbares Mineralgemisch 0/56,
nach Angabe des AG'

Baustoff nach Unterlagen des AG liefern. Einbaudokumentation nach Unterlagen des AG übergeben.
Abgerechnet wird nach Auftragsprofilen
Menge: 650,000 m3
Leistungsbereichkatalog: 106

**2.1.7 Hindernis im Boden, Beton, Mauerw**
Fundament bzw. Beton- /Befestigungsreste
verschiedener Art und Größe, verteilt im Baufeld im
Boden aus bewehrtem Beton und Mauerwerk
(wie Mauerreste u. Fundamentteile), Ziegelsteine,
Rasengitterplatten o. a . abbrechen.
Bauwerke bzw. A bbruchbauteile im Zuge der Erdarbeiten
Zug um Zug freilegen.
Material in Eigentum des AN übernehmen, von der
Baustelle entfernen und einer fachgerechten Entsorgung
bzw . Wiederverwertung zuführen.
Zuordnungswert nach LAGA M2 Z0 bis Z2
Entsorgungskosten werden nicht gesondert vergütet.
Durch den Abbruch entstandene Gruben mit geeignetem
unbelasteten Boden aus dem Baustellenbereich verfüllen
und verdichten.
Abrechnung erfolgt nach Aufmaß.
Menge: 100,000 m3

**2.1.8 Sicherung/Abdeckung Baugruben**
*** Pauschalposition
Böschungen, Wände und Sohlen von sämtlichen Baugruben
und Auskofferungstellen sowie sämtliche
Mieten/Zwischenlagerungsstellen von zu verwendendem
Bodenmaterial sind bauzeitlich mit windsicher
befestigten Folien vollflächig abzuhängen und durch
weitere Maßnahmen vor Wasseranfall zu sichern z.B.
durch Gefälle, Wasserableitung durch offene Rinne, Drän
o. dgl.).
Ausführung nach Wahl des AN einschließlich deren
Entfernung.
Gilt für gesamte Bauzeit und alle
Baugruben/Aushubflächen.
Menge: 1,000 Psch

*Hinweis: Rückbau Dammschüttung/Baugrubenaushub und Hinterfüllung nach Liegezeit*
Rückbau der Dammschüttung/Baugrubenaushub und Bauwerkshinterfüllung zur Herstellung der Baugruben Achse 10 und 20 nach Abschluss der Liegezeit zur Vorwegnahme von ca.93 % der zu erwartenden Baugrundsetzungen sowie Wiederverfüllung. Der Ausbau und Einbau erfolgt im Bereich der Achse 10 ca. bis Station 0+170 und im Bereich der Achse 20
ca. bis Station 0+228. Alle weiteren Bereiche des Ausbaus der Vorschüttungen sind im Abschnitt Straßenbau enthalten bzw. einzurechnen.

**2.1.9 Baugrube herstellen und Bauwerkshinterfüllung**
Baugrube nach Unterlagen des AN und Bauwerkshinterfüllung sowie Wiederherstellung der Dammschüttung herstellen. Beschreibung der Homogenbereiche nach Unterlagen des AG.
Homogenbereiche 'entsprechend des eingebauten Dammbaumaterials enschl. Vorschüttung des AN
Abfallschlüssel: 170504'

Baugrube und Bauwerkshinterfüllung für gesamtes Bauwerk.
Baugrubentiefe 'bis 10 m'

Zuordnungswert nach EBV bis BM-F0.
Mehraufwendungen für den Aushub entlang des Verbaus sowie das Freilegen und vollständige Reinigen der Spundwandtäler  sind einzurechnen und werden nicht gesondert vergütet.
Aushub nach Wahl des AN auf Bereitstellungsfläche des AN lagern und nach Herstellung der Unterbauten des Bauwerkes in Verbindung mit dem Einbau der Bauwerkshinterfüllung unter Berücksichtigung des Entwässerungssreifen sowie für alle Baugrubenverfüllung einschl. Böschungskegel profilgerecht wieder einbauen und verdichten.
Material ist an die bestehenden Dammbereiche sach- und fachgerecht anzuschließen.
Die wiedereinzubauende Menge beträgt ca. 2350 m3 und ist Leistungsbestandteil dieser Position und wird nicht gesondert vergütet.
Alle hierzu erforderlichen Leistungen (Transporte, Bereitstellungsflächen usw.) sind einzurechnen.
Verdichtungsgrad > = DPr 100 %
Die Verdichtung ist (im Rahmen der Eigenüberwachung
des AN) je Baugrube 2 x nachzuweisen.
Erschwernisse und Geräteeinsätze infolge technologisch bedingtem teil- bzw. abschnittsweisem Einbau (u.a. Arbeitsfugen) und Einbau an Verbauten berücksichtigen
Erdarbeiten für Zufahrten und Arbeitsebenen
usw. bleiben bei der Mengenermittlung unberücksichtigt
und werden nicht gesondert vergütet (Bestandteil EP
der OZ "Baustelleneinrichtung").
Das überschüssiges Material ist nach Wahl des AN zu verwerten.
Menge: 5700,000 m3

**2.1.10 Baust. lief. als BW-Hinterfüll. einb Stützwand Entwässerungsber. Abrechng.Auftrag**
Baustoff liefern und als Bauwerkshinterfüllung profilgerecht einbauen und verdichten.
Hinterfüllung für Widerlager und Stützwand.
Baustoff 'Material = Grobkörniger Boden nach ZTVE StB Pkt.
10.2.3.
Der Entwässerungsstreifen ist Zug um Zug mit der
Bauwerkshinterfüllung einzubauen.
Mehraufwendungen auf Grund geplanter Bauzustände wie
z.B. die Ausführung in Teilbereichen sowie Teilvolumina
sind bei der Kalkulation des Einheitspreises zu
berücksichtigen. Erhöhter und mehrmaliger Einsatz von entsprechenden Geräten ist einzukalkulieren.'

Entwässerungsbereich.
Abrechnung nach Auftragsprofilen.
Menge: 430,000 m3
Leistungsbereichkatalog: 106

**2.1.11 Hohlräume an Bauwerk verfüllen**
Hohlräume (schwer zugängliche Hinterfüllbereiche), die
hinter, zwischen und unter Bauwerksteilen liegen und in
denen das übliche Verfüllungsmaterial nicht ausreichend
verdichtet werden kann, verfüllen.
Verfüllstoff = Beton C 12/15.
Menge: 10,000 m3

**2.1.12 Überbauzufahrt ohne Straßenoberbau**
*** Pauschalposition
Herstellen der beidseitigen Zufahrt auf die Brücke zum
Einbau von Brückenabdichtung, Gussasphaltschutzschicht,
Brückenausstattung o.dgl. für Überbau einschließlich
Befestigungen/Fertigeraufstellflächen.
SämtlicheErdarbeiten u.dgl. sind in diese Position
einrechnen.
Einschließlich Herstellung, Unterhaltung, Umsetzen und
Rückbau der erforderlichen Rampen und technologisch
notwendiger Aufstellfläche (Fertiger Gußasphalt).
Einschließlich aller benötigten Befestigungen
(Baustraßen aus Schotter, bei starken Neigungen aus
Betongroßplatten sowie für Gußasphaltfertiger 10 cm
bituminöse Tragdeckschicht oder Beton im Anschluss
an die Brücke), Trennlagen (Vlies o.ä.) vorsehen.
Nach der Bauwerkskomplettierung die Befestigungen
zurückbauen und Dammabmessung lt. Ausführungsplanung
profilgerecht (wieder) herstellen und nachverdichten.
Überbauabschlüsse mit geeigneten Maßnahmen vor
Beschädigungen schützen (Abdecken mit Gummimatten).
Die beidseitige Zufahrt soll über den hergestellten
Straßendamm bzw. den Hinterfüllbereich ggf.
ohne vorhandenen Fahrbahnaufbau der Strecke zum
Brückenbauwerk erfolgen.
Sämtliche weitere Erschwernisse und Aufwendungen, die
durch die nicht vorhandene Zufahrt zum Überbau bzw. zur
Brücke während der Bauzeit verursacht sind, sind
ebenfalls mit dieser Position abgegolten.
Menge: 1,000 Psch

#### Abschnitt 2.2 Verbauarbeiten

**2.2.1 Aufstellflächen für Verbauarbeiten**
*** Pauschalposition
Aufstellflächen / Bohrebenen / Planum für Geräte zur
Herstellung des Längsverbaues inkl. Ausbohren nach
Wahl des AN herstellen, vorhalten, unterhalten und
beseitigen.
Hierfür erforderliche Aufbruch- und Erdarbeiten, auch
Oberbodenabtrag und Rekultivierung, einschließlich der
Lieferung von geeignetem Material sowie die Aufwendung
zur Herstellung von ggf. technologisch bedingten
notwendigen Rampen sind in diese Position einzurechnen.
Weiterhin sind einzurechnen, das Anlegen von Zufahrten
nach Wahl des AN .
Die Ausführung in Teilbereichen sowie Teilvolumina und
das mögliche zeitliche versetzte Herstellen ist bei der
Kalkulation des Einheitspreises zu berücksichtigen.
Verbau Achse 10 und 20.
Auf - und Abbruchmaterial geht in Eigentum des AN über
und ist durch ihn zu beseitigen.
Mit dem Rückbau der Arbeitsebenen ist der Aushub in
Eigentum des AN zu übernehmen und von der Baustelle zu
entfernen.
Abgerechnet wird nach Baufortschritt in Abstimmung mit
der örtlichen Bauüberwachung.
Menge: 1,000 Psch

**2.2.2 Geräteeinsatz für Verbau**
*** Pauschalposition
Erforderlichen Gerätekomplexe mit allen Ver- und
Entsorgungseinheiten für das Einbringen, Ausbohren
der Verbauten für den Baugrubenbereich Achse 10 und  20.
Der Einsatz beinhaltet An- u nd Abtransport, Aufstellen
und Abbauen, Vorhalten, sowie das Umsetzen und auch den
mehrmaligen Einsatz.
Einschließlich sämtlicher Geräte zur Hindernissbeseitigung,
Geräteumbauten sind einzukalkulieren.
Es sind sämtliche Aufwendungen für die Geräte
einzurechnen, auch den technologisch bedingten Einsatz von zwei oder mehr Geräten.
Die Gerätekomplexe sind so zu kalkulieren, dass sämtliche
Leistungen der Verbautenein den vorgegeben Speerpausen ausgeführt werden können.
Baugrundangaben gemäß Baugrundgutachten bei der Gerätewahl beachten.
Menge: 1,000 Psch

**2.2.3 Spundwandverbau einbauen - A 10 und 20**
Stahlspundwand entsprechend statischen und
konstruktiven Erfordernissen, einschließlich Eck-, Abzweig- sowie Pass- und Keilbohlen sowie Schablonen für die planmäßige Herstellung der Verbauten nach Unterlagen des AN herstellen.
Abgerechnet wird nach horizontaler Achse der Verbauten.
Spundwand für den Baugrubenverbau, wird danach zur
Dauerkonstruktion und geht in Eigentum AG über.
Bohlenlänge Achse 10 ca. 9,50 m.
Bohlenlänge Achse 20 ca.9,50 m.
Stahlsorte = S 355 GP, min Wy 3.200 cm³/m je Meter Wand.
Larssen 607 o.glw.
Belastung: Streckenlast 10 kN/m2 zzgl. Baugerät nach EAB EB57 bis 30 t (0,60 m lastfrei).
Homogenbereich RRP-A und RRP-B.
Einbringen ohne Rammen, Austauschbohrung einschl. Bojrschablone mit anschließender Verfüllung der Bohrung.
Vor - und Ausbohren für Spundwandlängsverbau durch
anstehenden Baugrund sind mit einzurechnen und werden nicht gesondert vergütet.
Menge: 90,000 m

**2.2.4 Baugrubenverbau kürzen**
Baugrubenverbau nach Unterlagen des AG kürzen.
Abgerechnet wird nach Länge in der horizontalen Achse
des geschnittenen Verbaus.
Technologische Vertikalschnitte werden nicht gesondert
vergütet.
Höhenkote: Oberkante Pfahlkopfbalken.
Material der Verwertung nach Wahl des AN zuführen.
Bereich: Achse 10 und 20
Abbruchkante höhenmäßig aufnehmen und im Bestandsplan
erfassen ist einzurechnen.
Hubgeräte sind einzurechnen.
Ausführung in Zugsperrpausen laut Angaben des AG.
Nacht- und Sonntagszuschläge sind einzurechnen.
Menge: 90,000 m

**2.2.5 Kolonne Hindernisbeseitigung**
Kolonne zur Beseitigung unvorhergesehener Hindernisse,
die bei der Herstellung des Verbaues einschließlich
der Austauschbohrungen auftreten, einsetzen.
Vergütet wird ein Verrechnungssatz, der alle
Aufwendungen für den Einsatz, insbesondere
Gerätevorhalte- und Betriebsstoffkosten sowie die
Kosten für das Bedienungspersonal einschließlich
sämtlicher Zuschläge enthält.
Abgerechnet werden die tatsächlich geleisteten
Einsatzstunden.
Einsatz bei allen Verbauarbeiten.
Der angebotene Einheitspreis gilt unabhängig von den
tatsächlich abgerechneten Einsatzstunden.
Beginn und Ende der Einsatzstunden sind der
Bauüberwachung des AG schriftlich anzuzeigen. Nur die
schriftlich angezeigten und bestätigten Einsatzstunden
gelten als Abrechnungszeitraum.
Menge: 10,000 h

**2.2.6 Baustillstandskosten Verbauarbeiten**
Baustillstandskosten im Rahmen aller für die
Verbauherstellung notwendigen Arbeiten aus Gründen die
der AN nicht zu vertreten hat. Abgerechnet werden
Baustellen-Arbeitstage.
In diese Position sind alle Aufwendungen die aus dem
Baustillstand entstehen einzurechnen.
Der angebotene Einheitspreis gilt unabhängig von der
Anzahl der abgerechneten Tage.
Beginn und Ende des Baustillstandes sind der
Bauüberwachung des AG schriftlich anzuzeigen. Nur der
schriftlich angezeigte und bestätigte Baustillstand
gilt als Abrechnungszeitraum.
Menge: 2,000 d

**2.2.7 Erschütterungsmessungen an Bahnanlage (Überwachung Rammarbeiten)**
*** Pauschalposition
Erschütterungsmessungen an der Bahnanlage zur
Überwachung der Rammarbeiten während der gesamten
Zeit der Spundwandarbeiten durch anerkannten öffentlich
bestellten u. vereidigten Sachvertsändigen durchführen
und protokollieren.
Feststellen und Bewerten der Einwirkungen auf
bauliche Anlagen (DIN 4150, Teil 3).
Anzahl = je 2 Messwertgeber.
Messung zeitabhängiger Verlauf der
Schwinggeschwindigkeit mit geeichten Sensoren nach
DIN 45669-1.
Vorbereitung und Planung der Messanordnung
und des Messverfahrens.
Installation der Messgeber mit lückenloser Aufzeichnung
der Messwerte.
Zwischenauswertungen zur Beurteilung der eventuell
schädlichen Auswirkungen der Rammarbeiten auf die
Bahnanlage sowie Endauswertung mit ausführlicher
Stellungnahme erstellen und dem AG 2-fach übergeben.
Menge: 1,000 Psch

**2.2.8 Stopfkolonne Gleis vorhalten**
*** Pauschalposition
Stopfkolonne vorhalten für den bedarfweisen
Einsatzes mit einer Abrufzeit von max. 6h
Dauer für Handarbeit- Stopfkolonne.
Vorhaltung bzw. Bereitschaft mit o. g . Abrufzeit
für die gesamte Bauzeit insbesondere während
der Erd- , Verbau- und Tiefgründungsarbeiten.
Ausführung in Zugsperrpausen laut Angaben des AG.
Nacht- und Sonntagszuschläge sind einzurechnen.
Menge: 1,000 Psch

**2.2.9 Stopfkolonne Gleis einsetzen**
Gleise im Bedarfsfall im besonderen Arbeitsgang
stopfen, richten und verdichten.
Ausreichende maschinelle Richt- und Stopfkapazität
einschl. des Verfüllschotters zur sofortigen
Beseitigung von Gleissetzungen an- und abfahren,
unterhalten, auf alle Gleise nacheinander umsetzen und
nach Weisung des AG einsetzen/betreiben.
Länge entsprechend Notwendigkeit (mindestens 50 m).
Gleise fachgerecht nach angeschriebenen Werten heben,
richten und verdichten. Hebe- und Richtwerte vorab
feststellen und am Gleis anschreiben.
Anschreiben der Werte durch AN.
Verfüllschotter aus Naturstein,
Körnung 22,4 bis 63 aus Quadratlochsiebung als
Schotterbettung im Vorkopfbereich der Gleislage
einbauen bzw. verdichten
(ca.1 t je 50m ).
MKS - Nachweis notwendig, Eignungsnachweis der
Schotterbettung nach TL 9 18 0 61 - T echnische
Lieferbedingungen Gleisschotter vorlegen.
Bettungsquerschnitt herstellen, Nachprofilierung nach
letztem Arbeitsgang herstellen.
Ein Stück umfasst je einen Stopf -/Richt -Einsatz
je Gleis auf je 50m Länge mit Maschinenkomplex GSM/ SSP.
Menge: 5,000 St

**2.2.10 Gleise stopfen, richten Handarbeit**
Gleise im Bedarfsfall im besonderen Arbeitsgang in
Handarbeit stopfen, richten und verdichten.
Ausreichende handgeführte Richt- und Stopfkapazität
einschl. des Verfüllschotters zur sofortigen
Beseitigung von Gleissetzungen an- und abfahren,
unterhalten, auf alle Gleise nacheinander umsetzen und
nach Weisung des AG einsetzen/betreiben.
Länge entsprechend Notwendigkeit (mindestens 50 m).
Gleise fachgerecht nach angeschriebenen Werten heben,
richten und verdichten. Hebe- und Richtwerte vorab
feststellen und am Gleis anschreiben.
Anschreiben der Werte durch AN.
Verfüllschotter aus Naturstein,
Körnung 22,4 bis 63 aus Quadratlochsiebung als
Schotterbettung im Vorkopfbereich der Gleislage
einbauen bzw. verdichten (ca.1 t je 50m ).
Eignungsnachweis der Schotterbettung nach
TL 9 18 0 61 - Technische Lieferbedingungen Gleisschotter
vorlegen.
Bettungsquerschnitt herstellen, Nachprofilierung nach
letztem Arbeitsgang herstellen.
Ein Stück umfasst je einen Stopf -/Richt -Einsatz je
Gleis auf je 50m Länge.
Gleislagekontrollmessung gemäß DB- Richtlinie Ril 824
durchführen (Handersatzmessung nachDB - Ril . 8
24.053).
Menge: 2,000 St

#### Abschnitt 2.3 Beton, Stahlbeton, Fertigteile

**2.3.1 Bestimmung E-Modul für Beton**
*** Pauschalposition
Bestimmung des E-Modules für Beton der Bauteile durchführen.
Bauteile:
1. Betonplatte des VFT-WIB-Trägers
2. Ortbetonplatte auf eingebautem VFT-WIB
Ergebnisse mit dem statischen Ansatz vergleichen.
Bei Abweichung von 10 % ist eine neue Betonrezeptur zu wählen und das E-Modul neu zu ermitteln.
Ergebnisse dem AG übergeben.
Menge: 1,000 Psch

**2.3.2 Überwachung Betoneinbau**
*** Pauschalposition
Überwachung des Einbaus von Betonen der
Überwachungsklassen 2 und 3 gemäß DIN 1045-3 durch eine
dafür anerkannte Überwachungsstelle.
Umfang der Überwachung sowie Häufigkeit der Probenahme
gemäß DIN 1045-3. Die Baustelle ist schriftlich
anzumelden, Ergebnisse sind zu dokumentieren und der
Überwachungs- abschlussbericht ist dem AG zu übergeben.
Menge: 1,000 Psch

**2.3.3 Beton f. Sauberkeitsschic- ht herst. Dicke min. 10 cm**
StL-Nr. 211183289901
Beton für Sauberkeitsschicht einschließlich ggf. erforderlicher Schalung nach Unterlagen des AG herstellen.
Ggf. erforderliche Schalung vorhalten und beseitigen.
Druckfestigkeitsklasse 'C34/45'

Expositionsklasse 'XA2'

Dicke min. 10 cm.
Menge: 400,000 m2

**2.3.4 Bew. Beton einschl. Schalung herst. Fundament Stahlbeton C35/45**
StL-Nr. 1611831311599009
Bewehrten Beton einschließlich Schalung nach Unterlagen
des AG herstellen. Schalung vorhalten und beseitigen.
Bewehrung und Traggerüst der Bemessungsklasse B werden
gesondert vergütet.
Bauteil = Fundament.
Art der Verwendung = Stahlbeton.
Druckfestigkeitsklasse C35/45.
Expositionsklasse 'XC2, XD2, XF3 und XA2'

Zusätzliche Anforderungen 'Gesteinskörnung entsprechend
DA-02/2012 LSBB LSA und ZTV-StB LSBB ST.
Nennweite des Größtkorns: Dmax = 32 mm.
Feuchtigkeitsklasse WA'

Oberfläche 'mit Gefällebeton eben abziehen.Der Gefällebeton von ca. 20 m3 ist in den EP zum Konstruktionbeton mit einzurechnen und wird nicht gesondert vergütet.
Betonage an die gleisparallelen Längsverbauten. Trennlage zwischen Verbau und Beton einbauen.'
Menge: 310,000 m3

**2.3.5 Schalmaterial Spundwand A 10 und 20**
Schalmaterial aus Baustahl-Sondermatten mit
aufgeschrumpfter Polyethylenfolie zwischen
Spundwandverbau und Pfahlkopfplatte einschl.
Sauberkeitsschicht als verlorene Schalung einbauen
(Trennung Baukörper zum Verbau).
Tragstäbe des Schalmaterials über die Vertiefungen der
Spundwand verlegen, Mattenlänge auf Rastermaß der
Spundwand abstimmen.
Befestigung an den Spundwänden durch Anheften mit dem
Schweißgerät oder mittels Bolzensetzgerät. Matten bis
10 cm über Bauteiloberkanten einbauen.
Abgerechnet wird die vertikale Fläche des Bauteiles.
Bereich: Fundament - Achse 10 und 20.
Menge: 61,000 m2

**2.3.6 Unbewehrten Beton herstellen Ohne Schalung**
StL-Nr. 21118338999910
Unbewehrten Beton nach Unterlagen des AG herstellen.
Beton 'zum Verfüllen voC35/45n Hohlräumen.'

Druckfestigkeitsklasse 'C35/45'

Expositionsklasse 'XA2'

Zusätzliche Anforderungen 'Beton zum Ausfüllen der
Spundwandtäler vor Betonage der Fundamente.'

Beton ohne Schalung herstellen.
Menge: 9,000 m3

**2.3.7 Bew. Beton einschl. Schalung herst. Stahlbeton C35/45 Vertikal**
StL-Nr. 2111831391599920
Bewehrten Beton einschließlich Schalung nach Unterlagen
des AG herstellen. Schalung vorhalten und beseitigen.
Bewehrung und Traggerüst der Bemessungsklasse B werden
gesondert vergütet.
Bauteil 'Widerlager (Rahmenstiel) bis zur Fuge UK
Überbaufertigteile einschl. Flügel - Achse 10.
Betonierfuge laut Zeichnung (Rahmeneck abgestuft)
herstellen. Die Aufwendungen für die Abstützung der
Rahmeneckbewehrung sowie für die Herstellung der
Schalung sind mit einzurechnen. Weiterhin mit
einzurechnen sind die Mehraufwendungen für mehrmalige
Betoniergänge.'

Art der Verwendung = Stahlbeton.
Druckfestigkeitsklasse C35/45.
Expositionsklasse 'XC4, XD2, XA1 und XF2'

Zusätzliche Anforderungen 'Gesteinskörnung entsprechend
DA-02/2012 LSBB LSA und ZTV-StB LSBB ST.
Nennweite des Größtkorns: Dmax = 32 mm.
Feuchtigkeitsklasse WA.'

Sichtflächenschalung 'Einseitig gehobelte Bretter
gleichen Querschnitts mit profilierten Seiten (Nut und
Feder oder dgl.
Das Verschließen der Schalankerlöcher mit Faserzementstopfen (im Sichtbereich bündig mit Vorderseite) ist mit einzurechnen und wird nicht gesondert vergütet.'

Schalungsverlauf vertikal.
Menge: 180,000 m3

**2.3.8 Bew. Beton einschl. Schalung herst. Stahlbeton C35/45 Vertikal**
StL-Nr. 2111831391599920
Bewehrten Beton einschließlich Schalung nach Unterlagen
des AG herstellen. Schalung vorhalten und beseitigen.
Bewehrung und Traggerüst der Bemessungsklasse B werden
gesondert vergütet.
Bauteil 'Widerlager (Rahmenstiel) bis zur Fuge UK
Überbaufertigteile einschl. Flügel - Achse 20.
Betonierfuge laut Zeichnung (Rahmeneck abgestuft)
herstellen. Die Aufwendungen für die Abstützung der
Rahmeneckbewehrung sowie für die Herstellung der
Schalung sind mit einzurechnen. Weiterhin mit
einzurechnen sind die Mehraufwendungen für mehrmalige
Betoniergänge.'

Art der Verwendung = Stahlbeton.
Druckfestigkeitsklasse C35/45.
Expositionsklasse 'XC4, XD2, XA1 und XF2'

Zusätzliche Anforderungen 'Gesteinskörnung entsprechend
DA-02/2012 LSBB LSA und ZTV-StB LSBB ST.
Nennweite des Größtkorns: Dmax = 32 mm.
Feuchtigkeitsklasse WA.'

Sichtflächenschalung 'Einseitig gehobelte Bretter
gleichen Querschnitts mit profilierten Seiten (Nut und
Feder oder dgl.
Das Verschließen der Schalankerlöcher mit Faserzementstopfen (im Sichtbereich bündig mit Vorderseite) ist mit einzurechnen und wird nicht gesondert vergütet.'

Schalungsverlauf vertikal.
Menge: 180,000 m3

**2.3.9 Trapezleiste in Betonierfuge**
*** Pauschalposition
Trapezleiste in Betonierfuge zwischen WL/ Flügel und
Rahmenecke einbauen und wieder ausbauen.
Ansichtfläche: 2 cm breit, Dicke: 1 cm.
Betonierfuge: horizontal und vertikal.
Abstand für Bewehrung anpassen ist einzurechnen.
Bereich: A 10 und 20
Menge: 1,000 Psch

**2.3.10 Bew. Beton einschl. Schalung herst.*Stahlbeton C35/45*XF2, XC4, XD1 Vertikal**
StL-Nr. 2111831391569929
Bewehrten Beton einschließlich Schalung nach Unterlagen
des AG herstellen. Schalung vorhalten und beseitigen.
Bewehrung und Traggerüst der Bemessungsklasse B werden
gesondert vergütet.
Bauteil 'Rahmeneck A 10 und 20 einschl.
Ortbetonergänzung auf Überbaufertigteilen.'

Art der Verwendung = Stahlbeton.
Druckfestigkeitsklasse C35/45.
Expositionsklasse XF2, XC4 und XD1.
Zusätzliche Anforderungen 'Nennweite des Größtkorns:
Dmax = 16 mm. Feuchtigkeitsklasse WA.'

Sichtflächenschalung 'Einseitig gehobelte Bretter
gleichen Querschnitts mit profilierten Seiten (Nut und
Feder oder dgl.. Schalung der Flügelschalung anpassen.'

Schalungsverlauf vertikal.
Oberfläche 'glatt abziehen.'
Menge: 22,000 m3

**2.3.11 Bew. Beton einschl. Schalung herst. Stahlbeton C35/45 XF2, XC4, XD1 Parall.Gradiente**
StL-Nr. 1611831391569040
Bewehrten Beton einschließlich Schalung nach Unterlagen
des AG herstellen. Schalung vorhalten und beseitigen.
Bewehrung und Traggerüst der Bemessungsklasse B werden
gesondert vergütet.
Bauteil '= Ortbetonergänzung auf Überbaufertigteilen.'

Art der Verwendung = Stahlbeton.
Druckfestigkeitsklasse C35/45.
Expositionsklasse XF2, XC4 und XD1.
Zusätzliche Anforderungen ': Gesteinskörnung entsprechend
DA-02/2012 LSBB LSA und ZTV-StB LSBB ST.
Nennweite des Größtkorns: Dmax = 16 mm.
Feuchtigkeitsklasse WA.'

Schalungsverlauf parallel zur Gradiente.
Menge: 45,000 m3

**2.3.12 Bew. Beton einschl. Schalung herst.*Stahlbeton*XF4, XC4, XD3*Besenstrich**
StL-Nr. 2111831391949991
Bewehrten Beton einschließlich Schalung nach Unterlagen
des AG herstellen. Schalung vorhalten und beseitigen.
Bewehrung und Traggerüst der Bemessungsklasse B werden
gesondert vergütet.
Bauteil 'Kappe auf Überbau und Flügeln einschl.
Verbreiterung für Befestigung Berührungsschutz.
Ausführung teilweise in Gleissperrpausen laut Angaben
des AG. Nacht-/ Sonntagszuschläge sind einzurechnen'

Art der Verwendung = Stahlbeton.
Druckfestigkeitsklasse 'C 30/37 LP.'

Expositionsklasse XF4, XC4 und XD3.
Zusätzliche Anforderungen 'Gesteinskörnung
entsprechend
DA-02/2012 LSBB LSA und ZTV-StB LSBB ST.
Nennweite des Größtkorns: Dmax = 16 mm.
Feuchtigkeitsklasse WA.'

Sichtflächenschalung 'glatte Tafelschalung, Vollstoß'

Schalungsverlauf 'nur senkrechte Fugen.'

Oberfläche mit Besenstrich (Rosshaar) versehen.
Menge: 24,000 m3

**2.3.13 Betonstahl einbauen**
StL-Nr. 1611821399
Betonstahl entsprechend statischen und konstruktiven
Erfordernissen einbauen.
Bauteil 'gesamtes Bauwerk (alle Bauteile von Fundament bis zur Ortbetonergänzung/Fahrbahnplatte'

Stahlsorte 'B500B, alle Durchmesser.'
Menge: 125,000 t

**2.3.14 Betonstahl einbauen Kappe**
StL-Nr. 2111821359
Betonstahl entsprechend statischen und konstruktiven
Erfordernissen einbauen.
Bauteil = Kappe.
Stahlsorte 'B500B, alle Durchmesser'
Menge: 4,000 t

**2.3.15 Muffenstoß Zug- / Druckstoß**
Muffenstoß für Bewehrungsstäbe mit Endgewinde als Zug-
oder Druckstoß für nicht vorwiegend ruhende Beanspruchung entsprechend statischen und konstruktiven Erfordernissen im Bereich der Rahmeneckbewehrung  einschl. die Gewinde an zu verbindenden Bewehrungseisen ( 2 x pro Stoß) herstellen.
Bauteil = horizontale Anschlussbewehrung für Bewehrungsstäbe aus Fertigteilflansch an Bewehrungsstäbe aus Rahmeneck.
Positionsmuffe für nicht drehbare Anschlussstäbe aus
Betonstahl B500B, d = 20 bis 30 mm, Länge bis 7 m.
Muffenstoß mit bauaufsichtlicher Zulassung für Betonstahl.
Material und Abmaße der Muffe entsprechend Zulassung
des Herstellers.
Menge: 192,000 St

**2.3.16 Stahlprofilträger HEB 140 Widerlager**
*** Pauschalposition
Provisorische Auflagerungskonstruktion, Stahlprofilträger,
HEA 180 Länge ca. 350 mm entsprechend Einbautechnologie des AN, mit angeschweißter Fuß- und Kopfplatte
190x190x20 mm, einbetoniert, herstellen, liefern und einbauen.
Einbau im Widerlager. 2 Stück je Trägerauflager. Aussparung im Widerlagerbeton nach Einbau mit Vergussmörtel verfüllen.
Für das höhengenaue Versetzen der VFT-WIB-Träger auf den Widerlagern liefern und planmäßig einbauen.
Bleche für Höhenkorrektur vorhalten und ggf. einbauen.
Menge: 1,000 Psch

**2.3.17 Jahreszahl-Matrize einbauen**
StL-Nr. 2111892300
Jahreszahl-Matrize nach RIZ "Jahr 1" einbauen.
Menge: 1,000 St

#### Abschnitt 2.4 Verbundfertigteilträger - WIB

**2.4.1 Stahlkonstrukt. für VFT-WIB herstellen**
Stahlkonstruktion entsprechend statischen und konstruktiven Erfordernissen nach Unterlagen des AG einschl.
aller Verbindungsmittel herstellen und montieren. Vorbereiten der Stahloberfläche sowie Aufbringen der Be-
schichtungen werden gesondert vergütet.
Bauteil 'Externe Bewehrung der 4 Stück VFT-WIB.
Ausführung: aus Stegblech und Untergurtblechen zusammen- geschweißt - Unterseite gekrümmt.
Schnittlinie zur Herstellung der Verbunddübel gemäß Detaildarstellung Ausschreibungsplan und DIBT-Zulassung für Stahlverbundträger mit Verbunddübelleisten. Die Nachbereitung der  Brennschnittkanten, wie z.B. Entgraten und Ausschleifen werden nicht gesondert vergütet.
Alle erforderlichen Zulagen/ Bauteile (Steifbleche, Stirnplatten im Auflagerbereich, Tropfblech, Tragösen, Einbau von angeschweißten Stahlwinkeln mit Bohrung für Befestigung der vertikalen Entwässerungsrohre der Brückenabläufe und Abweisblechet - 4 x pro Träger. usw. ) einbauen.
Fertigung in Teillängen zur Durchführung der Feuerverzinkung  wird nicht gesondert vergütet. Das Verschweißen der Stahlträgerteilstücke nach Durchführung der Feuerverzinkung wird gesondert vergütet.
Länge der Stahlkonstruktion: ca. 20 m.'

Stahlsorte = Baustahl S 355 J2 + N bzw. S 355 M.
Menge: 22,000 t

**2.4.2 Stahlfl. mit Korr .schutz versehen**
Stahlfläche nach Unterlagen des AG mit Korrosionsschutz
versehen. Lt. Tabelle "Korrosionsschutzsysteme" der
ZTV-ING Teil 4, Abschnitt 3, Anhang A. Oberflächenvorbereitung wird gesondert vergütet.
Zu beschichtendes Bauteil 'Stahlkonstruktion VFT-WIB - nur Sichtflächen'

Korrosionsschutzsystem: Spritzverzinkung, zu beschichtende Flächen sweep-strahlen. 1. und 2. Zwischenbeschichtung auf Epoxidharz-Grundlage nach Blatt 100, Deckbeschichtung auf Polyurethan-Grundlage tannengrün RAL 6009,
Gesamtschichtdicke 240 mym
Beschichtungen im Werk aufbringen.
Erforderliche Zwischenreinigungen ausführen.
Menge: 85,000 m2

**2.4.3 Verbundfertigteil (VFT-WIB) herstellen**
Verbundfertigteile VFT-WIB (Betonträger mit externer Bewehrung) nach statisch konstruktiven Erfordernissen einschl. ggf. erforderlicher Aussparungen und Öffnungen nach Angaben des AG herstellen.
Länge Verbundfertigteil: ca. 20 m
Externe Bewehrung: lagesicher vor der Betonage einbauen.
Beton VFT-WIB:
Betongüte: C 50/60,
Expositionsklassen: XC4, XD1, XF2,
Betonmenge: ca. 12 m3 je Träger
Betonstahl B500B: ca. 3,5 t / VFT-WIB.
Schubbewehrung für Ortbetonergänzung (Fahrbahnplatte) einbauen.
Schalung einbauen, vorhalten und ausbauen.
Betonsichtflächen: Einseitig gehobelte Bretter gleichen Querschnitts (Breite 8 - 12 cm) mit profilierten Seiten (Nut und Feder), Stöße gleichmäßig versetzt. Verlauf horizontal.
Verankerungsschrauben M 16 (z. B. Koboldanker o. glw.) im VFT-WIB für Kopplung der verlegten VFT-WIB (vor Betonage Fahrbahnplatte) einbauen.
Bauhilfskonstruktionen an den VFT-WIB wie z.B. Verstärkungen/ Konsolen/Seilschlaufen sowie Kippsicherungen für die  Auflagerung der VFT bis zur Herstellung der Rahmenecke/ Fahrbahnplatte, Anschlagösen für Einheben nach Wahl des AN sind einzubauen. Bauhilfskonstruktionen wurden bei der zuvor genannten Gewichtsangabe nicht berücksichtigt.
Einzurechnen sind weiterhin:
Alle erforderlichen Traggerüste im Werk, Zwischentransporte (für Stahlbau, Betonbau, Korrosionsschutz usw.) für die komplette Herstellung der VFT-WIB.Die Transporthöhe beträgt ca. 1,30 m
Menge: 4,000 St

**2.4.4 Nachbehandlung der Fertigteile**
*** Pauschalposition
Durchführung und Dokumentation der Nachbehandlung des Betons der VFT-WIB bis zur Verladung für den Transport auf die Baustelle.
Anzahl: 4 Stück
Ausführung gemäß ZTV-ING, Teil 3, Abschnitt 2.
Das Nachbehandlungskonzept ist vorzulegen und vor Ausführung durch den AG prüfen und freigeben zu lassen.
Menge: 1,000 Psch

**2.4.5 Einbauteil für Gerüstverankerung**
*** Pauschalposition
Einbauteil für den Einbau von Trag- und Schutzgerüsten
(z. B. Kappenherstellung) an der Unterseite der beiden Randträger des Überbaus (VFT-WIB) nach statischen und konstruktiven Erfordernissen lagesicher vor der Betonage einbauen.
Ausführung: nach Wahl des AN (z.B. Kobolde).
Abstand: ca. 0,70 bis 1 m.
Menge: 1,000 Psch

**2.4.6 Schweiß-/ Prüfplan - externe Bew. VFT-WIB**
*** Pauschalposition
Schweißplan und Prüfplan für Schweißnähte für Bauteile aufstellen.
Bauteile: Komplette externe Bewehrung der VFT-WIB einschl. der Hilfskonstruktionen und Anschlagösen.
Anzahl VFT-WIB: 4 Stück.
Prüfauflagen des Prüfingenieurs sind einzuarbeiten.
Lieferung der gleichgestellten Unterlagen dreifach in
Papierform und digital.
Datenformate Zeichnungen als dwg, dxf, tif, plt.
Ggf. erforderliche örtliche Aufnahmen werden nicht
gesondert vergütet.
Menge: 1,000 Psch

**2.4.7 Sichtprüfung (VT) durchführen**
*** Pauschalposition
StL-Nr. 1512041699
Sichtprüfung (VT) durchführen. Vorgefundene Unregelmäßigkeiten und Fehlstellen kennzeichnen, bewerten
und protokollieren. Die Protokolle sind dem AG im Original zu übergeben.
Bauteil 'Komplette externe Bewehrung der VFT-WIB einschl. der Hilfskonstruktionen und Anschlagösen.
Anzahl VFT-WIB: 4 Stück.'
Menge: 1,000 Psch

**2.4.8 Zerstörungsfreie Prüf. durchführen UT Verschweißen**
*** Pauschalposition
Zerstörungsfreie Prüfung durchführen. Schad- und fehlerhafte Bereiche auf Anordnung des AG prüfen nach genehmigten Prüfplan. Vorgefundene Unregelmäßigkeiten und Fehlstellen kennzeichnen, bewerten und protokollieren. Die Protokolle sind dem AG im Original zu übergeben.
Bauteil 'Komplette externe Bewehrung der VFT-WIB einschl. der Hilfskonstruktionen und Anschlagösen.
Anzahl VFT-WIB: 4 Stück.'

Ausführungsklassen: EXC3
Prüfart = Ultraschallprüfung (UT).
Prüfen nach dem Verschweißen der Bauteile.
Prüfumfang nach DIN EN 1090-2:2018-09/ EN 1090-2:2018 (D).
Vom AN zu vertretende Wiederholungsprüfungen werden nicht berechnet.
Menge: 1,000 Psch

**2.4.9 Kontrollflächen und Referenzflächen**
*** Pauschalposition
Kontrollflächen /Referenzflächen für Korrosionsschutzbeschichtung anlegen.
Markierung von Referenz- / Kontrollflächen sowie Führung von Kontrollflächenprotokollen gemäß ZTV-ING Teil 4, Abschnitt 3, Anhang B.
Anzahl VFT-WIB: 4 Stück
Die erste Messung ist vor oder beim Einbau der Träger in die Schalung VFT-WIB durchzuführen.
Menge: 1,000 Psch

#### Abschnitt 2.5 Fertigteile liefern/ einbauen

**2.5.1 Arbeitsebenen und Aufstandsflächen**
*** Pauschalposition
Herstellen von Zufahrten/ Arbeitsebenen/
Aufstandsflächen für den Kraneinsatz zum Einbau der
Fertigteile Überbau nach Wahl des AN herstellen,
vorhalten, unterhalten und beseitigen.
Hierfür erforderliche Aufbruch- und Erdarbeiten, auch
Oberbodenabtrag und Rekultivierung, einschließlich der
Lieferung von geeignetem Material sowie
die Aufwendung zur Herstellung von ggf. technologisch
bedingten notwendigen Rampen sind in diese Position
einzurechnen.
Weiterhin sind einzurechnen, das Anlegen von Zufahrten
nach Wahl des AN .
Geeignetes Material, z.B. Schotter 0/45 oder
Betongroßplatten(Stahlplatten auf Vlies bzw. Betonfundamente nach erdstatischen und konstruktiven Erfordernissen
entsprechend des Bauablaufes/ der Technologie des AN
ein- und ausbauen einschl. Vorhalten.
Auf - und Abbruchmaterial geht in Eigentum des AN über
und ist durch ihn zu beseitigen.
Mit dem Rückbau der Arbeitsebenen ist der Aushub in
Eigentum des AN zu übernehmen und von der Baustelle zu
entfernen.
Menge: 1,000 Psch

**2.5.2 Transport Fertigteile Überbau**
*** Pauschalposition
Alle Transporte der Überbaufertigteile vom Werk zur
Baustelle durchführen.
Einzurechnen sind alle Aufwendungen für das Aufladen,
den Transport der Fertigteile und der
Hilfskonstruktionen für den Einbau, inklusive aller
eventuellen Zwischenstopps.
Öffentliche Straßen für Antransport der Fertigteile
nach Erfordernis und Wahl des AN ertüchtigen.
Einzurechnen sind weiterhin alle Aufwendungen für die
Erlangung der Transportgenehmigungen.  Maßnahmen/
Sicherheitsauflagen der zuständigen Verkehrsbehörde
sind auszuführen und einzurechnen.
Flächen für Absetzen der Fertigteile im
Baustellenbereich (vor dem Einbau) sind vom AN selber
bereitzustellen und herzurichten/ zu befestigen.
Anzahl der Transporte nach Wahl des AN.
Anzahl Fertigteile: 4 Stück,
Elementelänge: ca. 20 m (ohne Anteil Anschlussbewehrung
Rahmenecke)
Gewichte je Fertigteil ca. 35 t.
Menge: 1,000 Psch

*Hinweis: Hinweis Kranstandorte*
Der Standort der Großkrane zur Montage der Überbaufertigteile ist während der gesamten Zeit profilfrei zur Eisenbahnstrecke 6306.
Die Auf- und Abrüstung der Großkrane erfolgt in den geplanten Nachtsperrpausen. Die Montage der Fertigteile erfolgt ebenfalls ausschließlich in den Nachtsperrpausen, außerhalb der Sperrpausen sind die Großkrane gegen einschwenken in das Lichtraumprofil der Strecke 6306 gesichert abzustellen.

**2.5.3 Geräte+Einbau Fertigteile Überbau**
*** Pauschalposition
Geräteeinsatz für Einbau Überbaufertigteile und Einbau
der Fertigteile.
Sämtliche Leistungen für den Geräteeinsatz der
Hebezeuge, wie Auf- u. Abrüsten, Transport des Ballastmaterials und Zubehörs, Personal, Versicherung, Streckengebühren und Begleitung usw. sind einzurechnen.
Das Auf- und Abrüsten der Montagekrane hat zur Vermeidung von Gefährdungen des Bahnbetriebs unter Nutzung von Sperrpausen entssprechend der Montagetechnologie des AN zu erfolgen.
Stillstandszeiten aus Technologie und aus den geplanten
verkehrsrechtlichen Anordnungen bedingt, für Kran und
Personal, An- und Abfahrten sind einzurechnen und
werden nicht gesondert vergütet.
Trag-/ Absetzgerüste sind in die Positionen des
Abschnittes -  Gerüste/ Baubehelfe einzurechnen.
Alle Aufwendungen für Erschwernisse und Mehrleistungen
aufgrund der Arbeiten unter eingeschränkten
Platzverhältnissen, Beachtung der Auflagen des
Umweltschutzes, der Bahnsicherungsleisstungen und Bauzeitvorgaben des AG sind in die Einheitspreise einzurechnen.
Anzahl: 4 Stück.
Gewichte je Fertigteil ca. 35 t.
Ausführung in Zugsperrpausen laut Angaben des AG.
Nacht- und Sonntagszuschläge sind einzurechnen.
Menge: 1,000 Psch

**2.5.4 Einbau Verbundfertigteilträger**
*** Pauschalposition
VFT-WIB-Träger mit Betonobergurt auf den Traggerüsten  höhen- und lagemäßig nach Plan versetzen und verankern. Erforderliche Montagevorrichtungen/- Kippsicherungen, Einbauteile, Aussteifungen, Halterungen und Anschlagmittel etc. nach Wahl des AN sind einzurechnen.
Gewicht der Fertigteile: ca. 35 t je Stück.
Anzahl: 4 Stück
Länge: ca. 20 m/ Stück einschl. überstehende Anschluss- bewehrung.
Trag-/ Absetzgerüste sind in die Positionen des
Abschnittes -  Gerüste/ Baubehelfe einzurechnen.
Alle Aufwendungen für Erschwernisse und Mehrleistungen
aufgrund der Arbeiten unter eingeschränkten
Platzverhältnissen, Beachtung der Auflagen des
Umweltschutzes und Bauzeitvorgaben des AG sind in die
Einheitspreise einzurechnen.
Menge: 1,000 Psch

**2.5.5 Kopplung VFT-WIB**
*** Pauschalposition
Kippsicherung nach dem unmittelbarem Verlegen der VFT-WIB
zwischen Traggerüst und Unterseite des VFT mit Kanthölzern sowie Stahlkonstruktion für die Kopplung (Kippsicherung) der Verbundträger (alle 3 m, ca. 25 Stück) nach dem Verlegen herstellen, liefern und einbauen.
Kopplungskonstruktion aus U 120 (ca. 80 cm) mit 4
Langlöchern 20/80 mm im Steg, nach dem Verlegen auf der Oberfläche Betonflansche quer zur Trägerfuge an 4 Schrauben (je 2 Schraubanker auf jeder Trägerseite) in den Betonflanschen einbetonierten Verankerungsschrauben M 16 (z. B. Koboldanker o. glw.) mit Unterlegscheiben und Muttern einbauen.
Die Stahlträger verbleiben im Bauwerk und werden bei der Herstellung des Fahrbahnplatte einbetoniert. Lieferung und Einbau der Verankerungsschrauben der Betonflansche der VFT- WIB an den Oberflächen entlang der Fugen, sowie aller Erschwernisse hieraus (z. B. bei der Herstellung der Betonflansche, beim Transport der Träger usw.) sind in den Einheitspreis einzurechnen. Kanthölzer wieder ausbauen.
Menge: 1,000 Psch

**2.5.6 Fugenabdeckung Fertigteile**
*** Pauschalposition
Fugenabdeckung und Füllbeton liefern und einbauen.
Abdeckung für Längsfugen zwischen den
Überbau-Fertigteilen.
Abdeckung: z.B. Bituthene-Band o.glw. auf Fertigteil
aufgeklebt.
Abdeckung vor Betonage der Ortbetonergänzung einbauen
und mit PCC-Mörtel bis OK Fertigteil ausfüllen.
Einbau in Teillängen.
Gesamtlänge: ca. 60 m.
Menge: 1,000 Psch

**2.5.7 Ausbessern Beschichtg. VFT**
*** Pauschalposition
Korrosionsschutzbeschichtung der Verbundträger nach Transport und Montage ausbessern.
Beschichtung auf Teilflächen.
Ausführung auf der Baustelle. Rüstung ist einzurechnen.
Korrosionsschutz nach ZTV-ING Teil 4 Abschnitt 3.
Menge: 1,000 Psch

#### Abschnitt 2.6 Entwässerung

**2.6.1 Dränschicht an Bauwerk herstellen Widerl./Flügelwd.**
StL-Nr. 2111110429
Dränschicht an erdberührten Flächen von Bauwerken nach
Unterlagen des AG herstellen. Abgerechnet wird die bedeckte Wandfläche.
Dränschicht für Widerlager und Flügelwand.
Dränschicht 'aus Dränmatte nach Richtzeichnung Was 7..
Der abschnittsweise Einbau mit gleichzeitiger
Hinterfüllung nach Wahl des AN ist einzurechnen.'
Menge: 430,000 m2

**2.6.2 Raubettmulde herstellen, Böschung**
Raubettmulde aus gebrochenen oder gespaltenen
Natursteinen in einer Bettung herstellen.
Einschl. der Einmündungsbereiche in die Mulden.
Die Steine stehend in engem Verband so in die
Bettung setzen, dass die Fußflächen satt aufliegen,
bis zur halben Steinhöhe verkeilen und die Ränder
des Raubettes mit den größeren Steinen einfassen.
Raubettregelbreite 1,00 m.
Raubetttiefe 20 cm.
Neigung 1:1,5 (Böschung),
Steinhöhe i.M. ca. 15 - 25 cm.
Steinsatz in Beton C 20/25, 20 cm dick.
Fugen mit Beton 0/8 mm verfüllen.
Expositionsklasse XF4, Druckfestigkeitsklasse C20/25 und Ausbreitmaßklasse F1
Einschl. Sauberkeitsschicht aus Frostschutzkies, Dicke 30 cm.
Raubett mit Rundstahl DN 28, Länge mind. 0,8 m,
verankern. Anzahl 1 St pro m2.
Der erforderliche Erdbau ist mit einzurechnen.
Menge: 23,000 m2

#### Abschnitt 2.7 Abdichtungen, Beläge, Fugen

**2.7.1 Betonunterlage vorbereiten Oberfl. waager. Teilflächen strahlen/absaugen entf. von Zement entsorgen**
Betonunterlage nach Unterlagen des AG vorbereiten. Vorbereitete Flächen säubern.
Bauteil Überbau im Kappenbereich.
Randbereiche, die mit der Maschine nicht erreicht
werden, sind von Hand nachzuarbeiten
Oberfläche waagerecht bis 20 v.H. geneigt.
Ausführung in Teilflächen.
Vorbereitungsverfahren = Betonunterlage mit festen
Strahlmitteln strahlen bei gleichzeitigem Absaugen.
Zementschlämme und minderfeste Schichten entfernen.
Abfall entsorgen.

Die beiden Arbeitsgänge und die erforderlichen
Stillstände durch die Erhärtungszeiten sind in diese
und die nachfolgenden Position einzukalkulieren.
Ebenso einzurechnen ist die Messung der Restfeuchte
(CM - Messung).
Menge: 52,000 m2

**2.7.2 Betonunterlage vorbereiten Oberfl. waager. Teilflächen strahlen/absaugen entf. von Zement entsorgen**
StL-Nr. 2112410899110521
Betonunterlage nach Unterlagen des AG vorbereiten. Vorbereitete Flächen säubern.
Bauteil 'Überbau zwischen den Kappen.
Randbereiche, die mit der Maschine nicht erreicht
werden, sind von Hand nachzuarbeiten.'

Oberfläche waagerecht bis 20 v.H. geneigt.
Ausführung in Teilflächen.
Vorbereitungsverfahren = Betonunterlage mit festen
Strahlmitteln strahlen bei gleichzeitigem Absaugen.
Zementschlämme und minderfeste Schichten entfernen.
Abfall entsorgen.
Menge: 146,000 m2

**2.7.3 Betonunterlage versiegeln unter Kappen**
StL-Nr. 211242133000
Vorbereitete Betonunterlage mit Epoxidharz versiegeln.
Epoxidharz nach Unterlagen des AG. Versiegelung zweilagig herstellen. Erste Lage im Überschuss abstreuen.
Nicht festhaftendes Abstreugut entfernen und nach Wahl
des AN verwerten.
Bauteil = Überbau im Kappenbereich.
Menge: 52,000 m2

**2.7.4 Betonunterlage versiegeln zwischen Kappen**
StL-Nr. 211242132000
Vorbereitete Betonunterlage mit Epoxidharz versiegeln.
Epoxidharz nach Unterlagen des AG. Versiegelung zweilagig herstellen. Erste Lage im Überschuss abstreuen.
Nicht festhaftendes Abstreugut entfernen und nach Wahl
des AN verwerten.
Bauteil = Überbau zwischen den Kappen.
Menge: 146,000 m2

**2.7.5 Dichtungssch. aus 1 Bitbahn herst. Unter Kappen Teilflächen**
Dichtungsschicht aus einer Bitumen-Schweißbahn gemäß
ZTV-ING, Teil 6, Abschnitt 1 nach Unterlagen des AG
herstellen. Dichtungsschicht an bestehende Abdichtungen, Konstruktionen, Durchdringungskörper und sonstige
Einbauten anschließen. Anschlussflächen sind vorzubereiten. Das Einbauen von Verstärkungsstreifen und
Schutzlage wird gesondert vergütet.
Bauteil = Überbau im Kappenbereich.
Bitumen-Schweißbahn 'ohne Metallkaschierung.'

Ausführung in Teilflächen.
Menge: 52,000 m2

**2.7.6 Dichtungssch. aus 1 Bitbahn herst. Zwischen Kappen Teilflächen**
Dichtungsschicht aus einer Bitumen-Schweißbahn gemäß
ZTV-ING, Teil 6, Abschnitt 1 nach Unterlagen des AG
herstellen. Dichtungsschicht an bestehende Abdichtungen, Konstruktionen, Durchdringungskörper und sonstige
Einbauten anschließen. Anschlussflächen sind vorzubereiten. Das Einbauen von Verstärkungsstreifen und
Schutzlage wird gesondert vergütet.
Bauteil = Überbau zwischen den Kappen.
Bitumen-Schweißbahn 'ohne Metallkaschierung.'

Ausführung in Teilflächen.
Menge: 146,000 m2

**2.7.7 Verstärkungsstre- ifen einbauen Schrammbord Schweißbn.kasch. Breite mind.30 cm**
StL-Nr. 221231511101
Verstärkungsstreifen nach Unterlagen des AG einbauen
und ggf. an Konstruktionen und Durchdringungskörper anschließen.
Einbau im Schrammbordbereich.
Stoff = edelstahlkaschierte Bitumen-Schweißbahn.
Breite mind. 30 cm.
Menge: 45,000 m

**2.7.8 Schutzlage herstellen**
StL-Nr. 22123161
Schutzlage nach Unterlagen des AG aus Glasvlies-
Bitumendachbahn V 13 unter Kappen herstellen. Bahn an
Längs- und Querstößen min. 10 cm überlappen. Querstöße
versetzt anordnen. Überstand im Fahrbahnbereich mindestens 30 cm, davon 25 cm lose auflegen und min. 5 cm
aufkleben.
Menge: 55,000 m2

**2.7.9 Asphaltschutzsch- icht herstellen MA11S,Bk100-Bk3,2 Dicke 3,5 cm Bimi30/45+2NA+vvZ ohne Asph.Granul. maschinell**
StL-Nr. 2311380791260101
Asphaltschutzschicht auf Dichtungsschicht herstellen.
Fugen herstellen und verfüllen wird gesondert vergütet.
Einbaubreiten nach Unterlagen des AG.
Bauteil 'Randstreifen beidseitig entlang der Borde
gemäß ZTV-ING Teil 6 Abschnitt 1.
Einbaubreite 45 cm (15 cm breiter als in Deckschicht).'

Asphaltschutzschicht aus MA 11 S. Einbau in Verkehrsflächen der Belastungsklassen Bk100 bis Bk3,2.
Einbaudicke = 3,5 cm.
Bindemittel = 30/45 und 2 M.-v.H. Naturasphalt mit viskositätsveränderndem Zusatz.
Asphaltschutzschicht ohne Verwendung von Asphaltgranulat aus Gussasphalt.
Einbau maschinell.
Menge: 21,000 m2

**2.7.10 Asphaltschutzsch- icht herstellen MA11S,Bk100-Bk3,2 Dicke 3,5 cm Bimi30/45+2NA+vvZ ohne Asph.Granul. maschinell**
StL-Nr. 2311380791260101
Asphaltschutzschicht auf Dichtungsschicht herstellen.
Fugen herstellen und verfüllen wird gesondert vergütet.
Einbaubreiten nach Unterlagen des AG.
Bauteil 'Überbau zwischen den vorgelegten
Randstreifen'

Asphaltschutzschicht aus MA 11 S. Einbau in Verkehrsflächen der Belastungsklassen Bk100 bis Bk3,2.
Einbaudicke = 3,5 cm.
Bindemittel = 30/45 und 2 M.-v.H. Naturasphalt mit viskositätsveränderndem Zusatz.
Asphaltschutzschicht ohne Verwendung von Asphaltgranulat aus Gussasphalt.
Einbau maschinell.
Menge: 126,000 m2

**2.7.11 Oberfl. d. Asphaltschutzsch. bearb. Abstr. maschin. Menge 2-3 kg/m2 Lieferkörnung 2/5**
StL-Nr. 231138171921
Oberfläche der Asphaltschutzschicht bearbeiten. Erkaltete Schicht abkehren und nicht gebundene und gelöste
Stoffe nach Wahl des AN verwerten.
Abstreukörnung, leicht bituminiert, auf die noch heiße
Oberfläche maschinell aufbringen.
Mit 'Gummiradwalze eindrücken und mit Glattmantelwalze
nachwalzen.'

Abstreumenge 2 bis 3 kg/m2.
Lieferkörnung 2/5.
Menge: 146,000 m2

**2.7.12 Asphaltdecksch. aus MA 11 S herst . Dicke 4,0 cm Bit.30/45+2NA+vvZ ohne Asph.Granul. Handeinbau**
StL-Nr. 22113607926011
Asphaltdeckschicht aus Gussasphalt MA 11 S herstellen.
Einbaubreiten nach Unterlagen des AG.
In Verkehrsflächen 'auf Bauwerken in Randstreifen /
Entwässerungsrinnen. Die Randstreifen sind mit Sand
abzureiben (staubfreier feuergetrockneter Quarzsand
0/2). Materialmenge 2 bis 3 kg/m², Abstreumaterial auf
die
noch heiße Oberfläche aufbringen und von Hand
einreiben. Einbaubreite 30 cm.'

Einbaudicke = 4,0 cm einschließlich eingedrückter Ab-
streukörnung.
Bindemittel = 30/45 und 2 M.-v.H. Naturasphalt mit viskositätsveränderndem Zusatz.
Gussasphalt ohne Verwendung von Asphaltgranulat.
Einbau von Hand
Menge: 14,000 m2

**2.7.13 Asphaltdecksch. aus AC 11 D S herst Bk10 Dicke 4 cm Bitumen 25/55-55A**
StL-Nr. 2311331811100009
Asphaltdeckschicht aus Asphaltbeton für Asphaltdeckschichten AC 11 D S herstellen. Anlieferung des
Asphaltmischguts in thermoisolierten
Transportbehältern.
In Verkehrsflächen der Belastungsklasse Bk10.
Einbaudicke = 4 cm.
Bindemittel = 25/55-55 A.
Einbau 'maschinell. In Bereichen, die nicht von einem
Verteilergerät zu erreichen sind, Einbau von Hand.
Einbaudicke 4,0 cm einschl. eingedrückter
Abstreukörnung.'
Menge: 133,000 m2
Leistungsbereichkatalog: 113

**2.7.14 Abstumpfungsmaßnahme durchführen LFK 2/5*Gestein wie Decke Menge 2 kg/m2*maschinell**
StL-Nr. 231139522121
Abstumpfungsmaßnahme zur Erhöhung der Anfangsgriffigkeit durch gleichmäßiges Aufbringen und Einwalzen von
Abstreukörnung durchführen. Nicht gebundene Abstreukörnung aufnehmen und nach Wahl des AN verwerten.
Abstreukörnung = Lieferkörnung 2/5.
Aus Gestein wie grobe Gesteinskörnung in Asphaltdeckschicht.
Abstreumenge = 2 kg/m2.
Maschinell abstreuen.
Menge: 133,000 m2
Leistungsbereichkatalog: 113

**2.7.15 Bitumen-Dickbeschichtung herstellen**
Bitumen-Dickbeschichtung auf erdberührten Arbeitsfugen
herstellen. Vorbereitungsmaßnahmen auf der
Betonoberfläche sind in den Einheitspreis
einzukalkulieren.
Ausführungsbreite  20cm in Anlehnung an RiZ Int 1.
Mindesttrockenschichtdicke 3 mm, 2-schichtig,
Verlegetchnologie nach Wahl des AN.
Menge: 115,000 m
Leistungsbereichkatalog: 018

**2.7.16 Bauwerksfuge herstellen Fug 2, Bild 2 Abschl.Fug2,Bild4**
StL-Nr. 21123205960400
Bauwerksfuge nach Unterlagen des AG herstellen. Fu-
genbänder und Fugeneinlagen einbauen. Stöße und Verbindungen herstellen.
Bauteil 'Widerlager und Flügelwände mit außenliegenden Fugenbändern einschl. Hartschaumplatte (Luft- und Erdseite).'

Scheinfuge nach RiZ "Fug 2" Bild 2 ausbilden.
Luftseitiger Fugenabschluss nach RiZ "Fug 2", Bild 4.
Menge: 22,000 m

**2.7.17 Arbeitsfuge abdichten, erdseitig, Widerlager**
Erdseitige Arbeitsfugen mind. 50 cm breit abdichten.
Einbauort = erdseitige Arbeitsfugen, horizontal und
vertikal an den Widerlagern einschl. Flügel.
Ausführung mit edelstahlkaschierter Bitumenschweißbahn,
min. 50 cm breit, auf gefüllter Bitumenklebemasse
einschl. Voranstrich aus Bitumenlösung.
Vorbereitung der Flächen einschl. Abfallentsorgung ist
einzurechnen.
Vorbereitungsverfahren nach Wahl des AN.
Aufwendungen zur Ausbildung erforderlicher Hohlkehlen
bei der Arbeitsfuge Fundament / Widerlager sind
einzurechnen.
Ausführung in Teillängen.
Abgerechnet wird die abgedichtete Länge in der Achse
der Arbeitsfuge.
Menge: 60,000 m2

**2.7.18 Anschluss a. Fuge m. Fugenm. herst . Schutzschicht Tiefe 40 mm Breite 20 mm Fugenmasse N1**
StL-Nr. 2311391292064902
Anschluss als Fuge mit Fugenmasse herstellen.
Fuge 'gemäß RiZ-ING Dicht 9 in der bituminösen Decke
herstellen, als Randfuge vor Borden.
Fugenspalt mit einem zwangsgeführten Fugenschneider
schneiden, mit Druckluft, Zopfbürste etc. säubern,
soweit erforderlich trocknen.'

In der Asphaltschutzschicht ausbilden.
Fugenspalttiefe = 40 mm.
Fugenspaltbreite = 20 mm.
Fugenspalt verfüllen 'nach Wahl des AN mit bit.
Vergussmasse gemäß TL Fug - StB.
Fugenwandungen mit Voranstrich versehen.'

Mit heiß verarbeitbarer Fugenmasse Typ N1, einschließlich zugehörigem und zuvor aufgetragenem Voranstrichmittel.
Menge: 45,000 m

**2.7.19 Anschluss a. Fuge m. Fugenm. herst . Deckschicht Tiefe 35 mm Breite 20 mm Fugenmasse N1**
StL-Nr. 2311391291054902
Anschluss als Fuge mit Fugenmasse herstellen.
Fuge 'gemäß RiZ-ING Dicht 9 in der bituminösen Decke
herstellen, als Randfuge vor Borden.
Fugenspalt mit einem zwangsgeführten Fugenschneider
schneiden, mit Druckluft, Zopfbürste etc. säubern,
soweit erforderlich trocknen.'

In der Asphaltdeckschicht ausbilden.
Fugenspalttiefe = 35 mm.
Fugenspaltbreite = 20 mm.
Fugenspalt verfüllen 'nach Wahl des AN mit bit.
Vergussmasse gemäß TL Fug - StB.
Fugenwandungen mit Voranstrich versehen.'

Mit heiß verarbeitbarer Fugenmasse Typ N1, einschließlich zugehörigem und zuvor aufgetragenem Voranstrichmittel.
Menge: 45,000 m

**2.7.20 Anschluss a. Fuge m. Fugenm. herst . Deckschicht Tiefe 35 mm Breite 20 mm Fugenmasse N1**
StL-Nr. 2311391291054902
Anschluss als Fuge mit Fugenmasse herstellen.
Fuge 'als Anschlussfuge zum vorgelegten Randstreifen.
Fugenspalt mit einem zwangsgeführten Fugenschneider
schneiden, mit Druckluft, Zopfbürste etc. säubern,
soweit erforderlich trocknen.'

In der Asphaltdeckschicht ausbilden.
Fugenspalttiefe = 35 mm.
Fugenspaltbreite = 20 mm.
Fugenspalt verfüllen 'nach Wahl des AN mit bit.
Vergussmasse gemäß TL Fug - StB.
Fugenwandungen mit Voranstrich versehen.'

Mit heiß verarbeitbarer Fugenmasse Typ N1, einschließlich zugehörigem und zuvor aufgetragenem Voranstrichmittel.
Menge: 45,000 m

**2.7.21 Anschluss a. Fuge m. Fugenm. herst . Deckschicht Tiefe 35 mm Breite 15 mm Fugenmasse N2**
StL-Nr. 2311391291053901
Anschluss als Fuge mit Fugenmasse herstellen.
Fuge 'über Abschlussprofil T 90 am Widerlager
als Querfuge.
Fugenspalt mit einem zwangsgeführten Fugenschneider
schneiden, mit Druckluft, Zopfbürste etc. säubern,
soweit erforderlich trocknen.'

In der Asphaltdeckschicht ausbilden.
Fugenspalttiefe = 35 mm.
Fugenspaltbreite = 15 mm.
Fugenspalt verfüllen 'nach Wahl des AN mit bit.
Vergussmasse gemäß TL Fug - StB.
Fugenwandungen mit Voranstrich versehen.'

Mit heiß verarbeitbarer Fugenmasse Typ N2, einschließlich zugehörigem und zuvor aufgetragenem Voranstrichmittel.
Menge: 17,000 m

**2.7.22 Abschlussprofil-Überfahrtshilfen**
*** Pauschalposition
Abschlussprofil-Überfahrtshilfen
Herstellung von befahrbaren Anrampungen im
Widerlagerhinterfüllungsbereich sowie Abschlussprofil-
Überfahrtshilfen nach Wahl des AN einschl.
erforderlicher Rückbauleistungen.
Menge: 1,000 Psch

**2.7.23 Betonunterlage vorbereiten Oberfl. senkrecht Teilflächen strahlen/absaugen entf. von Zement entsorgen**
StL-Nr. 2112410899210521
Betonunterlage nach Unterlagen des AG vorbereiten. Vorbereitete Flächen säubern.
Bauteil 'Fundamente des Bauwerkes (horizontale und vertikale
Flächen).
Randbereiche, die mit der Maschine nicht erreicht
werden, sind von Hand nachzuarbeiten.
Randbereiche, die mit der Maschine nicht erreicht
werden, sind von Hand nachzuarbeiten.'

Oberfläche über 20 v.H. geneigt bis senkrecht.
Ausführung in Teilflächen.
Vorbereitungsverfahren = Betonunterlage mit festen
Strahlmitteln strahlen bei gleichzeitigem Absaugen.
Zementschlämme und minderfeste Schichten entfernen.
Abfall entsorgen.
Menge: 790,000 m2

**2.7.24 Herstellen Hohlkehle**
Auf der vorbereiteten Betonunterlage vor Herstellen der
Dichtungsschicht mit Epoxidharzmörtel eine Hohlkehle
zwischen vertikalen und horizontalen Flächen
herstellen.
Hohlkehle mit DU 6 cm. Untergrund nach Produktvorgabe
vorbereiten.
Hohlkehle abstreuen. Überschüssiges Streugut in
Eigentum des AN übernehmen und von der Baustelle
entfernen.
Grundierung wird nicht gesondert vergütet.
Abgerechnet wird in Achse Hohlkehle.
Menge: 125,000 m

**2.7.25 Betonunterlage versiegeln Teilflächen**
StL-Nr. 211242139001
Vorbereitete Betonunterlage mit Epoxidharz versiegeln.
Epoxidharz nach Unterlagen des AG. Versiegelung zweilagig herstellen. Erste Lage im Überschuss abstreuen.
Nicht festhaftendes Abstreugut entfernen und nach Wahl
des AN verwerten.
Bauteil 'Fundamente des Bauwerkes (horizontale und vertikale
Flächen).
Randbereiche, die mit der Maschine nicht erreicht
werden, sind von Hand nachzuarbeiten.
Randbereiche, die mit der Maschine nicht erreicht
werden, sind von Hand nachzuarbeiten.'

Ausführung in Teilflächen nach Unterlagen des AG.
Menge: 790,000 m2

**2.7.26 Dichtungssch. aus 1 Bitbahn herst. Unter Kappen Teilflächen**
Dichtungsschicht aus einer Bitumen-Schweißbahn gemäß
ZTV-ING, Teil 6, Abschnitt 1 nach Unterlagen des AG
herstellen. Dichtungsschicht an bestehende Abdichtungen, Konstruktionen, Durchdringungskörper und sonstige
Einbauten anschließen. Anschlussflächen sind vorzubereiten. Das Einbauen von Verstärkungsstreifen und
Schutzlage wird gesondert vergütet.
Bauteil = Fundamente
Bitumen-Schweißbahn 'ohne Metallkaschierung.'

Ausführung in Teilflächen.
Menge: 790,000 m2

**2.7.27 Verwahrung durch aufgedübelte Edelstahlleiste**
StL-Nr. 2112196192
Anklemmkonstruktion nach Unterlagen des AG einbauen.
Konstruktion 'Verwahrung durch aufgedübelte Edelstahlleiste, für Fundamentabdichtung.'

Anklemmkonstruktion aus nichtrostendem Stahl, Stahlsorte A4 oder A5 bzw. Werkstoff-Nr. 1.4401 oder 1.4571.
Menge: 60,000 m

#### Abschnitt 2.8 Geländer, Ausstattung

**2.8.1 Fahrbahnabschlußprofil**
Fahrbahnabschlußprofil für Abdichtung nach Unterlagen
des AG einbauen. Abschlußprofil T 90.
Verankerung gem. RiZ. Abs. 4 mit Ankerblech und Ankerhaken. Sickerschlitze herstellen.
Korrosionsschutz: Stahlflächen feuerverzinken
Abgerechnet wird nach Länge in der Profilachse, horizontal.
Menge: 16,800 m

**2.8.2 Stahlgeländer einbauen (Überbau)**
Geschweißtes Stahlgeländer nach Unterlagen des AG einbauen.
Abgerechnet wird nach Länge des Handlaufs zwischen den
Achsen der Endpfosten bzw. Endstäbe.
Geländer für Brücke.
Material = Stahl, Verbindungsmittel aus nichtrostendem
Stahl (Edelstahl) der Stahlgruppe A4 bzw.A5, Werkstoff-
Nr.1.4401 oder 1.4571
Oberflächenbeschaffenheit nach Unterlagen des AG.
Höhe des Geländers 1,00 m.
Dehnungsfugen mit Pass-Stücken nach konstruktiven
Erfordernissen anordnen.
Die Ausbildung im Bereich der Diletationsstöße wird nicht gesondert vergütet.
Die Ausbildung eines Geländerabschlusses gemäß RiZ-ING
Gel 19 (Blatt 2) ist einzurechnen.
Ausbildung als Füllstabgeländer.
Im Handlauf feuerverzinktes Drahtseil, Durchmesser 20 mm, einziehen und mehrfachverankern.
Anschlagkonstruktion für Drahtseil nach RiZ Gel 11 herstellen.
Verankerung mit Fußplatte und Verbundankern  gemäß RIZ Gel 14 einbauen. Fußplattenverguß mit kunststoffmodifiziertem
schwindarmen Mörtel herstellen.
Korrosionsschutz Geländer: feuerverzinken, zu beschichtende Flächen sweep-strahlen. 1. und 2. Zwischenbeschichtung auf Epoxidharz-Grundlage nach Blatt 100, Deckbeschichtung auf Polyurethan-Grundlage tannengrün RAL 6009,
Gesamtschichtdicke 240 mym.
Menge: 58,000 m

**2.8.3 Stahlgeländer einbauen (Flügelwände)**
Geschweißtes Stahlgeländer nach Unterlagen des AG einbauen.
Abgerechnet wird nach Länge des Handlaufs zwischen den
Achsen der Endpfosten bzw. Endstäbe.
Geländer auf Flügel
Material = Stahl
Höhe des Geländers '1,0 m'

Ausbildung 'als Holmgeländer gemäß RIZ Gel 7.
 Farbton RAL 7037 - staubgrau'
.
Verankerung 'mit Fußplatte und Anker gemäß RIZ Gel 14
einbauen. Fußplattenverguß mit kunststoffmodifiziertem
schwindarmen Mörtel herstellen.'

Korrosionsschutz Geländer: feuerverzinken, zu beschichtende Flächen sweep-strahlen. 1. und 2. Zwischenbeschichtung auf Epoxidharz-Grundlage nach Blatt 100, Deckbeschichtung auf Polyurethan-Grundlage tannengrün RAL 6009,
Gesamtschichtdicke 240 mym.
Menge: 38,000 m

**2.8.4 Stahlgeländer einbauen Stahl H = 1000 mm Pf. in Beton.**
StL-Nr. 2112131391190049
Geschweißtes Stahlgeländer nach Unterlagen des AG einbauen.
Abgerechnet wird nach Länge des Handlaufs zwischen den
Achsen der Endpfosten bzw. Endstäbe.
Geländer 'für Böschungstreppe.'

Material = Stahl
Höhe des Geländers 1000 mm.
Ausbildung 'als Holmgeländer mit einem Zwischenholm.das Herstellen der der Einzelfundamente (8 Stück) analog RiZ-ING Gel 7 wird nicht gesondert vergütet und ist mit einzurechnen.'

Verankerung durch Einbetonieren des Pfostens.
Korrosionsschutz 'Korrosionsschutz Geländer: feuerverzinken, zu beschichtende Flächen sweep-strahlen. 1. und 2. Zwischenbeschichtung auf Epoxidharz-Grundlage nach Blatt 100, Deckbeschichtung auf Polyurethan-Grundlage tannengrün RAL 6009, Gesamtschichtdicke 240 mym..'
Menge: 13,000 m

**2.8.5 Messbolzen einbauen Stehbolzen**
Messbolzen einbauen.
Einbauort = Überbau- und Flügelkappe (Stehbolzen).
Material = nicht rostendes Metall.
Schaftdurchmesser 10 bis 20 mm.
Schaftlänge über 40 bis 80 mm.
Einbau vertikal.
Bolzen nach Wahl des AN entsprechend RiZ-ING Mess 1 und
 Ergänzender RZ des Landes Sachsen-Anhalt Mess 10.
Menge: 10,000 St

**2.8.6 Messbolzen einbauen Mauerbolzen**
Messbolzen einbauen.
Einbauort = Widerlager (Mauerbolzen).
Material = Aluminium, korrosionsbeständig.
Schaftdurchmesser über 25 bis 35 mm.
Schaftlänge über 80 bis 125 mm.
Einbau horizontal.
Bolzen nach Wahl des AN entsprechend RiZ-ING Mess 1 und
 Ergänzender RZ des Landes Sachsen-Anhalt Mess 10.
Menge: 4,000 St

**2.8.7 Böschungstreppe herstellen**
Böschungstreppe nach Unterlagen des AG entsprechend RiZ
Bösch auf mindestens 10 cm dickem, konstruktiv bewehrtem Unterbeton C12/15,  Ausbreitmaßklasse F1 einschließlich ggf. notwendiger Sporne zur Gleitsicherung
einschließlich der erforderlichen Erdarbeiten in den
Bodenklassen 3 bis 5 herstellen. Abgerechnet wird die
Treppenlänge in der Neigung von der Vorderkante der untersten bis Vorderkante der obersten Stufe
einschließlich der Stufen an den Podesten.
Stufenbreite 80 cm.
Auftrittsbreite / -höhe 'entsprechend
Neigungsverhältnis der Böschung, mit Zwischenpodest.
Die Herstellung erfolgt ggf. zeitversetzt,
Mehraufwendungen hierfür sind einzurechnen.'

Blockstufen aus Betonfertigteilen für Böschungstreppe und Zwischenpsdest, Druckfestigkeitsklasse C35/45, Expositionsklasse XC4, XD1, XF2.
Beidseitige Treppenwange auf Böschungen aus Betonbordsteinen, Form TB 80 x 250, auf gleichem Fundament wie
Böschungstreppe herstellen. Den Fundamentbeton als
Rückenstütze mit einer Breite von 15 cm bis 10 cm unter
Steinoberkante hochziehen.
Fugen mit Fertigzementmörtel verfüllen, Druckfestigkeit
am Würfel mind. 50 N/mm2, Zement Art CEM I, w/z höchstens 0,50, frost-/tausalzbeständig, Ausbreitmaßklasse F3.
Bereich: Achse 10 und 20
Menge: 13,000 m

**2.8.8 Beschilderung Betriebstreppe**
Beschilderung Betriebstreppe herstellen, liefern und
montieren, einschl. Verbindungs- bzw.
Befestigungsmittel
und Gründungsarbeiten.
Rohrpfosten: Stahl feuerverzinkt, d = 60,3 mm,
Wandstärke mind. 2,0 mm, Länge mind. 2,5 m.
Bodenhülse: Grauguss, mind. 300 mm lang, d = 60 mm, mit
Klemmring und Gewindering.
Befestigung: Flachstahl feuerverzinkt, mind. 30 x 5 mm,
Schellendurchmesser 60,3 mm, incl. Schrauben,
Unterlegscheiben und Muttern (V2A) und
Befestigungsmittel (V2A) für Schild.
Schild:
- Aluminium, 3 mm, glatt, mit Randverstärkung,
wetterfest,
  231 mm x 420 mm
- Kontrast: 12,5 mm / Rand, 18,5 mm / Radius 50 mm
- Grund: Folie Typ 1, weiß
- Schrift: schwarz, Größe 35 mm und 17 mm
("Betriebsgelände"
  35 mm; "Betreten verboten" 35 mm;
"Straßenbauverwaltung" 17 mm)
- 35 mm; "Achtung Bahnanlage"
- Bodenfreiheit: Regelaufstellung 2.000 mm
Ausführung gemäß Anlage zu den
Ausschreibungsunterlagen.
Einschl. aller Grundungs- und Betonarbeiten. Aushub
nach Wahl des AN entsorgen.
Menge: 1,000 St

**2.8.9 Beschilderung Bahnanlage**
Beschilderung Bahnanalge herstellen, liefern und
montieren, einschl. Verbindungs- bzw.
Befestigungsmittel
und Gründungsarbeiten.
Rohrpfosten: Stahl feuerverzinkt, d = 60,3 mm,
Wandstärke mind. 2,0 mm, Länge mind. 2,5 m.
Bodenhülse: Grauguss, mind. 300 mm lang, d = 60 mm, mit
Klemmring und Gewindering.
Befestigung: Flachstahl feuerverzinkt, mind. 30 x 5 mm,
Schellendurchmesser 60,3 mm, incl. Schrauben,
Unterlegscheiben und Muttern (V2A) und
Befestigungsmittel (V2A) für Schild.
Schild:
- Aluminium, 3 mm, glatt, mit Randverstärkung,
wetterfest,
  231 mm x 420 mm
- Kontrast: 12,5 mm / Rand, 18,5 mm / Radius 50 mm
- Grund: Folie Typ 1, weiß
- 35 mm; "Achtung Bahnanlage"
- Bodenfreiheit: Regelaufstellung 2.000 mm
Ausführung gemäß Anlage zu den
Ausschreibungsunterlagen.
Einschl. aller Grundungs- und Betonarbeiten. Aushub
nach Wahl des AN entsorgen.
Menge: 1,000 St

#### Abschnitt 2.9 Gerüste, Schutzeinrichtungen

**2.9.1 Trag- und Schutzgerüste**
*** Pauschalposition
Trag- / Montagegerüst der Bemessungsklasse B für
gesamtes Bauwerk nach statischen, konstruktiven und
sicherheitstechnischen Erfordernissen herstellen,
vorhalten, unterhalten und beseitigen.
Ausführungsart nach Wahl des AN.
Erforderliche Einrichtung zum Schutz der Umwelt
einbauen, vorhalten, unterhalten, ggf. betreiben und
beseitigen.
Gerüst 'mit wasserdichter Abdeckung, einschließlich
Sicherung gegen herabfallende Teile über dem
Bahngelände sowie den Erfordernissen des Bahnbetriebes
einschließlich Kappenkonsolgerüsten inkl.
Verankerungen, Verankerungen beseitigen/schließen'

Gründung herstellen und beseitigen.
Die Ausführungsplanung der Gerüste wird gesondert
vergütet. Die Prüfung der Unterlagen erfolgt durch den
AG.
Menge: 1,000 Psch

**2.9.2 Arbeits- / Schutzgerüst**
*** Pauschalposition
Arbeits- und Schutzgerüste, einschließlich
erforderlicher Gründungen, nach statischen,
konstruktiven und sicherheitstechnischen Erfordernissen
herstellen und beseitigen, für den Zeitraum der eigenen
Leistung vorhalten und unterhalten.
Einsatzort = Gesamtbauwerk, alle benötigten
Arbeits- und Schutzgerüste inkl. Überbau- und
Kappenherstellung (Konsolgerüste u.dgl.),
Widerlager Absturzsicherungen vorhalten, unterhalten
und beseitigen.
Mit der Pauschale sind die mehrfach einzusetzenden
Gerüste infolge der Bauphasen und Bauabschnitte sowie
Teilauf- und -abbauten abgegolten. Lichtraum über
Bahnbereich freihalten und mit wasserdichten
Abdeckungen versehen Gerüste mit Sicherung gegen
herabfallende Teile und gegen Strahlgut.
Gerüste bzw. Anlagen einschließlich Gründung beseitigen
und Ursprungszustand wieder herstellen.
60 v.H. des Preises werden nach Aufstellung, der Rest
nach Entfernung der Kappenschalung vergütet. Tragsystem
nach Wahl des AN, bodengestützt und mit zugelassenen
Verankerungen am Überbau (unterschiedliche Systeme) für
alle Arbeiten einschließlich Umsetzen zwischen den
einzelnen Arbeitsbereichen und Bauphasen.
Bauphasen berücksichtigen. Absturzsicherheit in allen
Bauzuständen gewährleisten. Höhe gemäß Bauwerksplan und
technologischen Erfordernissen des AN
Maßnahmen/Erschwernisse einschließlich der
Flügel und Böschungen berücksichtigen und einrechnen.
Menge: 1,000 Psch

**2.9.3 Schutzwände Gleisanlage**
*** Pauschalposition
Erforderliche Schutzmaßnahmen zur Sicherung des
Bahnverkehrs, sowie Schutz vorhandener Bauteile.
Behelfsmäßige Spritz- und Staubschutzwand, Höhe 1,80 m,
einschl. der erforderlichen Trag- und
Unterkonstruktionen, Pfosten mit Fußplatte,
Übersteigschutz und Ausfachung mit Holz o.dgl.
windsicher herstellen, vorhalten und beseitigen.
Die erforderlichen statischen Nachweise sind in die
entsprechenden Positionen der Ingenieurleistungen
einzurechnen.
Menge: 1,000 Psch

**2.9.4 Schutzeinrichtung bereitstellen**
*** Pauschalposition
StL-Nr. 211249219992
Witterungsbedingte Schutzeinrichtung entsprechend statischen, konstruktiven, sicherheitstechnischen, ausrüstungstechnischen und umwelttechnischen Erfordernissen
nach Unterlagen des AG bereitstellen. Zur Baustelle anfahren, abladen, wieder aufladen und von der Baustelle
abfahren.
Schutzeinrichtung bei Nichteinsatz vorhalten, einsetzen, vorhalten, unterhalten und betreiben wird gesondert vergütet.
Bauteil 'gesamtes Bauwerk'

Grundfläche 'Teilflächen nach Wahl des AN. Gesamte
Brückenfläche einschl. Kappen und Trag-/Arbeitsgerüst.'

Schutzeinrichtung 'Schutz- und Arbeitszelte zur
allseitigen Umhausung für sämtliche Arbeiten auf
Überbau.
Einsatz auf  Anweisung des AG.
Schutzeinrichtung mit Beleuchtung und Heizung.'

Schutzeinrichtung mit dichtem Auffangboden und dichter
Umkleidung (Einhausung).
Menge: 1,000 Psch

**2.9.5 Schutzeinrichtung einsetzen**
*** Pauschalposition
StL-Nr. 21124925
Schutzeinrichtung einsetzen nach Unterlagen des AG.
Witterungsbedingte Schutzeinrichtung auf der Baustelle
aufstellen, entsprechend dem Arbeitsvorgang umsetzen
und abbauen.
Menge: 1,000 Psch

**2.9.6 Schutzeinr. vorh. ,unterh.,betreib.**
StL-Nr. 21124928
Schutzeinrichtung betriebsbereit vorhalten, unterhalten
und betreiben nach Unterlagen des AG. Außer den vollen
Monaten werden Teilzeiten nach Tagen zu 1/30 des Einheitspreises vergütet.
Menge: 2,000 Mt

**2.9.7 Schutzeinrichtung beheizen**
Schutzeinrichtung beheizen.
Abgerechnet werden Kalendertage, an denen geheizt
werden muß.
Der angebotene EP gilt unabhängig von der Anzahl der
abgerechneten Tage.
Menge: 14,000 d

**2.9.8 Schutzeinrichtung beleuchten**
Schutzeinrichtung beleuchten.
Abgerechnet werden die Stunden, an denen beleuchtet
werden muß.
Der angebotene EP gilt unabhängig von der Anzahl der
abgerechneten Stunden.
Menge: 80,000 h

#### Abschnitt 2.10 Abbruch Bestandsbauwerk

*Hinweis: Hinweis Abbruch*
Der Abbruch ist sorgsam und erschütterungsarm sowie unter Rücksichtnahme auf den angrenzenden Bestand durchzuführen. Schäden an unterführten Wegen sind zu vermeiden und, sofern diese dennoch auftreten sollten, spätestens bis zum Ende der Baumassnahme zu beseitigen.
Alle für die Abbrucharbeiten erforderlichen Schutz- und Sicherungsmassnahmen, Hilfskonstruktionen, Geräte, Kraneinsätze und dgl. sind in die nachfolgenden Positionen einzurechnen und werden, soweit im LV keine separaten Positionen hierzu enthalten sind, nicht gesondert vergütet.
Eine Gefährdung des Fussgänger-, Strassen- und
Stassenbahnverkehres infolge der Abbrucharbeiten ist durch geeignete Massnahmen auszuschließen.
Im Zuge der Ausführungsplanung ist durch den AN ein
Abbruchkonzept zu erstellen, welches die örtlichen Gegebenheiten und den vorhandenen Bauwerksbestand zu
berücksichtigen sowie die entsprechenden Standsicherheitsnachweise für die Bauzustände zu beinhalten hat. Das Abbruchkonzept ist zur bauaufsichtlichen Prüfung einzureichen und dem AG vor Beginn der Abbrucharbeiten zur Zustimmung vorzulegen. Diesbezügliche Aufwendungen sind in die entsprechende Position der Technischen Bearbeitung / Ausführungsplanung einzurechnen.
Erschwernisse durch ggf. abschnittsweise Arbeiten gehören zum Leistungsumfang.
Bei Abbruch von Betonbauteilen ist eine Erhöhung der Betondruckfestigkeiten, z. B. auf Grund der Nacherhärtung, gegenüber den Angaben in den Bestandsunterlagen im dort zugrunde gelegten´Druckfestigkeitsklassensystem (Nennfestigkeiten bzw.´charakteristische Festigkeiten) um bis zu 2 Druckfestigkeitsklassen zu berücksichtigen und gehört zum Leistungsumfang. Betondruckfestigkeiten, die über dieser Schwelle liegen, werden gesondert als Zulage vergütet.
Bei den Abbrucharbeiten und den hierzu erforderlichen Erdarbeiten sind die zahlreich kreuzenden Leitungen zu beachten.

**2.10.1 Abbruchprojekt**
*** Pauschalposition
Technische Bearbeitung und prüffähige statische
Berechnungen, Nachweise sowie Zeichnungen für den
gesamten Bauwerksabbruch inkl. Trag- und Stützgerüste,
Arbeits- und Schutzgerüste, Demontagehilfen,
bauzeitliche Aussteifungen ,Hilfsstützungen, Hilfslager
und Krandemontagen, Transportkonzepte, Abfangungen,
Lagesicherungen, bauzeitliche Schutzeinrichtungen und
Schutzmaßnahmen einschließlich erforderlicher
Gründungen aufstellen, Arbeits- , Abbruchanweisungen
und Technologiebeschreibungen für die Maßnahme nach
ZTV- ING erarbeiten und in 4 - facher Ausfertigung
inkl. Erläuterungen und detaillierten Ablaufbeschreibungen geprüft liefern.
Der erforderlich durchzuführende vorgezogene Teilrückbau des Kragarmes Seite Nord (ca. 20 t) und 2 Fahrleitungsmaste noch vor Beginn der Arbeiten zum Ersatzneubau ist bei der Bearbeitung zu berücksichtigen und wird nicht gesondert vergütet.
Vorhandene Querschnitte sind örtlich aufzumessen.

Das Abbruch- und Demontageprojekt hat u. a. zu enthalten:
- statische Nachweise und zeichnerische Darstellungen,
- Beschreibung der Abbruchtechnologie,
- Darstellung der Abbruchabschnitte und -richtung,
- Angaben zur zeitlichen Abfolge der einzelnen Arbeitsschritte,
- Angaben zu beim Abbruch berührter Bereiche,
- Angaben zu Gerätestandorten,
- Angaben zu erforderlichen Schutzmaßnahmen sowie
- Angaben zur Art und zum Ort der Entsorgung.
Die Prüfung des Abbruch- und Demontageprojektes erfolgt durch einen Prüfingenieur im Auftrag und auf Rechnung des AN.
Lieferung in 4 - facher Ausfertigung überarbeitet
(entsprechend Prüfprotokollen) bzw. nach der
Gleichstellung im Genehmigungsprüflauf.
Schriftfeld nach Angabe des AG .
Genehmigungslauf durchführen und koordinieren.wie nach statischen, konstruktiven und sicherheitstechnischen Erfordernissen durchführen.
Menge: 1,000 Psch

**2.10.2 Kranaufstellungsplan mit Krananweisung**
*** Pauschalposition
Kranaufstellungsplan mit Krananweisung für den vollständigen Bauwerksrückbau aufstellen und dem AG geprüft vorlegen. Die Position gilt für alle Einsätze aller vorgesehenen stationären und mobilen Krane in allen Bauphasen und in allen Bauabschnitten zum Rückbau des Bauwerkes.
Auf dem Plan sind die genauen Standorte, die Schwenkbereiche und die Einsatzzeiten darzustellen.  Zusätzlich sind Angaben über die Erdungsmaßnahmen aller Krane anzugeben und darzustellen.
Menge: 1,000 Psch

**2.10.3 Arbeitsebenen und Aufstandsflächen**
*** Pauschalposition
Herstellen der Zufahrten zum Baubereich, Arbeitsebenen/
Aufstandsflächen für alle Kranarbeiten zum vollständigen Rückbau des Bestandsbauwerkes nach erdstatischen und
statisch-konstruktiven Erfordernissen entsprechend des
Bauablaufes / der Technologie des AN.
Bei der Herstellung der Geräteaufstandsflächen einschl. erforderlicher Vorschüttungen sind entsprechend der statisch konstruktiven Erfordernisse der Demontagetechnologie des AN unter Berücksichtigung der auszuhebenden Tonnage, Sicherungen gegen Grundbruch wie z.B.  Spundwandsicherungen bzw. Bohrpfahlwandsicherungen mit einzurechnen und werden nicht gesondert vergütet.
Weiterhin sind entsprechend der von AN gewählten Hebestechnik die Aufstandsflächen standsicher zu gründen.
Die Arbeitsebenen/Aufstandsflächen einschließlich deren Unterhaltung, das Umsetzen/Umbauen und der vollständige rückstandsfreie Rückbau der Arbeitsebenen/einbauten und Kranstandorte usw. sind einzurechnen und wird nicht gesondert vergütet.
Benötigte Befestigungen (Baustraßen mit Rampen) und
Anschluss an Zuwegungen (Überwindung von Höhensprüngen) herstellen. Sämtliche Erd- und Oberbodenarbeiten einschl. Liefermaterial ist ausführen.
Aushubmaterial auf Flächen des AN zwischenlagern bzw. nach Wahl des AN verwerten.
Ursprungszustand nach Abschluss der Demontagearbeiten bzw. Bauende einschl. aller erforderlichen Erdarbeiten und Rückbauarbeiten wieder herstellen.
Menge: 1,000 Psch

**2.10.4 Schutzmaßnahmen Gleisbett**
*** Pauschalposition
Sämtliche Maßnahmen nach Wahl des AN in Abstimmung mit
der DBAG zum Schutz des Gleisbettes in der gesamten
Bauzeit und allen Zwischenzuständen - Einsatz
insbesondere im Rahmen des Abbruches - während der
Sperrpausen durchführen
(Verbohlung mit gleislastfreien Abdeckungen aus
Stahlplatten zzgl . mindestens 1,0m dickes Polster aus
Schotter auf 20 cm Sandbasis und Gummimatten/Geotextil-
Vlies) sowie lastverteilenden Maßnahmen (Kranmatratzen
oder Stahlbetonplatten bzw. verfahrbahre Schutzeinrichtungen).
Erd - und Oberbodenarbeiten ausführen.
Maßnahmen zur Verhinderung der Beschädigung an
angrenzenden baulichen Anlagen oder
Flächenbefestigungen durchführen.
Der Bahnkörper ist vor jeglicher Verschmutzung
(zusätzlich Vliesstoff auslegen) und jeglichen
schädlichen die Standsicherheit beeinträchtigenden
Einflüssen zu schützen .
Einschließlich Vorhalten, mehrfaches Einbauen,
Ändern, Umsetzen, Erneuern/ Unterhalten, Rückbauen
und Anpassen an alle Zwischenzustände.
Mehrfacher Auf- und Abbau in kurzer Zeit während der
jeweiligen Sperrpause.
Für verursachte Beschädigungen an den Bahnanlagen bzw .
an den Böschungen sowie deren umgehender restloser
Beseitigung haftet der AN.
Sämtliche beeinträchtigte bzw. durch den Abbruch
verschmutzte Geländeflächen nach Wahl des AN reinigen
und in den Ursprungszustand versetzen.
Die Pauschale gilt für alle Bauleistungen zum vollständigen Rückbau des Bauwerkes und alle
Einsätze während der gesamten Bauzeit zum Rückbau des Bauwerkes.
.
Menge: 1,000 Psch

*Hinweis: Hinweis Kranstandorte*
Der Standort der Großkrane zur Demontage der Überbauteile ist während der gesamten Zeit profilfrei zur Eisenbahnstrecke 6306.
Die Auf- und Abrüstung der Großkrane erfolgt in den geplanten Nachtsperrpausen. Die Demontage des Überbaues sowie der Mittelstützenkonstruktion erfolgt ebenfalls entsprecheend der Abbruchtechnologie des AN in den Nachtsperrpausen, außerhalb der Sperrpausen sind die Großkrane gegen einschwenken in das Lichtraumprofil der Strecke 6306 gesichert abzustellen.

**2.10.5 Mobile Hebetechnik nach Wahl des AN**
*** Pauschalposition
An- und Abtransport sowie Betreiben/ Einsatz der Geräte
und Krane entsprechend der Abbruchkonzeption und
Technologie des AN sowie unter Berücksichtigung der Sperrpausenplanung für den Rückbau des
Bestandsbauwerkes einschl. Fahrbahnplatte sowie sämtlicher Nebenanlagen.
Ein mehrmaliger sowie zeitversetzter (d.h. unter Berücksichtigung der Bauablaufplanung und Abruchtechnologie) Einsatz der entsprechenden Geräte und Hebetechniken ist einzukalkulieren und wird nicht gesondert vergütet.
Geräte und Hebetechnik aufstellen, vorhalten, warten, betreiben umsetzen, beseitigen usw..
Geräte und Hebetechnik nach Wahl des AN entsprechend seiner für die Demontage gewählten Technologie.
Hebetechnik aufstellen sowie einsetzen, vorhalten, warten und betreiben, umsetzen und nach Beendigiung der vollständigen Demontagearbeiten wieder beseiitigen.
Hebetechnik nach Wahl des AN entsprechend seiner für die Demontage der Stahlkonstruktion und Rückbau des Bauwerkes gewählten Technologie.
Sämtliche Leistungen für den Geräteeinsatz der
Hebezeuge, wie Auf- und Abrüsten, Transport des
Ballastmaterials und Zubehörs, Personal, Versicherung, Streckengebühren und Begleitung usw. sind einzurechnen.
Stillstandszeiten aus Technologie und aus den geplanten
verkehrsrechtlichen Anordnungen und Bahnsperrpausen  bedingt, für Hebetechnik sowie Personal, An- und Abfahrten sind einzurechnen und werden nicht gesondert vergütet.
Menge: 1,000 Psch

**2.10.6 Kipp- und Torssionssicherung**
*** Pauschalposition
Kipp- und Torssionssicherung sowie Sicherungen der statischen Interimszustände der zu demontierenden Stahlkonstruktion sowie sämtlicher Nebenanlagen nach Wahl des AN einschl. aller erforderlichen statisch-konstruktiven Planungen einbauen.
Kipp- und Torssionssicherung sowie Sicherungen der statischen Interimszustände einbauen, vorhalten, im Zuge des Rückbues ausbauen und entsorgen.
Komplette Leistung entsprechend statischen, konstruktiven und sicherheitstechnischen Erfordernissen.
Menge: 1,000 Psch

**2.10.7 Arbeitsgerüst herstellen Öffnungen des AG Umweltschutzeinr.**
*** Pauschalposition
StL-Nr. 1711630690100100
Arbeitsgerüste, einschließlich ggf. erforderlicher
Gründung sowie ggf. erforderlicher Treppentürme und
weiterer Leitergänge, nach statischen, konstruktiven
und sicherheitstechnischen Erfordernissen herstellen
und beseitigen, für den Zeitraum der eigenen Leistung
vorhalten und unterhalten.
Einsatzort '= Abbruch Bestandsbauwerk einschl. der
Unterbauten'

Öffnungen nach Unterlagen des AG freihalten.
Einrichtungen zum Schutz der Umwelt nach Unterlagen des
AG einbauen, vorhalten, unterhalten, ggf. betreiben und
beseitigen.
Menge: 1,000 Psch

*Hinweis: Sperrpausenplanung siehe Baubeschreibung.*
Die Sperrpausenplanung (siehe Baubeschreibung) ist bei der Bauwerksdemontage zu beachten..
Der Abbruch der Überbauten hat als Krandemontage zu
erfolgen. Sämtliche Abbrucharbeiten im Gefahrenbereich
der Gleise (über Gleis, seitlich <2,50m zur Gleisachse)
sind abzusichern.

**2.10.8 Asphalt fräsen**
Asphalt fräsen und Fräsgut aufnehmen. Anschlusskante
geradlinig auf Frästiefe herstellen.
Asphalt = Deckschicht und Schutzschicht zwischen den
Kappen.
Asphaltschicht = Gussasphalt, Verwertungsklasse A.
Abfallschlüssel: 170302.
Frästiefe über 6 bis 8 cm.
Auf Bauwerk mit Erschwernissen infolge Arbeiten bis an
Kappen oder Fugen.
Fläche = Fahrbahn.
Fräsasphalt der Verwertung nach Wahl des AN zuführen.
Menge: 310,000 m2

**2.10.9 Rückbau Überbau und Mittelunterstützung**
*** Pauschalposition
Vollständige Stahlkonstruktion des Überbau sowie der Mittelunterstützung rückbauen, einschl. Lager, Übergangskonstruktionen, Gehwegekonsolen, Geländer, Entwässerungsanlagen, Fahleitungs- und
Beleuchtungsmasten sowie Beschilderungen und sonstigen
Aussattungen.
Länge: ca.  54 m.
Tonnage Bestandsüberbaustahlkonstruktion einschl. Mittelunterstützung  ca. 153 t.
Beschichtungen enthalten gesundheitsgefährdende
Stoffe (Zink ca. 3,6 mg/l, Blei 0,045 mg/l, Chlorid 11 mg/l, Cadmium 0,0004 mg/l, Kupfer < 0,02 mg/l, Nickel 0,0054 mg/l, Quecksilber <0,0002 mg/l)
Bauteil: Überbau.
Überbau und Mittelunterstützung nach Wahl des AN ausbauen inkl. aller hierfür erforderlichen Leistungen und statischen Interimszustände.
Die Ausführung der Rückbauarbeiten erfolgt in
Teilabschnitten und zeitlich versetzten Bauphasen und gemäß Bautechnologie AN sowie Sperrpausenplanung.
Abfallschlüsselnummer = 170409*
Stahlkonstruktion in Einzelteile nach Wahl des AN
zerlegen und nach Wahl des AN verwerten bzw. entsorgen.
Transporte werden nicht gesondert vergütet.
Menge: 1,000 Psch

**2.10.10 Abbruch Widerlager/Flügel und Verbau Mittelunterstützung**
Abbruch der Widerlager, Flügel einschl. Fundamente sowie Rückschnitt Spundwandverbau (ca. 25 m Horizontalschnitt umlaufend) der Mittelunterstützung auf OK Fundament sowie aller erforderlichen Erdarbeiten zum Freilegen der Unterbauten und Wiederverfüllung entsprechend der Erfordernisse zum Erstazneubau des Bauwerkes bis mind. 1,50 m unter OK Gelände. Fundamentbereiche die nicht mit der neuen Bauwerksgründung in Konflikt stehen können im Baugrund verbleiben.
Bei der Ausführung der Erdarbeiten um Freilegen der Unterbauten ist mit einzurechen, dass die Hinterfüllung im Bereich der hergestellten Auflagerbänke mit einer Bodenvermörtelung erfolgte. Die sich daraus ergebenden Mehraufwendungen werden nicht gesondert vergütet.
Der Rückschnitt des Mittelstützenverbaues ist einzurechnen und wird nicht gesondert vergütet.
Die Unterbauten sind in jedem Fall soweit abbzubrechen, dass eine ausreichende Überdeckung mit der neuen Straßendammgestaltungen von mind. 1,50 m erreicht wird.
Im Baugrund verbleibende Bauwerksteile sind zu dokumentioeren und in die Bestandsplanung zu intergieren. Die entsprechenden Zuarbeiten sind einzukalkulieren.
Widerlager, Flügelwände und Auflagerbänke sowie Fundamente aus bewehrten Stahlbeton sowie mit einer Vorsatzschale aus Natursteinmauerwerk.
Erschwernisse aus Verzahnungen des Mauerwerkes mit dem
Kernbeton werden nicht gesondert vergütet.
Druckfestigkeitsklasse: Es ist mit einer Betonfestigkeit bis zu ca. 85 N/mm2 zu kalkulieren.
Ausführung: erschütterungsarm, lärmarm
Rückbauverfahren nach Wahl des AN.
Rückbau unter beengten Verhältnissen.
Die Ausführung der Rückbauarbeiten erfolgt in Teilabschnitten und zeitlich versetzten Bauphasen und gemäß Bautechnologie AN sind zu berücksichtigen und die daraus entsehenden Mehraufwendungen werden nicht gesondert vergütet.
Abdichtung der Widerlager einschl. anhaftender Betonteile bis ca. 5 cm ausbauen ist einzurechnen.
Dichtungsschicht = Bitumenabdichtung teerhaltig
Arbeiten in Abschnitten gemäß Bautechnologie AN.
Material nach Wahl des AN verwerten.
Abbruch erfolgt selektiv, Abdichtung ist zu separieren
und gesondert zu verwerten.
Menge: 430,000 m3

**2.10.11 Abbruch Fahrbahnplatte**
Abbruch der Fahrbahnplatte aus bewehrten Stahlbeton einschl. aller Einbauteile wie z.B. Entwässerungen, Anschlusswinkel, Fugenverguss, Holzfaserplatten usw..
Druckfestigkeitsklasse: Es ist mit einer Betonfestigkeit bis zu ca. 85 N/mm2 zu kalkulieren.
Ausführung: erschütterungsarm, lärmarm mittels Trennschnitten sowie  Rückbauverfahren nach Wahl des AN.
Rückbau unter beengten Verhältnissen.
Sämtliche Arbeiten für das Leichtern,
Schneiden und Ausheben sind einzukalkulieren.
Sämtliches Abbruchgut zerkleinern, aufnehmen/laden, von
der Baustelle entfernen und nach Wahl des
AN verwerten.
Die Ausführung der Rückbauarbeiten erfolgt in Teilabschnitten und zeitlich versetzten Bauphasen sowie in Bahnsperrpausen und gemäß Bautechnologie AN. Alle hieraus enstehenden Mehraufwendungen sind zu berücksichtigen und werden nicht gesondert vergütet.
Reste der bereits ausgebauten Teerabdichtung einschl. anhaftender Betonteile bis ca. 5 cm nach Wahl des AN sind ausbauen und die Aufwendungen hierzu mit einzurechnen.
Dichtungsschicht = Bitumenabdichtung teerhaltig
Arbeiten in Abschnitten gemäß Bautechnologie AN.
Material nach Wahl des AN verwerten.
Abbruch erfolgt selektiv, Beton mit anhaftender Abdichtung ist zu separieren und gesondert zu verwerten.
In die Position sind sämtliche Leistungen die für den
Abbruch/Demontage der Fahrbahnplatte notwendig sind
einzukalkulieren.
Menge: 125,000 m3

**2.10.12 Zulage Trennschnitte**
*** Pauschalposition
Zulage für die Ausführung aller erforderlichen
Trennschnitte (ohne Unterschied der zu trennenden Materialien) für die Durchführung der erforderlichen
Abbrucharbeiten unter Berücksichtigung der geplanten
Arbeitsschritte nach statisch-konstruktiven Erfordernissen entsprechend des Bauablaufes / der Technologie des AN.
Abbruchmaterial in Eigentum des AN übernehmen und von
der Baustelle entfernen und nach Wahl des AN verwerten.
Menge: 1,000 Psch

#### Abschnitt 2.11 Deklaration/Entsorgung

*Hinweis: Vorbemerkungen zu baubegleitenden Prüfungen nach LAGA M*
Baubegleitende Prüfungen nach RuVA, LAGA M 20 (Stand 2004) sowie gemäß DepV sind durch den AN zu erbringen. Die zu entsorgenden Aushubmassen sind gemäß den betreffenden Positionen profilgerecht zu lösen. Das anfallende Material wird innerhalb der Baustelle gefördert und ist auf einer durch den AN herzurichtenden Bereitstellungsfläche für die Beprobung zu lagern. Die Abdeckung der Ausbaumassen hat mit Folien / Planen zu erfolgen.  Die Herrichtung, Bewirtschaftung und Beräumung sowie die Wiederherstellung der genutzten Flächen entsprechend dem ursprünglichen Zustand ist die nachfolgenden Einheitspreise einzurechnen und wird nicht gesondert vergütet.

Nach erfolgter Beprobung sind die Aushubmassen von der Bereitstellungsfläche zu entfernen und der fachgerecht zugeordneten Verwertung zuzuführen bzw. zu entsorgen.
Die Materialien aus dem Baubereich sind beim Abtransport von der Baustelle gemäß Zuordnungswert bis  = Z2 nach LAGA  M 20 bzw. bis Deponieklasse III nach DepV zu verwerten bzw. zu entsorgen.
Das anfallende Material ist als nicht gefährlicher Abfall einzustufen.
Die anfallenden Kosten für die Verwertung bzw. Entsorgung
werden nicht gesondert vergütet, die Kosten sind in die
Einheitspreise einzukalkulieren.
Die Verwertung bzw. Entsorgung aller Massen ist nach Unterlagen des AG nachweisen.
Abgerechnet wird nach Wiegescheinen der an der Bereitstellungsfläche geladenen und nach des AN zu verwertenden bzw. entsorgenden Aushubmassen.

*Hinweis: Hinweis zu den Haufwerken*
Die Haufwerke der zu beprobenden und zu verwertenden Materialien sind wetterfest zu beschriften.

**2.11.1 Deklaration Ausbaustoffe**
Beproben und Erstellen einer Deklarationsuntersuchung für  Ausbaustoffe.
Die Probenahme hat auf Anordnung und im Beisein des AG zu erfolgen. Darin enthalten sind alle Leistungen zum Erstellen eines Prüfberichtes von der Probenahme über Analyse bis zur Bestimmung der Schadstoffgehalte, Analyse zur Verwendbarkeit und Einstufung in Verwertungs- bzw. Einbauklassen nach LAGA  und Festlegung der Abfallschlüsselnummer durch ein vom AG anerkanntes Analyseinstitut mit erforderlicher Zulassung.
Weiterhin sind die erforderlichen Transport-und Lagerungsmaßnahmen nach entsprechender Vorschriftenlage in die jeweiligen Positionen einzurechnen. Eine Zwischenlagerung der Materialien als Vorhaltung zum
Abtransport während der Baumaßnahme ist einzurechnen.
Vom AG werden keine Lagerflächen zur Verfügung gestellt.
Die Deklarierung hat auf den Flächen des AN zu erfolgen.
Menge: 6,000 St

**2.11.2 Zulage DepV**
Zulage zu vorherige Position für die zusätzliche Einstufung des Materials entsprechend der DepV
Die Position wird nur auf Anweisung AG ausgeführt.
Menge: 4,000 St

**2.11.3 Boden entsorgen bis BM0*-BMF2**
Gelagerten Boden bzw. Fels des AG aus Bereitstellungsfläche laden, fördern und entsorgen. Beschreibung der Homogenbereiche nach Unterlagen des AG.

Es sind die erforderlichen Transport-und Lagerungsmaßnahmen als auch Zwischenlagerung als Vorhaltung zum Abtransport während der Baumaßnahmenach entsprechender Vorschriftenlage einzurechnen.
Vom AG werden keine Bereitstellungsflächen zur Verfügung gestellt.
Homogenbereiche gemäß Baugrundgutachten des AG
Boden bzw. Fels lagert innerhalb der Bereitstellungsfläche. Boden bzw. Fels der baustoffgerechten Verwertung zuführen.
Gebühren der Abfallverwertung sind einzurechnen

Zuordnungswert nach LAGA = Z 1.1 nach Baugrundgutachten.
Abfallschlüsselnummer = 17 05 04 / 17 05 06
Verwertung nach Unterlagen des AG nachweisen.
Abgerechnet wird nach Wiegescheinen
Menge: 7500,000 t
Leistungsbereichkatalog: 106

**2.11.4 Boden entsorgen >BM0*-BMF2**
Gelagerten Boden bzw. Fels des AG aus Bereitstellungsfläche laden, fördern und entsorgen. Beschreibung der Homogenbereiche nach Unterlagen des AG.

Es sind die erforderlichen Transport-und Lagerungsmaßnahmen als auch Zwischenlagerung als Vorhaltung zum Abtransport während der Baumaßnahmenach entsprechender Vorschriftenlage einzurechnen.
Vom AG werden keine Lagerflächen zur Verfügung gestellt.
Homogenbereiche gemäß Baugrundgutachten des AG
Boden bzw. Fels lagert innerhalb der Bereitstellungsfläche. Boden bzw. Fels der baustoffgerechten Verwertung zuführen.
Gebühren der Abfallverwertung sind einzurechnen

Zuordnungswert nach LAGA = Z 1.1 nach Baugrundgutachten.
Abfallschlüsselnummer = 17 05 04 / 17 05 06
Verwertung nach Unterlagen des AG nachweisen.
Abgerechnet wird nach Wiegescheinen
Menge: 100,000 t
Leistungsbereichkatalog: 106

**2.11.5 Boden entsorgen BMF3**
Gelagerten Altschotter des AG aus Bereitstellungsfläche laden, fördern und entsorgen. Beschreibung der Homogenbereiche nach Unterlagen des AG.

Es sind die erforderlichen Transport-und Lagerungsmaßnahmen als auch Zwischenlagerung als Vorhaltung zum Abtransport während der Baumaßnahmenach entsprechender Vorschriftenlage einzurechnen.
Vom AG werden keine Lagerflächen zur Verfügung gestellt.
Homogenbereiche gemäß Baugrundgutachten des AG
Boden bzw. Fels lagert innerhalb der Bereitstellungsfläche. Boden bzw. Fels der baustoffgerechten Verwertung zuführen.
Gebühren der Abfallverwertung sind einzurechnen

Zuordnungswert nach LAGA = Z 2 nach Baugrundgutachten.
Abfallschlüsselnummer = 17 05 04 / 17 05 06
Verwertung nach Unterlagen des AG nachweisen.
Abgerechnet wird nach Wiegescheinen
Menge: 550,000 t
Leistungsbereichkatalog: 106

**2.11.6 Boden entsorgen Depkl I**
Gelagerten Boden bzw. Fels des AG aus Bereitstellungsfläche laden, fördern und entsorgen. Beschreibung der Homogenbereiche nach Unterlagen des AG.

Es sind die erforderlichen Transport-und Lagerungsmaßnahmen als auch Zwischenlagerung als Vorhaltung zum Abtransport während der Baumaßnahmenach entsprechender Vorschriftenlage einzurechnen.
Vom AG werden keine Lagerflächen zur Verfügung gestellt.
Homogenbereiche gemäß Baugrundgutachten des AG
Boden bzw. Fels lagert innerhalb der Bereitstellungsfläche. Boden bzw. Fels der baustoffgerechten Verwertung zuführen.
Gebühren der Abfallverwertung sind einzurechnen.'

Zuordnungswert nach LAGA  > Z2 gemäß ergänzenden Deklarations- und Schadstoffuntersuchung des AG
Abfallschlüsselnummer = 17 05 04 / 17 05 06
Deponieklasse I nach DepV

Verwertung nach Unterlagen des AG nachweisen.
Abgerechnet wird nach Wiegescheinen
Menge: 100,000 t
Leistungsbereichkatalog: 106

**2.11.7 Boden entsorgen Depkl II**
Gelagerten Boden bzw. Fels des AG aus Bereitstellungsfläche laden, fördern und entsorgen. Beschreibung der Homogenbereiche nach Unterlagen des AG.

Es sind die erforderlichen Transport-und Lagerungsmaßnahmen als auch Zwischenlagerung als Vorhaltung zum Abtransport während der Baumaßnahmenach entsprechender Vorschriftenlage einzurechnen.
Vom AG werden keine Lagerflächen zur Verfügung gestellt.
Homogenbereiche gemäß Baugrundgutachten des AG
Boden bzw. Fels lagert innerhalb der Bereitstellungsfläche. Boden bzw. Fels der baustoffgerechten Verwertung zuführen.
Gebühren der Abfallverwertung sind einzurechnen.'

Zuordnungswert nach LAGA  > Z2 gemäß ergänzenden Deklarations- und Schadstoffuntersuchung des AG
Abfallschlüsselnummer = 17 05 04 / 17 05 06
Deponieklasse II nach DepV

Verwertung nach Unterlagen des AG nachweisen.
Abgerechnet wird nach Wiegescheinen
Menge: 100,000 t
Leistungsbereichkatalog: 106

**2.11.8 Deklaration Beton, Mauerwerk**
Beproben und Erstellen einer Deklarationsuntersuchung für Beton, Mauerwerk und Bauschutt.
Die Probenahme hat auf Anordnung und im Beisein des AG zu erfolgen. Darin enthalten sind alle Leistungen zum Erstellen eines Prüfberichtes von der Probenahme über Analyse bis zur Bestimmung der Schadstoffgehalte, Analyse zur Verwendbarkeit und Einstufung in Verwertungs- bzw. Einbauklassen nach LAGA  und Festlegung der Abfallschlüsselnummer durch ein vom AG anerkanntes Analyseinstitut mit erforderlicher Zulassung.
Weiterhin sind die erforderlichen Transport-und Lagerungsmaßnahmen nach entsprechender Vorschriftenlage in die jeweiligen Positionen einzurechnen. Eine Zwischenlagerung der Materialien als Vorhaltung zum
Abtransport während der Baumaßnahme ist einzurechnen.
Vom AG werden keine Lagerflächen zur Verfügung gestellt.
Die Deklarierung hat auf den Flächen des AN zu erfolgen.
Menge: 1,000 St

**2.11.9 Beton verwerten Z 1.1 / RC-1**
Gelagerten Beton bzw. Betonabbruch des AG aus
Bereitstellungsfläche laden, fördern und entsorgen.
Es sind die erforderlichen Transport-und
Lagerungsmaßnahmen als auch Zwischenlagerung als
Vorhaltung zum Abtransport während der Baumaßnahme nach
entsprechender Vorschriftenlage einzurechnen.
Vom AG werden keine Lagerflächen zur Verfügung
gestellt.
Gelagerten Beton bzw. Betonabbruch nach Wahl des AN verwerten. Gebühren der Abfallverwertung sind einzurechnen.
Zuordnungswert nach LAGA = Z 1.2 und RC-1 nach Deklarationsuntersuchung.
Abfallschlüsselnummer = 17 01 01
Verwertung nach Unterlagen des AG nachweisen.
Abgerechnet wird nach Wiegescheinen.
Menge: 1100,000 t

**2.11.10 Naturstein verwerten Z1.2**
Natursteinabbruch des AG aus Bereitstellungsfläche
laden, fördern und entsorgen.
Es sind die erforderlichen Transport-und
Lagerungsmaßnahmen als auch Zwischenlagerung als
Vorhaltung zum Abtransport während der Baumaßnahme nach
entsprechender Vorschriftenlage einzurechnen.
Vom AG werden keine Lagerflächen zur Verfügung
gestellt.
Gelagerten Natursteinabbruch der baustoffgerechten
Verwertung zuführen. Gebühren der Abfallverwertung sind
einzurechnen.
Zuordnungswert nach LAGA = Z 1.2
Abfallschlüsselnummer = 17 01 07 und 17 01 01
Verwertung nach Unterlagen des AG nachweisen.
Abgerechnet wird nach Wiegescheinen.
Menge: 250,000 t

### Bereich 3 Straßenbau

*Hinweis: Hinweis Kostenträger Gehweg/Bushaltestelle*
Hinweis
Für die Kosten innerhalb dieses Titels zur Gehwegherstellung sowie zur Anlage einer Bushaltestelle (Kostenübernahme der Stadt Teuchern zu 100%) ist eine gesonderte Aufmaßerstellung sowie Abrechnung mit dem Auftraggeber vorzunehmen. Die hieraus enstehenden Mehraufwendungen sind in die Positionen einzurechnen und werden nicht gesondert vergütet.

#### Abschnitt 3.0 Bodenbewegungen

*Hinweis: Minderleistung Erdarbeiten (Kampfmittel)*
Die Minderleistung beim Durchführen aller Erdarbeiten
im Rahmen der Gesamtbaumaßnahme durch die Kontrolle des
Aushubes auf Kampfmittel durch einen Kampfmittelsachverständigen sind in die Positionen des Erdbaues
einzurechnen und werden nicht gesondert vergütet. Die
maximale Aushubtiefe für die Durchführung der
Bodenkontrollen durch den Feuerwerkes beträgt ca. 50
cm. Diese Minderung des Leistungsansatzes ist bei der
Kalkulation der Aushubpositionen zu bereücksichtigen.

*Hinweis: Horizontalinklinometer und Messungen*
Die nachfolgenden Leistungen der Horizontalinklinometer einschl. der Messungen sind in die nachfolgenden Positionen zum Erdbau einzurechnen und werden nicht gesondert vergütet.

Im Zuge der Dammvorschüttung und Gründungsspolster Bauwerksgründung  im Bereich der Achse 10 und 20 sind Horizontlinklinometermesstellen einzubauen und die erforderlichen Messungen durchzuführen
Achse 10: 1 x Horizontalinklinometer
Achse 20 : 4 x Horizontalinklinometer
Messstelle in Anlehnung an DIN 4107-3 an Einbauort
liefern und herstellen sowie über den gesamten Bauzeitraum vorhalten.
Horizontalinklinometer einschließlich  aller systembedingter Einzelteile der Messeinheiten (Verbindungskabel, Anzeigegerät und Führungsgestänge usw.) herstellen.
Inklinometermessrohre inkl. erforderlichem Zubehör, wie Messrohrmuffen, Endkappen, Umlenkrollen, Seilzugvorrichtung und Verbrauchsmaterial (Nieten, Klebstoff, Dichtbinden
usw.).
Nullmessung und Folgemessungen nach Prüfplan des AN.für Hz-Inklinometer Messstrecken gemäß DIN 4107-3 erstellen bzw. durchführen.
Übergabe der Einzelergebnisse an den AG bis 3 Werktage
nach Messdurchführung, zusammenfassender Messberichtes mit Bewertung der Ergebnisse zum Abschluss aller Messungen.
Abbildung als Messwert und als graphisch aufgetragenes Längsprofil. Messdatenübersicht erstellen mit Null- und
Folgemessungen, jeweils mit Datum und aufgenommenen
Messwerten, sowie der jeweiligen Differenz zur Nullmessung.

*Hinweis: Bestandswiderlager Nord*

**3.0.1 Boden bzw. Fels lösen und verwerten*profilg. lösen*Abrechng.modellb. Verwertung nachw.**
StL-Nr. 2410621391009201
Boden bzw. Fels aus Abtragsbereichen profilgerecht
lösen, laden und nach Wahl des AN verwerten. Beschreibung der Homogenbereiche nach Unterlagen des AG. Die
Herstellung von Mulden und Gräben wird gesondert vergütet.
Homogenbereich 'Lös1, Material fördern und außerhalb
der Baustelle auf
Flächen des AN zur Beprobung
zwischenlagern.
Lagerflächen während der Bauzeit
bereitstellen.'

Profilgerecht lösen.
Materialklasse 'nach EBV bis BM-F3'

Abrechnung modellbasiert, nach Unterlagen des AG.
Verwertung nach Unterlagen des AG nachweisen.
Menge: 200,000 m3
Leistungsbereichkatalog: 106

*Hinweis: Bestandswiderlager Süd*

**3.0.2 Boden bzw. Fels lösen und verwerten*profilg. lösen*Abrechng.modellb. Verwertung nachw.**
StL-Nr. 2410621391009201
Boden bzw. Fels aus Abtragsbereichen profilgerecht
lösen, laden und nach Wahl des AN verwerten. Beschreibung der Homogenbereiche nach Unterlagen des AG. Die
Herstellung von Mulden und Gräben wird gesondert vergütet.
Homogenbereich 'Lös1, Material fördern und außerhalb
der Baustelle auf
Flächen des AN zur Beprobung
zwischenlagern.
Lagerflächen während der Bauzeit
bereitstellen.'

Profilgerecht lösen.
Materialklasse 'nach EBV bis BM-F0*'

Abrechnung modellbasiert, nach Unterlagen des AG.
Verwertung nach Unterlagen des AG nachweisen.
Menge: 500,000 m3
Leistungsbereichkatalog: 106

*Hinweis: Strecke Station 0+280 bis 0+483,3*

**3.0.3 Boden bzw. Fels lösen und verwerten*profilg. lösen*Abrechng.modellb. Verwertung nachw.**
StL-Nr. 2410621391009201
Boden bzw. Fels aus Abtragsbereichen profilgerecht
lösen, laden und nach Wahl des AN verwerten. Beschreibung der Homogenbereiche nach Unterlagen des AG. Die
Herstellung von Mulden und Gräben wird gesondert vergütet.
Homogenbereich 'Lös1, Material fördern und außerhalb
der Baustelle auf
Flächen des AN zur Beprobung
zwischenlagern.
Lagerflächen während der Bauzeit
bereitstellen.'

Profilgerecht lösen.
Materialklasse 'nach EBV bis BM-F0*'

Abrechnung modellbasiert, nach Unterlagen des AG.
Verwertung nach Unterlagen des AG nachweisen.
Menge: 1600,000 m3
Leistungsbereichkatalog: 106

*Hinweis: Verbesserung des Planums und der Dammaufstandfläche*

**3.0.4 Boden bzw. Fels lösen und verwerten*bis 0,5 m lösen*Abrechnung Abtrag**
StL-Nr. 2410621392009100
Boden bzw. Fels aus Abtragsbereichen profilgerecht
lösen, laden und nach Wahl des AN verwerten. Beschreibung der Homogenbereiche nach Unterlagen des AG. Die
Herstellung von Mulden und Gräben wird gesondert vergütet.
Homogenbereich '.Lös1, Material fördern und außerhalb
der Baustelle auf
Flächen des AN zur Beprobung
zwischenlagern.
Lagerflächen während der Bauzeit
bereitstellen'

Mehraushub unterhalb des Planums bzw. des Dammauflagers
bis 0,50 m Tiefe lösen.
Materialklasse 'nach EBV bis BM-F0*'

Abrechnung nach Abtragsprofilen.
Menge: 2500,000 m3
Leistungsbereichkatalog: 106

**3.0.5 Baustoff liefern und einbauen Planum nicht ges.*Abrechng. Auftrag**
StL-Nr. 24106243909101
Geeigneten Baustoff liefern, in Auftragsbereichen profilgerecht einbauen und verdichten.
Baustoff 'zur Bodenverbesserung geeignete grob- und
gemischtkörnige Böden'

Einbaustelle 'Bodenverbeserung unter
Dammaufstandsfläche auf Planum'

Das Herstellen des Planums wird nicht gesondert
vergütet.
Abrechnung nach Auftragsprofilen.
Menge: 2500,000 m3
Leistungsbereichkatalog: 106

*Hinweis: Hinweis Einbau Grobschlagmaterial*
Bei lokal sehr aufgeweichten Bereichen oder sehr lockerer Lagen des Untergrundes ist zusätzlich Grobschlagmaterial bedarfsweise einzuwalzen. Die Freigabe erfolgt durch den AG nach vorheriger Baugrundbegutachtung.

**3.0.6 Untergrundverbesserung durchführen N.gest.63-150 mm**
StL-Nr. 2410634010
Untergrundverbesserung nach Unterlagen des AG durchführen. Baustoff in nicht genügend tragfähigen Boden einbringen. Baustoff nach Unterlagen des AG liefern.
Einbaudokumentation nach Unterlagen des AG übergeben.
Baustoff = gebrochenes Naturgestein der Körnung 63 bis
150 mm.
Menge: 400,000 t
Leistungsbereichkatalog: 106

*Hinweis: Dammschüttung mit Überschüttung*

**3.0.7 Baustoff liefern und einbauen Planum nicht ges.*Abrechng. Auftrag**
StL-Nr. 24106243909101
Geeigneten Baustoff liefern, in Auftragsbereichen profilgerecht einbauen und verdichten.
Baustoff 'grob- und gemischtkörnige Böden nach ZTV-E
als Bauwerkshinterfüllung und Dammschüttmaterial geeignet.'

Einbaustelle 'Dammschüttung einschl. Böschungskegel.
Material ist an die Abtreppung der bestehenden Dammbereiche sach- und fachgerecht anzuschließen.
V erdichtungsgrad > = D Pr 100 %
Die Verdichtung ist (im Rahmen der Eigenüberwachung
des AN) nachzuweisen.
Erschwernisse und Geräteeinsätze infolge
technologisch bedingtem teil- bzw. abschnittsweisem
Einbau (u.a. Arbeitsfugen) und Einbau an Verbauten
berücksichtigen
Erdarbeiten für Zufahrten und Arbeitsebenen
usw. bleiben bei der Mengenermittlung unberücksichtigt
und werden nicht gesondert vergütet (Bestandteil EP
der OZ "Baustelleneinrichtung").'

Das Herstellen des Planums wird nicht gesondert
vergütet.
Abrechnung nach Auftragsprofilen.
Menge: 11350,000 m3
Leistungsbereichkatalog: 106

**3.0.8 Boden bzw. Fels lösen und einbauen*Bauw.+Gräb.verf. Abrechnung Abtrag**
StL-Nr. 2410620390300001
Boden bzw. Fels aus Abtragsbereichen profilgerecht
lösen und in den Auftragsbereichen profilgerecht einbauen und verdichten einschließlich ggf. erforderlicher
Wasserzugabe. Beschreibung der Homogenbereiche nach Un-
terlagen des AG. Die Herstellung von Mulden und Gräben
wird gesondert vergütet.
Homogenbereich 'Dammschüttmaterial eischl. Vorschüttung
für Herstellung Widerlager.'

Einbaustelle = Bauwerkshinterfüllung sowie Leitungsgraben.
Abrechnung nach Abtragsprofilen.
Menge: 950,000 m3
Leistungsbereichkatalog: 106

**3.0.9 Boden bzw. Fels lösen und verwerten*profilg. lösen Planum nicht ges.*Abrechnung Abtrag**
StL-Nr. 2410621391010100
Boden bzw. Fels aus Abtragsbereichen profilgerecht
lösen, laden und nach Wahl des AN verwerten. Beschreibung der Homogenbereiche nach Unterlagen des AG. Die
Herstellung von Mulden und Gräben wird gesondert vergütet.
Homogenbereich 'Dammüberschüttung und Überschussmenge aus Widerlagerherstellung'

Profilgerecht lösen.
Das Herstellen des Planums wird nicht gesondert
vergütet.
Abrechnung nach Abtragsprofilen.
Menge: 3500,000 m3
Leistungsbereichkatalog: 106

**3.0.10 Abtreppung herstellen**
StL-Nr. 2410624099
Abtreppung, mind. 0,60 m hoch, in geneigter Grundfläche
für Anschüttung nach Unterlagen des AG herstellen, Sohle der Abtreppung verdichten einschließlich ggf. erforderlicher Wasserzugabe. Boden bzw. Fels in Auftragsbereichen einbauen und verdichten einschließlich ggf.
erforderlicher Wasserzugabe. Beschreibung der Homogenbereiche nach Unterlagen des AG.
Homogenbereich 'Lös1'
Menge: 600,000 m
Leistungsbereichkatalog: 106

**3.0.11 Mulde herstellen gewachsener Boden*Dammfuß*Tiefe ü. 0,2-0,3m Boden Verwert. AN*BM-F3**
StL-Nr. 2410651321910106
Mulde nach Unterlagen des AG herstellen.
In gewachsenem Boden. Homogenbereiche nach Unterlagen
des AG.
Mulde am Dammfuß.
Muldenbreite 'bis 1,0 m'

Tiefe über 0,20 bis 0,30 m.
Boden bzw. Fels nach Wahl des AN verwerten.
Materialwerte nach EBV = BM-F3
Menge: 110,000 m
Leistungsbereichkatalog: 106

**3.0.12 Mauerwerk abbrechen*Kunststein Entsorgung ges.**
StL-Nr. 15119012910002
Mauerwerk nach Unterlagen des AG abbrechen. Abgerechnet
wird das abgebrochene Mauerwerk, wobei Öffnungen und
Nischen bis zu 0,5 m3 Einzelgröße und Schlitze bis zu
0,1 m3/m übermessen werden.
Bauteil 'Einfassungsmauer Station 0+230 bis 0+300'

Mauerwerk aus Kunststein.
Sämtliche Steine und übriges Abbruchgut entsorgen, Entsorgung wird gesondert vergütet.
Menge: 34,000 m3

#### Abschnitt 3.1 Deklaration/Entsorgung

*Hinweis: Vorbemerkungen zu baubegleitenden Prüfungen nach LAGA M*
Baubegleitende Prüfungen nach RuVA, LAGA M 20 (Stand 2004) sowie gemäß DepV sind durch den AN zu erbringen. Die zu entsorgenden Aushubmassen sind gemäß den betreffenden Positionen profilgerecht zu lösen. Das anfallende Material wird innerhalb der Baustelle gefördert und ist auf einer durch den AN herzurichtenden Bereitstellungsfläche für die Beprobung zu lagern. Die Abdeckung der Ausbaumassen hat mit Folien / Planen zu erfolgen.  Die Herrichtung, Bewirtschaftung und Beräumung sowie die Wiederherstellung der genutzten Flächen entsprechend dem ursprünglichen Zustand ist die nachfolgenden Einheitspreise einzurechnen und wird nicht gesondert vergütet.

Nach erfolgter Beprobung sind die Aushubmassen von der Bereitstellungsfläche zu entfernen und der fachgerecht zugeordneten Verwertung zuzuführen bzw. zu entsorgen.
Die Materialien aus dem Baubereich sind beim Abtransport von der Baustelle gemäß Zuordnungswert bis  = Z2 nach LAGA  M 20 bzw. bis Deponieklasse III nach DepV zu verwerten bzw. zu entsorgen.
Das anfallende Material ist als nicht gefährlicher Abfall einzustufen.
Die anfallenden Kosten für die Verwertung bzw. Entsorgung
werden nicht gesondert vergütet, die Kosten sind in die
Einheitspreise einzukalkulieren.
Die Verwertung bzw. Entsorgung aller Massen ist nach Unterlagen des AG nachweisen.
Abgerechnet wird nach Wiegescheinen der an der Bereitstellungsfläche geladenen und nach des AN zu verwertenden bzw. entsorgenden Aushubmassen.

*Hinweis: Hinweis zu den Haufwerken*
Die Haufwerke der zu beprobenden und zu verwertenden Materialien sind wetterfest zu beschriften.

**3.1.1 Deklaration Ausbaustoffe**
Beproben und Erstellen einer Deklarationsuntersuchung für  Ausbaustoffe.
Die Probenahme hat auf Anordnung und im Beisein des AG zu erfolgen. Darin enthalten sind alle Leistungen zum Erstellen eines Prüfberichtes von der Probenahme über Analyse bis zur Bestimmung der Schadstoffgehalte, Analyse zur Verwendbarkeit und Einstufung in Verwertungs- bzw. Einbauklassen nach LAGA  und Festlegung der Abfallschlüsselnummer durch ein vom AG anerkanntes Analyseinstitut mit erforderlicher Zulassung.
Weiterhin sind die erforderlichen Transport-und Lagerungsmaßnahmen nach entsprechender Vorschriftenlage in die jeweiligen Positionen einzurechnen. Eine Zwischenlagerung der Materialien als Vorhaltung zum
Abtransport während der Baumaßnahme ist einzurechnen.
Vom AG werden keine Lagerflächen zur Verfügung gestellt.
Menge: 6,000 St

**3.1.2 Zulage DepV**
Zulage zu vorherige Position für die zusätzliche Einstufung des Materials entsprechend der DepV
Die Position wird nur auf Anweisung AG ausgeführt.
Menge: 4,000 St

**3.1.3 Deklaration Oberboden**
Beproben und Erstellen einer Deklarationsuntersuchung für  Boden. Analyse Oberboden ohne Berücksichtigung des Parameters TOC
Die Probenahme hat auf Anordnung und im Beisein des AG zu erfolgen. Darin enthalten sind alle Leistungen zum Erstellen eines Prüfberichtes von der Probenahme über Analyse bis zur Bestimmung der Schadstoffgehalte, Analyse zur Verwendbarkeit und Einstufung in Verwertungs- bzw. Einbauklassen nach LAGA  und Festlegung der Abfallschlüsselnummer durch ein vom AG anerkanntes Analyseinstitut mit erforderlicher Zulassung.
Weiterhin sind die erforderlichen Transport-und Lagerungsmaßnahmen nach entsprechender Vorschriftenlage in die jeweiligen Positionen einzurechnen. Eine Zwischenlagerung der Materialien als Vorhaltung zum
Abtransport während der Baumaßnahme ist einzurechnen.
Vom AG werden keine Lagerflächen zur Verfügung gestellt.
Menge: 3,000 St

**3.1.4 Zulage DepV**
Zulage zu vorherige Position für die zusätzliche Einstufung des Materials entsprechend der DepV
Die Position wird nur auf Anweisung AG ausgeführt.
Menge: 1,000 St

**3.1.5 Boden entsorgen bis BM0*-BMF2**
Gelagerten Boden bzw. Fels des AG aus Bereitstellungsfläche laden, fördern und entsorgen. Beschreibung der Homogenbereiche nach Unterlagen des AG.

Es sind die erforderlichen Transport-und Lagerungsmaßnahmen als auch Zwischenlagerung als Vorhaltung zum Abtransport während der Baumaßnahmenach entsprechender Vorschriftenlage einzurechnen.
Vom AG werden keine Lagerflächen zur Verfügung gestellt.
Homogenbereiche gemäß Baugrundgutachten des AG
Boden bzw. Fels lagert innerhalb der Bereitstellungsfläche. Boden bzw. Fels der baustoffgerechten Verwertung zuführen.
Gebühren der Abfallverwertung sind einzurechnen

Zuordnungswert nach LAGA = Z 1.1 nach Baugrundgutachten.
Abfallschlüsselnummer = 17 05 04 / 17 05 06
Verwertung nach Unterlagen des AG nachweisen.
Abgerechnet wird nach Wiegescheinen
Menge: 7945,300 t
Leistungsbereichkatalog: 106

**3.1.6 Boden entsorgen >BM0*-BMF2**
Gelagerten Boden bzw. Fels des AG aus Bereitstellungsfläche laden, fördern und entsorgen. Beschreibung der Homogenbereiche nach Unterlagen des AG.

Es sind die erforderlichen Transport-und Lagerungsmaßnahmen als auch Zwischenlagerung als Vorhaltung zum Abtransport während der Baumaßnahmenach entsprechender Vorschriftenlage einzurechnen.
Vom AG werden keine Lagerflächen zur Verfügung gestellt.
Homogenbereiche gemäß Baugrundgutachten des AG
Boden bzw. Fels lagert innerhalb der Bereitstellungsfläche. Boden bzw. Fels der baustoffgerechten Verwertung zuführen.
Gebühren der Abfallverwertung sind einzurechnen

Zuordnungswert nach LAGA = Z 1.1 nach Baugrundgutachten.
Abfallschlüsselnummer = 17 05 04 / 17 05 06
Verwertung nach Unterlagen des AG nachweisen.
Abgerechnet wird nach Wiegescheinen
Menge: 101,900 t
Leistungsbereichkatalog: 106

**3.1.7 Boden entsorgen BMF3**
Gelagerten Boden bzw. Fels des AG aus Bereitstellungsfläche laden, fördern und entsorgen. Beschreibung der Homogenbereiche nach Unterlagen des AG.

Es sind die erforderlichen Transport-und Lagerungsmaßnahmen als auch Zwischenlagerung als Vorhaltung zum Abtransport während der Baumaßnahmenach entsprechender Vorschriftenlage einzurechnen.
Vom AG werden keine Lagerflächen zur Verfügung gestellt.
Homogenbereiche gemäß Baugrundgutachten des AG
Boden bzw. Fels lagert innerhalb der Bereitstellungsfläche. Boden bzw. Fels der baustoffgerechten Verwertung zuführen.
Gebühren der Abfallverwertung sind einzurechnen

Zuordnungswert nach LAGA = Z 2 nach Baugrundgutachten.
Abfallschlüsselnummer = 17 05 04 / 17 05 06
Verwertung nach Unterlagen des AG nachweisen.
Abgerechnet wird nach Wiegescheinen
Menge: 919,000 t
Leistungsbereichkatalog: 106

**3.1.8 Boden entsorgen Depkl I**
Gelagerten Boden bzw. Fels des AG aus Bereitstellungsfläche laden, fördern und entsorgen. Beschreibung der Homogenbereiche nach Unterlagen des AG.

Es sind die erforderlichen Transport-und Lagerungsmaßnahmen als auch Zwischenlagerung als Vorhaltung zum Abtransport während der Baumaßnahmenach entsprechender Vorschriftenlage einzurechnen.
Vom AG werden keine Lagerflächen zur Verfügung gestellt.
Homogenbereiche gemäß Baugrundgutachten des AG
Boden bzw. Fels lagert innerhalb der Bereitstellungsfläche. Boden bzw. Fels der baustoffgerechten Verwertung zuführen.
Gebühren der Abfallverwertung sind einzurechnen.'

Zuordnungswert nach LAGA  > Z2 gemäß ergänzenden Deklarations- und Schadstoffuntersuchung des AG
Abfallschlüsselnummer = 17 05 04 / 17 05 06
Deponieklasse I nach DepV

Verwertung nach Unterlagen des AG nachweisen.
Abgerechnet wird nach Wiegescheinen
Menge: 101,900 t
Leistungsbereichkatalog: 106

**3.1.9 Boden entsorgen Depkl II**
Gelagerten Boden bzw. Fels des AG aus Bereitstellungsfläche laden, fördern und entsorgen. Beschreibung der Homogenbereiche nach Unterlagen des AG.

Es sind die erforderlichen Transport-und Lagerungsmaßnahmen als auch Zwischenlagerung als Vorhaltung zum Abtransport während der Baumaßnahmenach entsprechender Vorschriftenlage einzurechnen.
Vom AG werden keine Lagerflächen zur Verfügung gestellt.
Homogenbereiche gemäß Baugrundgutachten des AG
Boden bzw. Fels lagert innerhalb der Bereitstellungsfläche. Boden bzw. Fels der baustoffgerechten Verwertung zuführen.
Gebühren der Abfallverwertung sind einzurechnen.'

Zuordnungswert nach LAGA  > Z2 gemäß ergänzenden Deklarations- und Schadstoffuntersuchung des AG
Abfallschlüsselnummer = 17 05 04 / 17 05 06
Deponieklasse II nach DepV

Verwertung nach Unterlagen des AG nachweisen.
Abgerechnet wird nach Wiegescheinen
Menge: 101,900 t
Leistungsbereichkatalog: 106

**3.1.10 Deklarationsuntersuchung für Asphalt**
Beproben und Erstellen einer Deklarationsuntersuchung für  Asphaltausbaustoffe.
Die Probenahme hat auf Anordnung und im Beisein des AG zu erfolgen. Darin enthalten sind alle Leistungen zum Erstellen eines Prüfberichtes von der Probenahme über Analyse bis zur Bestimmung der Schadstoffgehalte, Analyse zur Verwendbarkeit und Einstufung in Verwertungs- bzw. Einbauklassen nach RuVA  und Festlegung der Abfallschlüsselnummer durch ein vom AG anerkanntes Analyseinstitut mit erforderlicher Zulassung.
Weiterhin sind die erforderlichen Transport-und Lagerungsmaßnahmen nach entsprechender Vorschriftenlage in die jeweiligen Positionen einzurechnen. Eine Zwischenlagerung der Materialien als Vorhaltung zum
Abtransport während der Baumaßnahme ist einzurechnen.
Vom AG werden keine Lagerflächen zur Verfügung gestellt.
Menge: 2,000 St

#### Abschnitt 3.2 Oberbau-Schichten ohne Bindemittel

*Hinweis: ungebundener Straßenoberbau*
ungebundener Straßenoberbau
Zuordnung nach LAGA  TR Bauschutt EK Z1.1
(AVV-ASNr. 170504)

**3.2.1 Schicht ohne Bindemittel aufnehmen Unterlagen des AG*n. Unterlagen AG Bstoff. Verw. AN*Abrechng. Abtrag**
StL-Nr. 23812010799541
Schicht ohne Bindemittel aufnehmen
Schicht nach Unterlagen des AG.
Dicke 'i.M. 0,30 m'

Fläche 'Fahrbahn, Nebenbereiche, Zufahrten'

Baustoffgemisch nach Unterlagen des AG.
Baustoff nach Wahl des AN verwerten. Baustoff nach
Unterlagen des AG.
Abgerechnet wird nach Abtragsprofilen.
Menge: 1250,000 m3

**3.2.2 Frostschutzschicht herstellen Bk100 bis Bk1,0*0/32 URM n. Unterl. AG*Abrechng. Auftrag**
StL-Nr. 2381221010051991
Frostschutzschicht herstellen.
In Verkehrsflächen der Belastungsklassen Bk100 bis
Bk1,0, mehrlagig, oberer Lage mit Fertiger.
Baustoffgemisch 0/32.
Umweltrelevante Anforderungen beim Einsatz von Baustoffgemischen nach Unterlagen des AG.
Verdichtungsgrad/Verformungsmodul 'mind. 120 MPa'

Einbaudicke '44 cm zzgld Mehdicke auf Grund der
Planumsneigung 4,0%'

Abgerechnet wird nach Auftragsprofilen.
Menge: 1650,000 m3

**3.2.3 Bankett profilgerecht herstellen Neben Fahrbahn*Baustoffgemisch URM n. Unterl. AG*Breite 1,50 m Einbaudicke 20 cm*12 tief+ 6 hoch 3cm tiefer**
StL-Nr. 2381270712112110
Bankett gemäß ZTV E-StB profilgerecht herstellen.
Neben Verkehrsfläche Fahrbahn.
Baustoffgemisch gemäß ZTV E-StB.
Umweltrelevante Anforderungen beim Einsatz von Baustoffgemischen nach Unterlagen des AG.
Breite = 1,50 m.
Einbaudicke = 20 cm.
Querneigung 12 v.H. am tiefliegenden und 6 v.H. am
hochliegenden Fahrbahnrand.
Einbau 3 cm tiefer als Fahrbahnrand.
Menge: 800,000 m
Leistungsbereichkatalog: 112

**3.2.4 Schottertragschicht herstellen Bk100 b.1,0 o.F.*0/32 URM n. Unterl. AG*DPr min. 100 v.H. Dicke 15 cm**
StL-Nr. 22112319211110
Schottertragschicht herstellen. Erschwernisse durch
Einbauten, Schächte und Straßenabläufe werden gesondert vergütet.
In Verkehrsflächen der Belastungsklassen Bk100 bis
Bk1,0, ohne Fertiger bei schwieriger Profilgestaltung oder bei zahlreichen Einbauten.
Baustoffgemisch 0/32.
Umweltrelevante Merkmale des Baustoffgemisches nach
Unterlagen des AG.
Verdichtungsgrad DPr mindestens 100 v.H.
Einbaudicke = 15 cm.
Menge: 2510,000 m2
Leistungsbereichkatalog: 112

**3.2.5 Frostschutzschicht herstellen Gehu.Radw. o.F.*Feinanteil UF 3 0/32*URM n. Unterl. AG Abrechng. Auftrag**
StL-Nr. 2381221051051991
Frostschutzschicht herstellen.
In Verkehrsflächen für Geh- und Radwege, ohne
Fertiger.
Feinanteil Kategorie UF 3.
Baustoffgemisch 0/32.
Umweltrelevante Anforderungen beim Einsatz von Baustoffgemischen nach Unterlagen des AG.
Verdichtungsgrad/Verformungsmodul 'mind. 100 MPa'

Einbaudicke '23 cm'

Abgerechnet wird nach Auftragsprofilen.
Menge: 60,000 m3

**3.2.6 Deckschicht ohne Bindem. herst.*0/8 URA+Einbaudoku*Dicke 4 cm**
StL-Nr. 241125029112
Deckschicht ohne Bindemittel herstellen.
In Verkehrsflächen 'Zufahrt (Ruine)'

Baustoffgemisch 0/8.
Umweltrelevante Anforderungen beim Einsatz von Baustoffgemischen einschließlich Einbaudokumentation nach
Unterlagen des AG. Einbaudokumentation übergeben.
Einbaudicke = 4 cm.
Menge: 50,000 m2
Leistungsbereichkatalog: 112

#### Abschnitt 3.3 Oberbau-Asphalt

*Hinweis: Ausbauasphalt Verwertungsklasse A*
Ausbauasphalt Verwertungsklasse A nach RuVA-StB
(AVV-ASNr. 170302)

**3.3.1 Asphaltbefestigung aufnehmen Fahrbahn*Aufbr. Verw. AN**
StL-Nr. 2311302810909003
Asphaltbefestigung aufbrechen und aufnehmen.
Fläche = Fahrbahn.
Dicke der Asphaltbefestigung 'i. M. 18 cm'

Gesamtaufbruchtiefe 'Abbruch ungebundener Straßenoberbau
gesonderte Position'

Aufbruchgut nach Wahl des AN verwerten.
Menge: 585,000 m2
Leistungsbereichkatalog: 113

**3.3.2 Asphaltbefestigung aufnehmen Randstreifen*Dicke ü. 6-12 cm Tiefe ü. 10-20 cm*Aufbr. Verw. AN**
StL-Nr. 2311302830302003
Asphaltbefestigung aufbrechen und aufnehmen.
Fläche = Randstreifen.
Dicke der Asphaltbefestigung über 6 cm bis 12 cm.
Gesamtaufbruchtiefe über 10 bis 20 cm.
Aufbruchgut nach Wahl des AN verwerten.
Menge: 120,000 m2
Leistungsbereichkatalog: 113

**3.3.3 Asphalttragsch. aus AC 32 T N herst Bk1,8-Bk0,3*Dicke 12 cm Bitumen 70/100*mit Beschicker**
StL-Nr. 23113138131001
Asphalttragschicht aus Asphalttragschichtmischgut
AC 32 T N herstellen. Anlieferung des Asphaltmischguts
in thermoisolierten Transportbehältern.
In Verkehrsflächen der Belastungsklassen Bk1,8 bis
Bk0,3.
Einbaudicke = 12 cm.
Bindemittel = 70/100.
Einbau mit Beschicker.
Menge: 2520,000 m2
Leistungsbereichkatalog: 113

**3.3.4 Asphaltdecksch. aus AC 11 D N herst Bk1,8-Bk0,3*Dicke 4,0 cm Bitumen 50/70*mit Beschicker**
StL-Nr. 2311333811100001
Asphaltdeckschicht aus Asphaltbeton für Asphaltdeckschichten AC 11 D N herstellen. Anlieferung des
Asphaltmischguts in thermoisolierten
Transportbehältern.
In Verkehrsflächen der Belastungsklassen Bk1,8 bis
Bk0,3.
Einbaudicke = 4 cm.
Bindemittel = 50/70.
Einbau mit Beschicker.
Menge: 2520,000 m2
Leistungsbereichkatalog: 113

**3.3.5 Anschluss a. Fuge m. Fugenm. herst. Bord-Randfuge*Deckschicht Tiefe 40 mm*Breite 10 mm Fugenmasse N2**
StL-Nr. 2311391241061001
Anschluss als Fuge mit Fugenmasse herstellen.
Randfuge vor Borden.
In der Asphaltdeckschicht ausbilden.
Fugenspalttiefe = 40 mm.
Fugenspaltbreite = 10 mm.
Mit heiß verarbeitbarer Fugenmasse Typ N2, einschließlich zugehörigem und zuvor aufgetragenem Voranstrichmittel.
Menge: 460,000 m
Leistungsbereichkatalog: 113

**3.3.6 Anschluss a. Fuge m. Fugenm. herst. Querfuge*Deckschicht Tiefe 40 mm*Breite 10 mm Fugenmasse N2**
StL-Nr. 2311391221061001
Anschluss als Fuge mit Fugenmasse herstellen.
Querfuge.
In der Asphaltdeckschicht ausbilden.
Fugenspalttiefe = 40 mm.
Fugenspaltbreite = 10 mm.
Mit heiß verarbeitbarer Fugenmasse Typ N2, einschließlich zugehörigem und zuvor aufgetragenem Voranstrichmittel.
Menge: 13,000 m
Leistungsbereichkatalog: 113

**3.3.7 Abstumpfungsmaßnahme durchführen LFK 2/5*Gestein wie Decke Menge 2 kg/m2*maschinell**
StL-Nr. 231139522121
Abstumpfungsmaßnahme zur Erhöhung der Anfangsgriffigkeit durch gleichmäßiges Aufbringen und Einwalzen von
Abstreukörnung durchführen. Nicht gebundene Abstreukörnung aufnehmen und nach Wahl des AN verwerten.
Abstreukörnung = Lieferkörnung 2/5.
Aus Gestein wie grobe Gesteinskörnung in Asphaltdeckschicht.
Abstreumenge = 2 kg/m2.
Maschinell abstreuen.
Menge: 2520,000 m2
Leistungsbereichkatalog: 113

**3.3.8 Bitumenemulsion aufsprühen Bk1,8-Bk0,3*Asphalt frisch C60BP4-S*Menge 250 g/m2 vor A.deckschicht**
StL-Nr. 23113063210123
Bitumenemulsion zur Herstellung des Schichtenverbundes
aufsprühen.
Auf Verkehrsflächen der Belastungsklassen Bk1,8 bis
Bk0,3.
Unterlage = Asphaltbefestigung, frisch.
Bindemittel = C60BP4-S.
Bindemittelmenge = 250 g/m2.
Vor Einbau Asphaltdeckschicht.
Menge: 2520,000 m2
Leistungsbereichkatalog: 113

**3.3.9 Randabdichtung herstellen Abd. 25/55-55 A*über 22-30 cm**
StL-Nr. 231139220107
Flankenfläche des hochliegenden Randes der Asphaltschichten abdichten.
Abdichtung mit 25/55-55 A.
Dicke der abzudichtenden Asphaltbefestigung über 22 bis
30 cm.
Menge: 180,000 m
Leistungsbereichkatalog: 113

#### Abschnitt 3.4 Pflaster/Einfassungen/Rinne

**3.4.1 Natursteinpflasterdecke aufnehmen Kantenl. ü.6-12cm ungeb. Fugenmat.*ungeb. Bettung Verwertung AN**
StL-Nr. 23115002291101
Natursteinpflasterdecke aufnehmen. Aufnehmen der Tragschicht wird gesondert vergütet.
Abmessung = Pflasterstein mit Kantenlänge über 6 bis 12
cm.
Pflasterstein 'unsortiert'

Mit Fugenfüllung aus Baustoffgemisch ohne Bindemittel.
Bettung aus ungebundenem Bettungsmaterial.
Steine und übriges Aufbruchgut nach Wahl des AN verwerten.
Menge: 1200,000 m2
Leistungsbereichkatalog: 115

**3.4.2 Natursteinpflasterdecke aufnehmen Kantenl. b. 6 cm*Grauwacke ungeb. Fugenmat.*ungeb. Bettung Verwertung AN**
StL-Nr. 23115002131101
Natursteinpflasterdecke aufnehmen. Aufnehmen der Tragschicht wird gesondert vergütet.
Abmessung = Pflasterstein mit Kantenlänge bis 6 cm.
Pflasterstein aus Grauwacke.
Mit Fugenfüllung aus Baustoffgemisch ohne Bindemittel.
Bettung aus ungebundenem Bettungsmaterial.
Steine und übriges Aufbruchgut nach Wahl des AN verwerten.
Menge: 150,000 m2
Leistungsbereichkatalog: 115

**3.4.3 Natursteinpflasterdecke aufnehmen Kantenl. ü. 12 cm ungeb. Fugenmat.*ungeb. Bettung Verwertung AN**
StL-Nr. 23115002391101
Natursteinpflasterdecke aufnehmen. Aufnehmen der Tragschicht wird gesondert vergütet.
Abmessung = Pflasterstein mit Kantenlänge über 12 cm.
Pflasterstein 'unsortiert, mitReparaturstellen aus
Aspahlt ca.
50 % der Fläche'

Mit Fugenfüllung aus Baustoffgemisch ohne Bindemittel.
Bettung aus ungebundenem Bettungsmaterial.
Steine und übriges Aufbruchgut nach Wahl des AN verwerten.
Menge: 550,000 m2
Leistungsbereichkatalog: 115

**3.4.4 Naturpflasterd.zur Wiederverw.aufn. Pfl.st. 10 cm ungeb. Fugenmat.*ungeb. Bettung Steine lagern*säub.u.lag.bis100**
StL-Nr. 2311500603091111
Natursteinpflasterdecke zur Wiederverwendung aufnehmen.
Aufnehmen der Tragschicht wird gesondert vergütet.
Art = Pflasterstein, Dicke ca. 10 cm.
Pflasterstein 'unsortiert'

Mit Fugenfüllung aus ungebundenem Fugenmaterial.
Bettung aus ungebundenem Bettungsmaterial.
Steine innerhalb der Baustelle fördern und lagern.
Übriges Aufbruchgut nach Wahl des AN verwerten.
Pflastersteine säubern und lagern. Anteil wiederverwendbarer Pflastersteine über 75 bis 100 v. H.
Menge: 100,000 m2
Leistungsbereichkatalog: 115

**3.4.5 Bordstein aufnehmen. Naturstein B6+B7*Fund. ü. 10-20 cm alles Verw. AN**
StL-Nr. 23115031820200
Bordstein aufnehmen.
Bordstein = aus Naturstein, Größe B6 und B7.
Fundament aus Beton, über 10 bis 20 cm dick, aufbrechen.
Sämtliche Steine und übriges Aufbruchgut nach Wahl des
AN verwerten.
Menge: 100,000 m
Leistungsbereichkatalog: 115

**3.4.6 Bordstein aufnehmen. Naturstein A2-A5*Fund. ü. 10-20 cm alles Verw. AN**
StL-Nr. 23115031720200
Bordstein aufnehmen.
Bordstein = aus Naturstein, Größe A2 bis A5.
Fundament aus Beton, über 10 bis 20 cm dick, aufbrechen.
Sämtliche Steine und übriges Aufbruchgut nach Wahl des
AN verwerten.
Menge: 310,000 m
Leistungsbereichkatalog: 115

**3.4.7 Bordstein aufnehmen. Hochbord Beton*Fund. ü. 10-20 cm alles Verw. AN**
StL-Nr. 23115031120200
Bordstein aufnehmen.
Bordstein = Hoch- und Rundbordstein aus Beton, Breite
bis 18 cm, Höhe bis 30 cm.
Fundament aus Beton, über 10 bis 20 cm dick, aufbrechen.
Sämtliche Steine und übriges Aufbruchgut nach Wahl des
AN verwerten.
Menge: 100,000 m
Leistungsbereichkatalog: 115

**3.4.8 Pflasterd. m. Kleinpfl. d.AG herst. Über-/Zufahrten*Fl. ü. 10-100 m2 Pflaster gelagert*St.100/100/100*SZ18/LA20 Bett.0/4 30 v. H.*Fuge 0/4**
StL-Nr. 2311515743119111
Pflasterdecke mit Kleinpflastersteinen aus Naturstein
des AG herstellen. Verband nach Unterlagen des AG.
In Überfahrten und Zufahrten.
Einzelflächen über 10,00 bis 100,00 m2.
Pflastersteine gelagert innerhalb der Baustelle aufnehmen und fördern.
Format für Rastermaß = 100/100/100 mm.
Pflasterstein 'unsortiert'

Baustoffgemisch für Bettung und Fugen Kategorie
SZ18/LA20.
Bettung aus Baustoffgemisch 0/4, Anteil an Körnung unter 2 mm max. 30 Massenprozent, E CS35, C 90/3.
Fuge mit Baustoffgemisch 0/4, GU, F, E CS35, C 90/3,
Fugenmaterial einarbeiten und einschlämmen, Fugenschluss durch Einfegen und Einschlämmen herstellen.
Menge: 100,000 m2
Leistungsbereichkatalog: 115

**3.4.9 Pflasterd. aus Betonsteinen herst. Rad-/Gehwegflchn.*St.100/200/80 Fase 2/2*SZ18/LA20 Bett.0/4 30 v. H.*Fuge 0/4 Läuferverband**
StL-Nr. 2311510140411111
Pflasterdecke mit Pflastersteinen aus Beton mit Vorsatzbeton herstellen.
Oberfläche der Pflastersteine, Trassierung der Pflasterdecke und Verlegung der Pflastersteine in Kurvenbereichen nach Unterlagen des AG.
In Verkehrsflächen für Rad- und Gehwege. Rutschwiderstand SRT-Wert mind. 55.
Format für Rastermaß = 100/200/80 mm.
Fase max. 2/2 mm.
Baustoffgemisch für Bettung und Fugen Kategorie
SZ18/LA20.
Bettung aus Baustoffgemisch 0/4, Anteil an Körnung unter 2 mm max. 30 Massenprozent, E CS35, C 90/3.
Fuge mit Baustoffgemisch 0/4, GU, F, E CS35, C 90/3,
Fugenmaterial einarbeiten und einschlämmen, Fugenschluss durch Einfegen und Einschlämmen herstellen.
Steine im Läuferverband verlegen.
Menge: 225,000 m2
Leistungsbereichkatalog: 115

**3.4.10 Bordstein aus Beton setzen BSt. HB 15x30 cm*gerader Stein bis 10 cm unt. OK**
StL-Nr. 2311531103000119
Bordstein aus Beton setzen. Breite der Rückenstütze
mind. 15 cm.
Bordstein = HB 15 x 30 cm.
Gerader Stein.
Rückenstütze bis 10 cm unter Oberkante Bordstein. Beton
mit einer Druckfestigkeit (Einzelwert) am Bohrkern von
mind. 12 MPa.
Fundamentbeton 'Fundamenthöhe = 25 cm, mit einer
Druckfestigkeit (Einzelwert)
am Bohrkern von mind. 12
MPa.'
Menge: 340,000 m
Leistungsbereichkatalog: 115

**3.4.11 Bordstein aus Beton setzen BSt. HB 15x30 cm*Halbm. ü. 5-12 m F-beton 12 MPa**
StL-Nr. 2311531103000201
Bordstein aus Beton setzen. Breite der Rückenstütze
mind. 15 cm.
Bordstein = HB 15 x 30 cm.
Kurvenstein, Halbmesser größer 5,00 bis 12,00 m.
Fundamentbeton mit einer Druckfestigkeit (Einzelwert)
am Bohrkern von mind. 12 MPa.
Menge: 60,000 m
Leistungsbereichkatalog: 115

**3.4.12 Bordstein aus Beton setzen BSt. RB 15x22 cm*Halbm. ü. 5-12 m bis 10 cm unt. OK*F-beton 12 MPa**
StL-Nr. 2311531110000211
Bordstein aus Beton setzen. Breite der Rückenstütze
mind. 15 cm.
Bordstein = RB 15 x 22 cm.
Kurvenstein, Halbmesser größer 5,00 bis 12,00 m.
Rückenstütze bis 10 cm unter Oberkante Bordstein. Beton
mit einer Druckfestigkeit (Einzelwert) am Bohrkern von
mind. 12 MPa.
Fundamentbeton mit einer Druckfestigkeit (Einzelwert)
am Bohrkern von mind. 12 MPa.
Menge: 110,000 m
Leistungsbereichkatalog: 115

**3.4.13 Absenker aus Beton HB/RB setzen**
Übergangsstein/Absenker HB/RB als Zulage DIN EN 1340
Qualität DTI, mit Rückenstütze gemäß DIN EN 18318
einschl. Betonbettung aus Beton C20/25
liefern und fachgerecht versetzen einschl. Erdarbeiten
und aller Nebenarbeiten.
Menge: 12,000 St

**3.4.14 Bordstein aus Beton setzen BSt. TB 8x25 cm*gerader Stein bis 10 cm unt. OK*F-beton 12 MPa**
StL-Nr. 2311531107000111
Bordstein aus Beton setzen. Breite der Rückenstütze
mind. 15 cm.
Bordstein = TB 8 x 25 cm.
Gerader Stein.
Rückenstütze bis 10 cm unter Oberkante Bordstein. Beton
mit einer Druckfestigkeit (Einzelwert) am Bohrkern von
mind. 12 MPa.
Fundamentbeton mit einer Druckfestigkeit (Einzelwert)
am Bohrkern von mind. 12 MPa.
Menge: 150,000 m
Leistungsbereichkatalog: 115

**3.4.15 Bordstein aus Beton setzen BSt. TB 10x30 cm*gerader Stein bis 10 cm unt. OK*F-beton 12 MPa**
StL-Nr. 2311531105000111
Bordstein aus Beton setzen. Breite der Rückenstütze
mind. 15 cm.
Bordstein = TB 10 x 30 cm.
Gerader Stein.
Rückenstütze bis 10 cm unter Oberkante Bordstein. Beton
mit einer Druckfestigkeit (Einzelwert) am Bohrkern von
mind. 12 MPa.
Fundamentbeton mit einer Druckfestigkeit (Einzelwert)
am Bohrkern von mind. 12 MPa.
Menge: 5,000 m
Leistungsbereichkatalog: 115

**3.4.16 Bordstein trennen HBSt. 18/30-15/22*BSt.nassschneiden BSt. trennen**
StL-Nr. 231153261101
Bordstein auf Passmaß trennen.
Bordstein aus Beton ca. 18/30 bis 15/22 cm.
Bordstein trennen durch Nassschneiden.
Bordstein quer trennen.
Menge: 40,000 St
Leistungsbereichkatalog: 115

**3.4.17 Bordstein trennen HBSt. 18/30-15/22*BSt.nassschneiden BSt. Gehrung tr.**
StL-Nr. 231153261102
Bordstein auf Passmaß trennen.
Bordstein aus Beton ca. 18/30 bis 15/22 cm.
Bordstein trennen durch Nassschneiden.
Bordstein auf Gehrung trennen.
Menge: 4,000 St
Leistungsbereichkatalog: 115

**3.4.18 Bordstein trennen TBSt. 10/30-8/20*BSt.nassschneiden BSt. trennen**
StL-Nr. 231153262101
Bordstein auf Passmaß trennen.
Bordstein aus Beton ca. 10/30 bis 8/20 cm.
Bordstein trennen durch Nassschneiden.
Bordstein quer trennen.
Menge: 30,000 St
Leistungsbereichkatalog: 115

**3.4.19 Streifen aus Betonpfl.st. herst. vor Bordsteinen*St.160/160/140 o.F., m. Vorsatz.*1-zeilig bis 10 cm unt.OK*F-Beton 12 MPa Fuge Typ B**
StL-Nr. 2311540621111110
Streifen aus Pflastersteinen aus Beton herstellen.
Oberfläche der Pflastersteine nach Unterlagen des AG.
Mehrzeiliger Streifen ist mit beidseitigen Schnurkanten
herzustellen.
Streifen als Randeinfassung vor Bordsteinen.
Format für Rastermaß des Pflastersteins = 160/160/140
mm.
Ohne Fase, mit Vorsatzbeton.
Breite 1-zeilig.
Rückenstütze bis 10 cm unter Oberkante Streifen. Beton
mit einer Druckfestigkeit (Einzelwert) am Bohrkern von
mind. 12 MPa.
Fundamentbeton mit einer Druckfestigkeit (Einzelwert)
am Bohrkern von mind. 12 MPa.
Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Menge: 490,000 m
Leistungsbereichkatalog: 115

**3.4.20 Bordstein aus Beton setzen*Vorsatzschicht gerader Stein*bis 10 cm unt. OK F-beton 12 MPa**
StL-Nr. 2311531199100111
Bordstein aus Beton setzen. Breite der Rückenstütze
mind. 15 cm.
Bordstein 'Busbordstein 30 cm; 18er Anlauf; DIT; Breite
30/43,5; Höhe 33 cm'

Vorsatzschicht mit Weißzement und Weißpigment.
Gerader Stein.
Rückenstütze bis 10 cm unter Oberkante Bordstein. Beton
mit einer Druckfestigkeit (Einzelwert) am Bohrkern von
mind. 12 MPa.
Fundamentbeton mit einer Druckfestigkeit (Einzelwert)
am Bohrkern von mind. 12 MPa.
Menge: 20,000 m
Leistungsbereichkatalog: 115

**3.4.21 Zulage Übergangsstein auf Betonbord HB**
Zulage für Übergangsstein Busbord auf Horbord
Menge: 2,000 St

**3.4.22 Auffindestreifen Blindenleitsystem**
Taktile Bodenindikatoren nach DIN 32984 - frostbeständig und rutschfest, aus Beton, erhöhter Widerstand gegen Frost und Tausalz, entsprechend DIN EN 1339 liefern und fachgerecht verlegen - Verlegehinweise des Herstellers beachten.
  Auffindestreifen Noppenplattenfläche, Noppenhöhe 4,5 cm, Farbe: verkehrsweiß, 30x30 Rastermaß,
einschl. fachgerechter Einbau in Betonpflasterfläche
Bettung aus Baustoffgemisch 0/5.
Fuge mit Baustoffgemisch 0/2, mit Durchgang auf dem
Sieb 1 mm von 40 bis 70 M.-v.H.
Verlegung gemäß Unterlagen AG in fertiger Arbeit.
Menge: 20,000 St

**3.4.23 Richtungsfeld Blindenleitsystem**
wie vor als Richtungsfeld
Menge: 180,000 St

**3.4.24 Zulage für Schnitt der Platten**
Zulage für Zuschnitt der Blindenleitelemente
Menge: 50,000 St

**3.4.25 Rinne aus Betonformsteinen herst. Bordrinne 50 cm Fuge Typ B**
StL-Nr. 231154412919
Rinne aus Betonformsteinen herstellen.
Formstein = Bordrinnenstein, Breite = 50 cm, Länge max.
50cm.
Fundament und Rückenstütze 'Expositionsklasse XF4,
Ausbreitmaßklasse F5'

Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Verlegung 'Entwässerungsmulde an Schrägflügel der
Widerlager herstellen, Neigung 1:1,5'
Menge: 55,000 m
Leistungsbereichkatalog: 115

**3.4.26 Asphaltaufkantung herstellen Ausf. n. zusammen**
StL-Nr. 231139670299
Asphaltaufkantung zur Wasserführung als Erosionsschutz
herstellen. Asphaltmischgut trapezförmig einbauen.
Breite mindestens 15 cm, Höhe mindestens 7 cm.
Ausführung in nicht zusammenhängenden Abschnitten.
Ableitungen 'Über flexibles Rohrsystem DN 150 bis zum
Böschungsfuß einschl. Lagesicherung'
Menge: 160,000 m
Leistungsbereichkatalog: 113

**3.4.27 Asphaltaufkantung ausbauen**
StL-Nr. 2311397209
Asphaltaufkantung ausbauen. Ausbaustoffe nach Wahl des
AN verwerten. Zeitpunkt des Ausbaus nach Unterlagen des
AG.
Ableitungen 'gem Vorposition'
Menge: 160,000 m
Leistungsbereichkatalog: 113

**3.4.28 Begleitstreifen aus Betonsteinplatten herstellen**
Begleitstreifen aus Betonsteinpflaster herstellen,
für taktilen Blindenleitstreifen,
nach Unterlagen des AG,
Abmessungen des Pflasters: 30x30x8 cm
ohne Fase
Farbe: anthrazit
Farbe muss gegenüber den ausgeschriebenen Rippenplatten (Blindenleitstreifen) so kontrastreich sein, dass ein Leuchtdichtekontrast >0,4 geprüft nach DIN 32984 erzielt wird. Der Nachweis ist durch den AN zu erbringen.
Oberfläche: glatt
Breite des Begleitstreifens: 0,30 m
Widerstandsfähigkeit gegen Frost-Tau-Wechsel F1 mit Tausalz
Bettungsmaterial = Zementmörtel.
Fugen mit Zementmörtel vergießen.
Die Verlegerichtlinien des Herstellers sind zu beachten.
Menge: 70,000 St

#### Abschnitt 3.5 Rückbau Entwässerung

**3.5.1 Betonfertigteilschacht abbr. b.1,25m**
StL-Nr. 19110403111001
Freigelegten Schacht einschließlich Abdeckung vollständig ausbauen. Aufbruch von Straßenbefestigungen und das
Ausbauen von Rohrleitungen wird gesondert vergütet.
Runder Schacht, DN/ID bis 1,00 m.
Schacht aus Betonfertigteilen.
Ausbautiefe ab OK Abdeckung bis 1,25 m.
Sämtliche Ausbaustoffe verwerten nach Wahl des AN.
Menge: 1,000 St
Leistungsbereichkatalog: 110

#### Abschnitt 3.6 Neubau Regenwasserkanal

**3.6.1 Absteckung Lage der Entwässerungsleitung**
*** Pauschalposition
Absteckung Lage der Entwässerungsleitung für die Hauptsammler sowie der Schachtstandorte
nach Absteckplan im Koordinatensystem
- 5 Schachtstandorte
Menge: 1,000 psch

**3.6.2 Leitungsgr. m. Schachtbaugr. herst. gew. Boden*Tiefe >1,25-1,75m Rohr DN 300*m.Verb./o.Wassrh.**
StL-Nr. 1910821622243002
Leitungsgraben einschließlich Schachtbaugruben herstellen. Straßenaufbruch wird gesondert vergütet. Abgerechnet wird nach der Länge des Leitungsgrabens, gemessen
in der Achse der Leitung. Die Schachtbaugruben werden
in der Achse der Leitung durchgemessen. Schachtdurchmesser und -abstände nach Unterlagen des AG.
In gewachsenem Boden. Homogenbereich nach Unterlagen
des AG.
Grabentiefe über 1,25 bis 1,75 m.
Breite der Grabensohle für Rohr DN 300.
Notwendigen Verbau entsprechend statischen und konstruktiven Erfordernissen herstellen, vorhalten und
entfernen. Wasserhaltung wird gesondert vergütet.
Aushub wird zum Verfüllen nicht verwendet. Verfüllen
des Grabens nach Verlegen der Leitung wird gesondert
vergütet.
Zum Verfüllen nicht verwendeten Aushub der Verwertung
nach Wahl des AN zuführen.
Menge: 180,000 m
Leistungsbereichkatalog: 108

**3.6.3 Untergrundverbesserung Rohrbettung**
Untergrundverbesserung Rohrbettung durchführen.
Boden bzw. Fels im Rohrleitungsgraben lösen, laden und
der Verwertung nach Wahl des AN zuführen. Beschreibung
der Homogenbereiche nach Unterlagen des AG.
Mehraushub unterhalb der Rohrbettung bis 0,30 m Tiefe
Baustoff liefern in Auskofferung einbauen und verdichten einschließlich ggf. erforderlicher Wasserzugabe.
Baustoff  geeignete Mineralgemische/
  gebrochene Mineralstoffe
Planum wird nicht gesondert vergütet
Abgerechnet wird die Leitungsgrabensohle nach DIN EN 18300 bzw. DIN EN 1610 ohne Verbau
Menge: 40,000 m3
Leistungsbereichkatalog: 106

**3.6.4 Kunststoffrohrleitung herstellen Rohr DN 300*PP-Rohr**
*** Schwerpunktposition
StL-Nr. 2111033332112233
Entwässerungsleitung aus Kunststoffrohren nach statischen und konstruktiven Erfordernissen herstellen. An-
schluss an Schacht sowie Formstücke werden gesondert
vergütet.
Rohr DN/ID 300.
Rohr aus PP.
Rohrverbindung nach Wahl des AN.
Bettung nach DIN EN 1610, Typ 1.
Fließsohlentiefe über 1,25 bis 1,75 m.
Überdeckungshöhe über 1,00 bis 2,00 m.
Ringsteifigkeit SN 16 nach DIN EN ISO 9969.
Straßenverkehrslast = LM 1 nach DIN EN 1991-2. Statische Berechnung aufstellen und liefern.
Menge: 180,000 m
Leistungsbereichkatalog: 110

**3.6.5 (Zul.) Abzweig DN 150*Kunstst.an DN 300**
StL-Nr. 19110368020406
Formstück in Rohrleitung einbauen. Vergütet wird der
Mehraufwand für den Einbau des Formstückes gegenüber
der bis zur Innenfläche der Sammelrohrleitung durchgemessenen Rohrleitung.
Formstück = Abzweig, Anschlussrohr DN/ID 150.
Rohr aus Kunststoff.
Durchgangsrohr DN/ID 300.
Menge: 8,000 St
Leistungsbereichkatalog: 110

**3.6.6 Leitungszone verfüllen Boden liefern*Rohr DN 300**
StL-Nr. 211103430105
Boden in Leitungszone über Bettung einbauen und verdichten.
Boden des AN.
Rohr DN/ID 300.
Menge: 180,000 m
Leistungsbereichkatalog: 110

**3.6.7 Baustoff in Leitungsgraben einb. gem.körn. Boden*Tiefe >1,25-1,75m Rohr DN 300*oberh.Leitungsz.**
*** Schwerpunktposition
StL-Nr. 21108242222002
Baustoff liefern, in Leitungsgraben einschließlich
Schachtbaugruben einbauen und verdichten. Abgerechnet
wird nach der Länge des Leitungsgrabens, gemessen in
der Achse der Leitung. Die Schachtbaugruben werden ohne
Berücksichtigung von Mehrverfüllung durchgemessen.
Schachtdurchmesser und -abstände nach Unterlagen des
AG.
Baustoff = gemischtkörniger Boden.
Grabentiefe einschließlich Leitungszone über 1,25 bis
1,75 m.
Breite der Grabensohle für Rohr DN 300.
Baustoff nach Verlegen der Leitung in Graben oberhalb
der Leitungszone und in Baugruben einbauen und verdichten.
Menge: 180,000 m
Leistungsbereichkatalog: 108

**3.6.8 Rohranschl.(Zul.) DN 150 an DN 300 PP**
StL-Nr. 191103632390
Rohranschluss an Sammelrohrleitung herstellen, An-
schluss dichten. Vergütet wird der Mehraufwand für das
Herstellen des Anschlusses einschließlich Pass- und
Sattelstücke gegenüber der bis zur Innenfläche der Sammelrohrleitung durchgemessenen Rohrleitung.
Rohr DN/ID der Anschlussleitung 150.
Anschlussleitung aus Kunststoff.
Sammelleitung 'DN 300 PP
Rohranschluss mit bauaufsichtlich zugelassenem Übergangs- und Anschlussstück als Abzweig einbauen;
Übergangsstücke, Passrohr, Bögen für  Anschlussleitung sowie Passringen für Dichtung der Leitungen sind einzurechnen'
Menge: 8,000 St
Leistungsbereichkatalog: 110

**3.6.9 Leitungskreuzung als Zulage**
Kreuzungen mit vorhandenen Kabeln, Wasserleitungen,
Versorgungsleitungen und Kanälen (geplante Leitungskreuzungen werden nicht vergütet).
Die vorhandenen Leitungen sind zu sichern.
Mit dieser Position sind alle Erschwernisse beim Aushub, Verbau, Sicherung und Verfüllung bestehender Leitungen einschl. erf. Handschachtung abgegolten.
Mehrere Kabel und Leitungen, deren Achsabstand nicht
größer als zusammen 0,50 m breit ist, gelten als eine
Kreuzung.
Die Leitungen und Kabel sind sorgfältig im Zuge der
Rohrgrabenverfüllung mit steinfreiem Material zu
umhüllen. Eine zugehörige Vermessungsaufnahme vor Verfüllung! ist durchzuführen und dem AG mit einer Fotodokumentation zu übergeben.
Menge: 8,000 St

#### Abschnitt 3.7 RW-Schächte

*Hinweis: Schachtbauwerke*
Für Schachtbauwerke:
Nur Verwendung von Betonfertigteilen nach DIN EN 1917 für Schachtfertigteile sowie DIN V 4034-1, Typ 2, Der Beton für Schachtfertigteile muss mindestens der Festigkeitsklasse C 40/50 nach DIN EN 206-1 entsprechen und gegen "chemisch mäßig angreifende Umgebung", d.h. gegenüber der Expositionsklasse XA 2 nach DIN EN 206-1, beständig sein.
Für die Abdichtung der Betonfertigteile untereinander dürfen nur Dichtsysteme nach DIN EN 681-1 aus Elastomeren verwendet werden. Um außerdem eine gleichmäßige, nicht federnde Lastübertragung zwischen allen Schachtbauteilen zu gewährleisten und Unebenheiten in Auflagerbereichen ausgleichen zu können, wird ein Ausgleichband/-segment, welches alle Anforderungen der DIN V 4034-1 für den standsicheren Schacht erfüllt, eingelegt.
Lastübertragungsring Typ CLE.Das Liefern sowie der Einbau gemäß Herstellerrichtlinien sind in die jeweiligen Positionen einzurechnen.
Statische Berechnung aufstellen und liefern.
Die Herstellung der Auftriebssicherung gemäß Statik ist einzurechnen.

**3.7.1 Fertigteil-Schacht herstellen**
StL-Nr. 2111041411323001
Fertigteil-Schacht mit Schachthals einschließlich der
Öffnungen für die Rohranschlüsse herstellen. Erforderliche Auflageringe einbauen. Schachtabdeckung und An-
schluss der Rohrleitungen werden gesondert vergütet.
Schacht aus Betonfertigteilen.
Schacht DU = 1000 mm.
Steigeisen einläufig nach DIN 19 555 Form B, 4 St/m
einbauen.
Lichte Schachttiefe über 1,00 bis 2,00 m.
Auflager aus Beton C 8/10, 10 cm dick, herstellen.
Schachtsohle mit Beton-Halbschale als Durchlaufrinne,
übrige Sohle aus Beton C 16/20 mit Zementglattstrich
herstellen.
Menge: 5,000 St
Leistungsbereichkatalog: 110

**3.7.2 Schacht BFt-Anschluss (Zul.) DN 150**
StL-Nr. 19110361034100
Rohrleitung an Schacht anschließen, Anschluss dichten.
Vergütet wird der Mehraufwand für das Herstellen des
Anschlusses einschließlich Passstücke gegenüber der bis
zur Innenfläche des Schachtes durchgemessenen Rohrleitung.
Rohrleitung DN/ID 150.
Rohr aus Kunststoff.
Schacht aus Betonfertigteilen.
Menge: 1,000 St
Leistungsbereichkatalog: 110

**3.7.3 Schacht BFt-Anschluss (Zul.) DN 300**
StL-Nr. 19110361062102
Rohrleitung an Schacht anschließen, Anschluss dichten.
Vergütet wird der Mehraufwand für das Herstellen des
Anschlusses einschließlich Passstücke gegenüber der bis
zur Innenfläche des Schachtes durchgemessenen Rohrleitung.
Rohrleitung DN/ID 300.
Rohr aus Stahlbeton.
Schacht aus Betonfertigteilen.
Anschluss mit werksseitig eingebauter Muffe und Ge-
lenkstück.
Menge: 10,000 St
Leistungsbereichkatalog: 110

**3.7.4 Schachtabdeckung aufsetzen RW**
StL-Nr. 19110453291200
Schachtabdeckung, mit lichter Weite mindestens 610 mm
und rundem Rahmen, aufsetzen.
Klasse D 400, Ausführung nach DIN 19584, mit Rahmen aus
Gusseisen.
Ausführung 'Schchtabdeckung zum oberflächenbündigen Einbau in bituminöse Fahrbahnbelege einschl. Ringschmutzfänger mit Kreuzstange und erforderlicher Adapterringe, Abdeckung mit Lüftungsöffnung'

Deckel mit dämpfender Einlage.
Schachtabdeckung zunächst provisorisch auflegen und
entsprechend Bauablauf Zug um Zug bis auf planmäßige
Höhe setzen.
Menge: 5,000 St
Leistungsbereichkatalog: 110

#### Abschnitt 3.8 Abläufe/Anschlussleitungen

**3.8.1 Straßenablauf 300x500 mit Erdarb. 6a**
StL-Nr. 1911051614121221
Straßenablauf aus Betonfertigteilen einbauen. Fugen mit
Mörtel M20 dichten und glattstreichen. Aufsatz wird gesondert vergütet. Erdarbeiten ausführen.
Boden Form 1a, Abfluss im Boden.
Schaftkonus Form 11 (295 mm hoch).
Ein Zwischenteil Form 6a (295 mm hoch).
Auflagering Form 10b (für rechteckige Aufsätze).
Auflager aus Beton C 8/10, 10 cm dick, herstellen.
Aushubtiefe ab OK Straßenablauf über 1,25 bis 1,75 m.
Homogenbereich nach Unterlagen des AG.
Aushub seitlich lagern und zum Verfüllen verwenden.
Überschüssigen Aushub der Verwertung nach Wahl des AN
zuführen. Zuordnungswert nach LAGA = Z 0.
Menge: 9,000 St
Leistungsbereichkatalog: 110

**3.8.2 Aufsatz f. Straßenablauf aufsetzen 300x500, D,34,5mm*Scharnier dämpf.Einlage*Zinkeimer C 3 Höhe planmäßig*Mörtel M20**
StL-Nr. 2411052303011411
Aufsatz für Straßenablauf aufsetzen.
Klasse D 400, 300x500, mit Schlitzweite 34,5 mm.
Aufsatz mit Scharnier.
Dämpfende Einlage.
Verzinkter Eimer, Form C 3.
Aufsatz auf planmäßige Höhe setzen.
Fuge zwischen Fertigteilen mit Mörtel M20 vollflächig
herstellen, Fugen glattstreichen.
Menge: 9,000 St
Leistungsbereichkatalog: 110

**3.8.3 Rohranschluss Ablauf**
Rohranschluss an Straßenablauf herstellen, Anschluss dichten. Vergütet wird der Mehraufwand für das Herstellen des Anschlusses einschließlich liefern und einbauen eventueller Bögen, Passstücke gegenüber der bis zum Straßenablauf durchgemessenen Rohrleitung.
Rohr DN der Anschlussleitung 150.
Anschlussleitung aus Kunststoff.
Anschluss Straßenablauf an Ablaufleitung als Zulage für alle Pass-, Formstücke und Bögen
Menge: 9,000 St
Leistungsbereichkatalog: 110

**3.8.4 Leitungsgr. m. Schachtbaugr. herst. gew. Boden*Tiefe >1,25-1,75m Rohr bis DN 150*m.Verb./o.Wassrh.**
*** Schwerpunktposition
StL-Nr. 1910821622143002
Leitungsgraben einschließlich Schachtbaugruben herstellen. Straßenaufbruch wird gesondert vergütet. Abgerechnet wird nach der Länge des Leitungsgrabens, gemessen
in der Achse der Leitung. Die Schachtbaugruben werden
in der Achse der Leitung durchgemessen. Schachtdurchmesser und -abstände nach Unterlagen des AG.
In gewachsenem Boden. Homogenbereich nach Unterlagen
des AG.
Grabentiefe über 1,25 bis 1,75 m.
Breite der Grabensohle für Rohr bis DN 150.
Notwendigen Verbau entsprechend statischen und konstruktiven Erfordernissen herstellen, vorhalten und
entfernen. Wasserhaltung wird gesondert vergütet.
Aushub wird zum Verfüllen nicht verwendet. Verfüllen
des Grabens nach Verlegen der Leitung wird gesondert
vergütet.
Zum Verfüllen nicht verwendeten Aushub der Verwertung
nach Wahl des AN zuführen.
Menge: 30,000 m
Leistungsbereichkatalog: 108

**3.8.5 Anschlussltg DN150 PP-T >1,25-1,75m**
*** Schwerpunktposition
StL-Nr. 1911031422192200
Anschlussleitung zum Schacht bzw. zur Sammelrohrleitung
nach statischen und konstruktiven Erfordernissen herstellen. Anschluss an Schacht bzw. Sammelrohrleitung
sowie Formstücke werden gesondert vergütet.
Rohr DN/ID 150.
Rohr aus PP.
Rohrverbindung nach Wahl des AN.
Bettung 'nach DIN EN 1610 einschl. verdichten
Grabensohle und liefern Bettungsmaterial,
Rinsteifigkeit SN 10'

Fließsohlentiefe über 1,25 bis 1,75 m.
Überdeckungshöhe über 1,00 bis 2,00 m.
Menge: 30,000 m
Leistungsbereichkatalog: 110

**3.8.6 Leitungszone verfüllen Boden liefern*Rohr DN 150**
*** Schwerpunktposition
StL-Nr. 211103430102
Boden in Leitungszone über Bettung einbauen und verdichten.
Boden des AN.
Rohr DN/ID 150.
Menge: 30,000 m
Leistungsbereichkatalog: 110

**3.8.7 Baustoff in Leitungsgraben einb. gem.körn. Boden*Tiefe >1,25-1,75m Rohr bis DN 150*oberh.Leitungsz.**
*** Schwerpunktposition
StL-Nr. 21108242221002
Baustoff liefern, in Leitungsgraben einschließlich
Schachtbaugruben einbauen und verdichten. Abgerechnet
wird nach der Länge des Leitungsgrabens, gemessen in
der Achse der Leitung. Die Schachtbaugruben werden ohne
Berücksichtigung von Mehrverfüllung durchgemessen.
Schachtdurchmesser und -abstände nach Unterlagen des
AG.
Baustoff = gemischtkörniger Boden.
Grabentiefe einschließlich Leitungszone über 1,25 bis
1,75 m.
Breite der Grabensohle für Rohr bis DN 150.
Baustoff nach Verlegen der Leitung in Graben oberhalb
der Leitungszone und in Baugruben einbauen und verdichten.
Menge: 30,000 m
Leistungsbereichkatalog: 108

#### Abschnitt 3.9 Planumsentwässerung

**3.9.1 Graben für Planumsentwässerung herst.**
*** Schwerpunktposition
StL-Nr. 19108221221302
Graben für Sickerleitungen, Druckleitungen, Kabel,
Leerrohre oder dgl. herstellen. Straßenaufbruch wird
gesondert vergütet. Abgerechnet wird nach der Länge des
Grabens, gemessen in der Achse.
In gewachsenem Boden. Homogenbereich nach Unterlagen
des AG.
Grabentiefe über 0,30 bis 0,50 m.
Breite der Grabensohle bis 0,30 m.
Aushub wird zum Verfüllen nicht verwendet. Verfüllen
des Grabens nach Verlegen der Leitung wird gesondert
vergütet.
Zum Verfüllen nicht verwendeter Aushub der Verwertung
nach Wahl des AN zuführen.
Menge: 280,000 m
Leistungsbereichkatalog: 108

**3.9.2 Planumsentwässerung herstellen**
*** Schwerpunktposition
Planumsentwässerung als Sickerschicht durch Einfüllen und Verdichten von Filtermaterial in vorhandenen Graben herstellen.
Abgerechnet wird nach Länge der Sickergraben
Graben unter OK Planum
Grabenbreite '0,3 m'

Grabentiefe '0,4m'

Filtermaterial 'Kies 16/32'
Menge: 280,000 m
Leistungsbereichkatalog: 110

**3.9.3 Geotextil in Sickeranlagen einbauen**
*** Schwerpunktposition
Geotextil als Filter nach Unterlagen des AG in Sickeranlagen einbauen. Überlappung mindestens 0,50 m. Erforderliche Nutzungsdauer über 25 Jahre. Sickermaterial,
Sickerrohre und Erdarbeiten werden gesondert vergütet.
Filter in Sickerstrang.
Geotextilrobustheitsklasse 4.
Filtereigenschaften Charakteristische Öffnungsweite
des Filters mind. 0,06 mm und max. 0,16 mm
Abgerechnet wird die Länge des Filterstranges (0,3 m x 0,4 m)
Menge: 280,000 m
Leistungsbereichkatalog: 106

#### Abschnitt 3.10 Kontrollprüfungen Entwässerung

*Hinweis: Die Dichtheitsprüfung erfolgt gemäß*
Die Dichtheitsprüfung erfolgt gemäß DIN EN 1610 für die Kanäle und Schächte.
Die Methode „Dichtheitsprüfung mit Luft“ für die Kanäle und „Dichtheitsprüfung mit Wasser“ für die Schächte wird bevorzugt.

**3.10.1 Dichtheit Rohrleitung prüfen DN150**
Entwässerungsrohrleitung auf Dichtheit prüfen. Erforderliche Verankerungen und Rohrverschlüsse herstellen
und beseitigen. Notwendigen Füllstoff liefern und ableiten. Prüfprotokoll erstellen und dem AG übergeben.
Rohrleitung DN/ID 150.
Rohr aus Kunststoff.
Prüfung von Haltungen
Prüfung nach Wahl des AN.
Prüfung der Anschlussleitung.
Menge: 35,000 m
Leistungsbereichkatalog: 110

**3.10.2 Dichtheit Rohrleitung prüfen DN300**
Entwässerungsrohrleitung auf Dichtheit prüfen. Erforderliche Verankerungen und Rohrverschlüsse herstellen
und beseitigen. Notwendigen Füllstoff liefern und ableiten. Prüfprotokoll erstellen und dem AG übergeben.
Rohrleitung DN/ID 300.
Rohr aus Beton.
Prüfung von Haltungen gemäß Unterlagen AG
Prüfung nach Wahl des AN.
Prüfung der Sammelleitung.
Menge: 180,000 m
Leistungsbereichkatalog: 110

**3.10.3 Kameradurchfahrung DN bis 300**
Kameradurchfahrung von Entwässerungsrohrleitungen ausführen. Auf Schadstellen untersuchen und auf
Datenträger dokumentieren. Datenträger dem AG
übergeben.
Rohr DN bis 300 mm.
Haltungslänge gemäß Unterlagen AG
Leitung vor Inbetriebnahme prüfen.
Auswertung mit Angabe von Haltung, Rohrmaterial, Rohrdurchmesser, Haltungslänge, Gefälle im Rohr und Stationierung von seitlichen Zuläufen und Schadstellen
schriftlich vorlegen.
Datenträger = CD(ROM), aufbereitet in Video-codec nach
Unterlagen des AG.
Menge: 180,000 m
Leistungsbereichkatalog: 110

**3.10.4 Dichtheit Schacht prüfen DN 1,00 - 1,50 m*Betonfertigteile Tiefe ü. 1,25-2 m*Prüf. Wahl AN**
StL-Nr. 191109082122
Entwässerungsschacht auf Dichtheit prüfen. Erforderliche Verankerungen und Verschlüsse herstellen und beseitigen. Notwendigen Füllstoff liefern und ableiten.
Prüfprotokoll erstellen und dem AG übergeben.
Runder Schacht, DN/ID 1,00 bis 1,50 m.
Schacht aus Betonfertigteilen.
Schachttiefe ab OK Abdeckung über 1,25 bis 2,00 m.
Prüfung nach Wahl des AN.
Menge: 5,000 St
Leistungsbereichkatalog: 110

**3.10.5 Rammsondierung**
Überprüfung der Gleichmäßigkeit der Verdichtung
innerhalb der Leitungszone durch Rammsondierungen zur
Ermittlung der Verdichtung der Rohrsohle.
Überprüfungen mit der leichten Rammsonde nach DIN 4094
durchführen einschl. Aufwand, Kosten der An- und Abfahrt eines vom AG anerkannten zertifiziertem
Baugrundsachverständigen.
Das Überprüfungsprotokoll ist dem bauleitenden
Ingenieur digital und in Papierform auszuhändigen.
Menge: 8,000 St

#### Abschnitt 3.11 Markierung und Beschilderung

**3.11.1 Prüfung fertige Leistung Neuzustand**
*** Pauschalposition
StL-Nr. 21131607
Durchführung der Prüfung der fertigen Leistung im Neuzustand für alle ausgeführten Markierungssysteme durch
eine anerkannte Prüfstelle.
Menge: 1,000 psch
Leistungsbereichkatalog: 131

*Hinweis: Verkehrsfreigabemarkierung*
Verkehrsfreigabemarkierung
Über alle Bauphasen und Baubereich

**3.11.2 Längsmarkierung Typ II herstellen durchg.Fstr.begr.*Breite 0,12 m mit Vormarkierung*einkomp. Farbe*mind. P 6 a.Asphaltdecksch.**
StL-Nr. 2113130521119101
Längsmarkierung Typ II einschl. evtl. Sperrflächenumrandung als Verkehrsfreigabemarkierung herstellen. Ab-
gerechnet wird der markierte Strich, bei Doppelstrichen
zwei Striche.
Durchgehend als Fahrstreifenbegrenzung.
Strichbreite = 0,12 m.
Strich mit Vormarkierung.
Markierungssystem aus einkomponentiger lösemittelarmer
Farbe (High-Solid).
Schichtdicke 'Nassfilmdicke mind. 0,6 mm'

Verkehrsklasse mindestens P 6.
Markierung auf Asphaltdeckschicht.
Menge: 490,000 m
Leistungsbereichkatalog: 131

**3.11.3 Längsmarkierung Typ II herstellen Blockmark. 1 zu 1*Breite 0,25 m mit Vormarkierung*einkomp. Farbe*mind. P 6 a.Asphaltdecksch.**
StL-Nr. 2113130543119101
Längsmarkierung Typ II einschl. evtl. Sperrflächenumrandung als Verkehrsfreigabemarkierung herstellen. Ab-
gerechnet wird der markierte Strich, bei Doppelstrichen
zwei Striche.
Unterbrochen; Verhältnis Strich/Lücke 1 zu 1 als Fahrbahnbegrenzung (Blockmarkierung).
Strichbreite = 0,25 m.
Strich mit Vormarkierung.
Markierungssystem aus einkomponentiger lösemittelarmer
Farbe (High-Solid).
Schichtdicke 'Nassfilmdicke mind. 0,6 mm'

Verkehrsklasse mindestens P 6.
Markierung auf Asphaltdeckschicht.
Menge: 50,000 m
Leistungsbereichkatalog: 131

*Hinweis: Endgültige Markierung*
Endgültige Markierung
Über alle Bauphasen und Baubereich

**3.11.4 Längsmarkierung Typ II herstellen durchg.Fb.begr.*Breite 0,12 m mit Vormarkierung*einkomp. Farbe mind. P 6*grobstr. Decke**
StL-Nr. 2113150511110011
Längsmarkierung Typ II einschl. evtl.
Sperrflächenumrandung als endgültige Markierung herstellen. Abgerechnet wird der markierte Strich, bei
Doppelstrichen zwei Striche.
Durchgehend als Fahrbahnbegrenzung.
Strichbreite = 0,12 m.
Strich mit Vormarkierung.
Markierungssystem aus einkomponentiger lösemittelarmer
Farbe (High-Solid).
Verkehrsklasse mindestens P 6.
Markierung auf grobstrukturierter Asphaltdeckschicht.
Menge: 490,000 m
Leistungsbereichkatalog: 131

**3.11.5 Längsmarkierung Typ II herstellen Blockmark. 1 zu 1*Breite 0,25 m mit Vormarkierung*einkomp. Farbe*mind. P 6 a.Asphaltdecksch.**
StL-Nr. 2113130543119101
Längsmarkierung Typ II einschl. evtl. Sperrflächenumrandung als Verkehrsfreigabemarkierung herstellen. Ab-
gerechnet wird der markierte Strich, bei Doppelstrichen
zwei Striche.
Unterbrochen; Verhältnis Strich/Lücke 1 zu 1 als Fahrbahnbegrenzung (Blockmarkierung).
Strichbreite = 0,25 m.
Strich mit Vormarkierung.
Markierungssystem aus einkomponentiger lösemittelarmer
Farbe (High-Solid).
Schichtdicke 'Nassfilmdicke mind. 0,6 mm'

Verkehrsklasse mindestens P 6.
Markierung auf Asphaltdeckschicht.
Menge: 50,000 m
Leistungsbereichkatalog: 131

**3.11.6 Verkehrsschild abbauen Größe bis 1,1 m2*Rohrpf. bis 76,1 Fundament entf.*neben d. Fahrbahn Stoffe d.Verw.zuf*verf.Flä.herstel.**
StL-Nr. 2113001110051124
Verkehrsschild ggf. mit Aufstellvorrichtung abbauen.
Schildgröße bis 1,1 m2.
Aufstellvorrichtung = Rohrpfosten, DU bis 76,1 mm abbauen.
Fundament entfernen.
Schild neben der Fahrbahn.
Abgebaute Stoffe nach Wahl des AN verwerten.
Fundamentlöcher mit geeignetem Boden des AN verfüllen
und verdichten. Oberfläche entsprechend der umgebenden
Befestigung nach Unterlagen des AG herstellen.
Menge: 12,000 St

**3.11.7 Rohrpfosten aufstellen Länge>3000-3500mm***
StL-Nr. 2113030252001020
Rohrpfosten mit Abdeckkappe für Verkehrsschild aufstellen einschl. anfallenden Aushubarbeiten. Stahlteile
feuerverzinkt. Umgebende Fläche entsprechend dem früheren Zustand herstellen.
Pfostenlänge = über 3000 mm bis 3500 mm.
Rohr = Stahl 76,1/2,0 mm.
Aufstellung in Boden/Homogenbereich nach Unterlagen des
AG.
Aushub nach Wahl des AN verwerten.
Menge: 6,000 St
Leistungsbereichkatalog: 130

**3.11.8 Verkehrsschild anbringen*doppelseitig Folie RA 1 Aluhalt./St.band*UK Schild ab 2 m**
StL-Nr. 2113010199021972
Verkehrsschild nach Unterlagen des AG anbringen.
Schild 'Straßennamensschild, Untergrund blau, Schrift:
weiß (DIN-E Engschrift)'

Doppelseitig.
Mit retroreflektierender Folie der Klasse RA 1.
Schild 'aus Aluminiumhohlkastenprofil, Höhe 150 mm'

Befestigung mit Schilderhalter aus Aluminium und Stahlband. Stahlband und Verschraubung aus nicht rostendem
Stahl mind. der Stahlsorte A 2.
Anbringung neben der Fahrbahn. Unterkante des Schildes
ab 2,00 m über der Verkehrsfläche.
Menge: 3,000 St
Leistungsbereichkatalog: 130

**3.11.9 Verkehrsschild anbringen*Größe 2 doppelseitig*Folie RA 2 2 mm dick*Alu-Klemmschellen UK Schild ab 2 m**
StL-Nr. 2113010199222132
Verkehrsschild nach Unterlagen des AG anbringen.
Schild '274.1-40, 325.1-40 und 290.1-40'

Größe 2.
Doppelseitig.
Mit retroreflektierender Folie der Klasse RA 2.
Schild = flach, 2 mm dick.
Befestigung mit Aluminium-Klemmschelle. Verschraubung
aus nicht rostendem Stahl mind. der Stahlsorte A 2.
Anbringung neben der Fahrbahn. Unterkante des Schildes
ab 2,00 m über der Verkehrsfläche.
Menge: 4,000 St
Leistungsbereichkatalog: 130

**3.11.10 Verkehrsschild anbringen Zusatzz. Höhe 2*Größe 2 einseitig*Folie RA 1 2 mm dick*Alu-Klemmschellen UK Schild ab 2 m**
StL-Nr. 2113010151211132
Verkehrsschild nach Unterlagen des AG anbringen.
Schild = Zusatzzeichen Höhe 2.
Größe 2.
Einseitig.
Mit retroreflektierender Folie der Klasse RA 1.
Schild = flach, 2 mm dick.
Befestigung mit Aluminium-Klemmschelle. Verschraubung
aus nicht rostendem Stahl mind. der Stahlsorte A 2.
Anbringung neben der Fahrbahn. Unterkante des Schildes
ab 2,00 m über der Verkehrsfläche.
Menge: 4,000 St
Leistungsbereichkatalog: 130

### Bereich 4 Straßenbeleuchtung Stadt Teuchern

*Hinweis: Hinweis Kostenträger*
Hinweis
Für die Kosten dieses Titels ist eine gesonderte Aufmaßerstellung sowie Abrechnung mit dem Auftraggeber vorzunehmen. Die hieraus enstehenden Mehraufwendungen sind in die Positionen einzurechnen und werden nicht gesondert vergütet.

#### Abschnitt 4.0 Straßenbeleuchtungsanlage

*Hinweis: Leitungsgräben / Baugruben / Mastgründungen*

**4.0.1 Leitungsgraben herstellen, Tiefe bis 0,7 m**
Leitungsgraben für die Kabel-/Schutzrohrverlegung in Nebenanlagen und Straßenquerung herstellen. Aufbruch der Wegebefestigung wird nicht gesondert vergütet.
Baustoffgemisch aus Schluff-, Sand-, Kiesgemischen.
Abfallrechtliche Einstufung: nach EBV bis BM-F0
Aushub nach Wahl des AN verwerten.
Auffülle mit Abbruchmaterial ausbauen, Erschwernisse sind einzuplanen.
Homogenbereich: HB1 bis HB3
Grabentiefe: bis 0,7 m ab OK Planum
Breite der Grabensohle: bis 0,4 m.
Aushub wird zum Verfüllen nicht verwendet.
Verfüllen des Grabens nach Verlegen der Leitung wird gesondert vergütet.
Die Abrechnung erfolgt nach Abtragsprofilen.
Menge: 45,000 m3

**4.0.2 Grube Mastfundament, DN 400, Aushub bis 1,7 m,**
Baugrube für Mastfundament DN 400 herstellen.
Aufbruch der Wegebefestigung  wird gesondert vergütet.
Baustoffgemisch aus Schluff-, Sand-, Kiesgemischen.
Abfallrechtliche Einstufung: nach EBV bis BM-F0
Aushub nach Wahl des AN verwerten.
Auffülle mit Abbruchmaterial ausbauen, Erschwernisse sind einzuplanen.
Homogenbereich: Lös1
Grubentiefe: bis 1,7 m ab OK Planum
Länge/Breite: bis 1,5 x 1,5 m
Aushub wird zum Verfüllen nicht verwendet.
Menge: 5,000 St

**4.0.3 Einbau von Sand**
Einbau von steinfreiem Sand, Korngröße bis 2 mm.
Diese Position beinhaltet:
- Herstellung des Sandbettes vor der Verlegung der
  Kabelschutzrohre mit der Breite entsprechend der Anzahl
  der verlegten Rohre, Stärke: 10 cm
- die Absandung nach erfolgter Kabelschutzrohrverlegung
  bzw. Kabellegung zur Anbindung von Masthülsen und
  deren Einmessung, Stärke: 20 cm.
Gesamtstärke: 30 cm
Die Abrechnung erfolgt entsprechend dem Grabenprofil.
Menge: 20,000 m3

**4.0.4 Einbau von Verfüllmaterial**
Einbau von Verfüllmaterial, Boden in Leitungsgraben einbauen und verdichten.
Material: nicht bis schwachbindiges Material
Grabentiefe ab OK Sandabdeckung: bis 0,7 m
Breite der Grabensohle: bis 0,4 m
Boden nach Verlegen der Kabelschutzrohre/Leitungen in Gräben und Gruben oberhalb der Leitungszone einbauen und lagenweise verdichten. Herstellen des Planums.
Die Abrechnung erfolgt nach dem Einbauprofil.
Menge: 25,000 m3

**4.0.5 Mastfundament, DN 400, l=1600 mm**
Errichtung eines Mastfundamentes in bauseits vorbereitete Grube mit einer Tiefe von 1,8 m ab OK endgültige
Oberfläche, bestehend aus:
- Einbau einer Betonplatte als Lichtmastfundamentplatte,
  LxBxH: 450 x 450 x 50 (in mm) auf Sandbett,
- Fundamentrohr DN 400, PE hart (DIN 8074/75, DIN 19533),
  als Masthülse für Beleuchtungs-Stahlmast,
  mit Rohrinnendurchmesser: 400 mm,
  Länge Masthülse: 1600 mm,
  mit Schlitz zur Kabeleinführung 500 x 100 mm,
- Lotrechter Einbau der Masthülse 100 mm unterhalb OK
  endgültiger Geländeoberfläche.
- Einbau einer Betonschicht in Keilform mit Magerbeton
  C 12/15 im Bereich des  Hülsenfußes zur Stabilisierung der
  Masthülse, ca. 1,0 m³
- Verfüllen und lagenweises Verdichten der Grube mit
  verdichtungsfähigem Material zur Gewährleistung der
  Standsicherheit der Masthülse
- provisorisches Verschließen der Masthülse bis zum Stellen
  des Mastes mit Verschlußdeckel.
Menge: 5,000 St

*Hinweis: Material- und Montagearbeiten*
Vorbemerkungen
Sämtliche Beleuchtungskabel werden im gesamten Baubereich verrohrt.
Alle folgenden Leistungspositionen verstehen sich neben der betriebsfertigen Montage auch der Lieferung aller erforderlichen Materialien. Es wird seitens des AG oder des späteren Betreiber kein Material beigestellt.
Der AN hat sich vor Beginn der Arbeiten mit dem späteren Betreiber der Anlagen, der Stadt Teuchern hinsichtlich der Durchführung der Kabellege- und Montagearbeiten sowohl in terminlichen als auch technischen Belangen abzustimmen. Insbesondere wird auf die Einhaltung der vorgegebenen Klemmschemata für Kabelübergangskästen sowie die Umsetzung der Schutzklasse II hingewiesen.
Damit soll sichergestellt werden, dass die Arbeiten gemäß nachfolgender Leistungspositionen fachgerecht durchgeführt werden und zur Abnahme und Übergabe vorbereitet werden.
Arbeiten im Bestandsnetz der Stadtbeleuchtung dürfen nur nach Abstimmung, Einweisung und Freigabe durch den Betreiber durchgeführt werden. Sämtliche Bestandsanlagen sind als unter Spannung stehend zu betrachten.

**4.0.6 Niederspannungskabel NYY-J 5x16 mm²**
Niederspannungskabel 0,6/1 KV, VDE 0271,
NYY-J  5x16 mm² RE, Cu-Zahl 768, in Teillängen in Schutzrohr DN 100 einziehen.
Verlegen von ausreichend langen Kabelschleifen an den
geplanten Maststandorten bzw. Anbindestellen.
Einführen der Kabel in die Masthülsen.
Bei geschnittenen Kabeln sind die Kabelenden
wasserdicht zu verschließen.
Menge: 165,000 m

**4.0.7 Kabelschutzrohr DN 100**
PE-HD-Kabelschutzrohr, DIN EN 61386-24, DN 110, als Stangenware, Länge 6,0 m, Farbe: schwarz, außen gewellt, innen glatt, Druckfestigkeitsklasse 450
Typ: Kabuflex S,
einschließlich erforderlicher Doppelsteckmuffen mit Profildichtung.
Einbau in abgesandeten Kabelgraben unter Berücksichtigung der Verlegevorgaben des Herstellers.
Bei Verlegung als Rohrpaket sind Abstandhalter zu verwenden.
Menge: 160,000 m

**4.0.8 Verschlußstopfen DN 100**
Einbau von Verschlußstopfen mit Noppenschaumeinlage für PE-Rohr DN 100 zum Verschluss der Rohrenden nach Kabeleinzug
Menge: 10,000 St

**4.0.9 Kabelwarnband**
Herstellung der Kabelabdeckung mit Kabelwarnband aus PE, Farbton: gelb, Breite: 40 mm.
Lagesicherung des Bandes gegen Verrutschen beim Verfüllen des Grabens.
Menge: 160,000 m

**4.0.10 Stahlmast, konisch rund, 4,50 m**
Stahlmast als Lichtmast nach DIN EN 40, Teil 2:
- konisch rund, Wandstärke 4 mm,
- Mastzopfdurchmesser 76 mm, kalibriert auf 200 mm
  für die Aufnahme eines Auslegers mit Mastansatzleuchte
- freie Länge: 4,50 m,  Erdstück: 1,0 m,
  (Gesamtlänge 5,50 m),
- aufgeschweißte Korrosionsschutzmanschette aus Stahl
  (Mastaufdopplung im Bereich des Erdüberganges)
  Länge: 400 mm, Dicke: 4 mm,
  OK Manschette 200 mm über OK Gelände
- Mastöffnung 100 x 400 mm, (UK 600 mm über OK Gelände)
  mit Gerätesteg, zwei Schiebemuttern M6 und Erdungsschraube M8 x 15,
- Masttür mit VA-Dreikantschraube M10,
- Kabeleinführung 80x200 mm, (OK Einführung 400 mm
  unter OK Gelände), mit Kantenschutz aus PE,
- angeschweißte Fußplatte,
- Korrosionsschutz nach ZTV-ING Teil 4, Abschnitt 3,
  Tabelle A 4.3.2, Bauteil Nr. 6.3,
  Beschichtungssystem  Nr. 1 mit:
  1. Feuerverzinkung
  2. Zwischenbeschichtung ZB EP 80µm und
  3. Deckbeschichtung DB PUR 80µm (Eisenglimmer DB 702)
  (Nasslackierung)
Lotrechtes Aufstellen der Maste in vorbereitetes
Fundamentrohr, Einführen der Kabel, Verkeilen der Maste
und Verdichten mit Sand, Auffüllen des Mastrohrinnern bis
20 cm unterhalb des Kabelübergangskasten mit Sand.
Menge: 5,000 St

**4.0.11 Straßenleuchte mit LED-Modultechnik**
Montage einer Technischen Straßenleuchte mit LED-Modultechnik als Mastansatzleuchte an einem Ausleger auf Stahlmast mit einer Lichtpunkthöhe von 4,50 m:
- 230 V, 50 Hz
- Schutzklasse II, Schutzart: IP 65,
- LED-Modul  DA+ 2x8/028,
- Lichtfarbe: 3000 K,
- integrierte "CLO-Funktion" zur Konstanthaltung
  des Lichtstromes über die gesamte Lebensdauer,
- max. Lichtstrom Lampe: 8800 lm mit 57 W,
- eingestellt auf 4600 lm mit 27 W,
- dimmbarer Treiber mit integrierter Leistungsreduzierung
  zwischen 21:30 und 5:30 Uhr auf 50 % ohne Steuerader
- Optik: gerichtetes Licht (multi layer) durch auswechselbare,
  alterungsbeständige Linsenoptik, asymmetrisch
  breitstrahlend (028),
- Gehäuse aus Aluminiumdruckguss, mit einem integriertem,
  genormten Sockel nach Zhaga Buch 18, FUTURE-PROOF,
  auf der Gehäuseunterseite. Komplett verdrahtet und
  angeschlossen zur nachträglichen Installation von
  normierten, innovativen, intelligenten
  Lichtmanagementsystemen und Sensorik zur
  Erfassung der Verkehrsteilnehmer und Einsparung der nicht
  benötigten Energie,
- flache Abdeckung aus klarem Einscheibensicherheitsglas
- Überspannungsschutz 10 kV,
- komplett für Ansatzmontage Auslegerrohr mit d=60 mm,
- Farbe: DB 702
- inkl. Leuchtenanschlusskabel SIHF 4x0,75 mm²,
  Länge 4,50 m
Probeleuchten und Kennzeichnen der Leuchte entsprechend Vorgabe Stadt Teuchern.
Menge: 5,000 St

**4.0.12 Kabelübergangskasten EK 480, 3xE14**
Einbau eines Kabelübergangskasten nach
DIN VDE 0660 Teil 505 und DIN 43628
- für den Einbau in Beleuchtungsmast
- Befestigungssatz M6x10
- für Türgröße 100 x 400 mm,
- aus schlagfestem Polyamid mit Deckel und Deckelschraube,
  Farbe: grau, Deckel: transparent
- Schutzklasse II, Schutzart IP 54,
- Zugentlastung für 1-3 Kabel  NYY-J  5x16 mm²
- Klemmenblock 5-polig St-L1-L2-L3-PEN
- 2 Abgänge oben, mit Gummidurchführung EK480/20
- 3 Sicherungssockel E14 und Schraubkappe,
- Sicherungsset D01 4A
Einführen von bis zu 3 Kabel NYY-J  5x16 mm² durch Kabeleinführungsöffnung und betriebsfertiges Anklemmen der Kabel.
Menge: 5,000 St

**4.0.13 Verbindungsmuffe NYY-J, 5x16 mm²**
Verbindungsmuffe, wärmeschrumpfend, DIN V 47640,
0,6/1 kV für Beleuchtungskabel NYY-J 5x16 mm² bzw. NYY-J 4x16/2,5 mm² komplett mit Pressverbindern montieren.
Menge: 1,000 St

**4.0.14 Anklemmen NYY-J, 5x16 mm² in Bestandsanlagen**
Einführen von NYY-J 5x16 mm² in vorhandenen
Beton-/Stahlmast bzw. Kabelübergangskasten.
Absetzen und betriebsfertiges Anklemmen des Kabels in vorhandenen Kabelübergangskasten.
Diese Position kommt nur bei Anbindung vorhandener Lichtpunkte (Bestandsanlage) an die neu zu errichtende Anlage zur Anwendung.
Menge: 1,000 St

**4.0.15 Anklemmen Bestandskabel in Neuanlage**
Bestandskabel Straßenbeleuchtung vom Typ
- NAYY-J  4x25 mm²  oder
- NYY-J  4x16/2,5 mm²  oder
- NYY-J  5x16 mm²
aufnehmen, umschwenken und in neu errichteten Stahlmast einführen.
Absetzen und betriebsfertiges Anklemmen des Kabels in Kabelübergangskasten.
Diese Position kommt nur bei Anbindung von Bestandskabel in neuen Lichtpunkten zur Anwendung. Das Anklemmen bei neu errichteten Lichtpunkten ist in der Position Kabelübergangskasten enthalten.
Menge: 1,000 St

**4.0.16 Trennstelle**
Festlegung der Trennstellen in Zusammenarbeit mit der Stadt Teuchern. Die Position beinhaltet das Abklemmen bzw. Anklemmen eines Stadtbeleuchtungskabels in einem Lichtpunkt als Mastvariante (Beton oder Stahl).
Menge: 2,000 St

*Hinweis: Prüfungen, Übergabe*

**4.0.17 Prüfung elektrische Anlage**
*** Pauschalposition
Durchführung der Prüfung der errichteten elektrischen Anlage nach DIN-VDE 0100-600,
Erstellen eines Ergebnisprotokolles.
Es handelt sich um einen Pauschalpreis für die neu errichtete  Beleuchtungsanlage als elektrische Anlage in ihrer Gesamtheit.
Menge: 1,000 Psch

**4.0.18 Übergabe**
*** Pauschalposition
Übergabe der neuerrichteten Beleuchtungsanlage an den künftigen Betreiber (Stadt Teuchern), Probeleuchten und gemeinsame Erstinbetriebnahme mit dem Betreiber.
Zur Abnahme sind vorzulegen:
- Herstellerunterlagen, Material- und Lieferantenlisten
- Datenblätter der Leuchten
- Errichterbescheinigung gemäß DGUV  V3
- Prüf- und Meßprotokoll der elektrischen Anlage
- Einmeßunterlagen und Anlagendokumentation
Es handelt sich bei dieser Position um einen Pauschalpreis für die Beleuchtungsanlage. Sollten Teilbereiche der neuen Anlage abgenommen und in Betrieb genommen werden, wird dies nicht extra vergütet.
Die Unterlagen sind in Papierform (2-fach) sowie digital als pdf bzw. dxf auf geeignetem Datenträger zu übergeben.
Termine zur Inbetriebnahme von neuerrichteten Anlagen sind mit der Stadt Teuchern sowie der örtlichen Bauüberwachung abzustimmen.
Menge: 1,000 Psch
